# Restauratorische Putz-,Stuck-. Malerarbeiten, OR
Angebotsaufforderung (GAEB 90, DA83)
DV-Nummer: 2261078
Eröffnung: 04.08.26
Währung: EUR

## VE3126 - Restauratorische Putz- Stuck- M
Datum: 22.07.26

*Hinweis*
Projektdaten

Projekt OR
Abschluss der Hüllensanierung des Gesamtensembles und
Innensanierung der Pflanzenhallen, Nutzungsänderung
Orangerieschloss im Park Sanssouci
An der Orangerie 3-5
14469 Potsdam

Gemarkung: Potsdam
Flur: 26
Flurstück: 3

Lieferanschrift:
An der Orangerie 3-5
14469 Potsdam

Bauherr / Eigentümer / Nutzer
Stiftung Preußische Schlösser und Gärten Berlin -
Brandenburg
Abteilung Architektur
Postfach 601462
14414 Potsdam

Projektumfang
Gegenstand der Baumaßnahme im Rahmen des
Sonderinvestitionsprogramms 2 vom Bund,
Land Berlin und Land Brandenburg sind Instandsetzungs-
und Umbaumaßnahmen mit
denkmalgerechter Sanierung des Orangerieschlosses im
Park Sanssouci. Gleichzeitig findet die
in den vorangegangenen Jahren bereits begonnene
Hüllensanierung mit der Umsetzung an den
nördlichen Pavillons, dem Mittelbau und der östlichen
Pflanzenhalle ihren Abschluss für das
Gesamtensemble. Die Sanierung der Innenräume ist für
ausgewiesene Bereiche wie die
Pflanzenhallen und das Erdgeschoss des
Nord-Ost-Pavillons vorgesehen.
Die Sanierungsarbeiten dienen der Erhaltung des
historischen Bestandes und der Vorbeugung
weiterer Schäden und Verluste am Gebäude.
Darüber hinaus werden die Pflanzenhallen als
Versammlungsstätte für Veranstaltungen diverser
Formate während der Sommermonate umgenutzt und die
technische Infrastruktur verbessert.
Die Hauptfunktion der Pflanzenhallen als
Winterquartier für frostempfindliche Kübelpflanzen und
Palmen bleibt weiterhin erhalten.
Der Nord-Ost-Pavillon soll zur Unterstützung der
Veranstaltungsnutzung hergerichtet werden
und zukünftig einen ganzjährig nutzbaren
Veranstaltungsbereich für max. 180 Personen bieten.

Begriffe
WPH=Westliche Pflanzenhalle
OPH=Östliche Pflanzenhalle
NWP=Nord-West-Pavillon
NOP=Nord-Ost-Pavillon
SWP=Süd-West-Pavillon
SOP=Süd-Ost-Pavillon
MB=Mittelbau
SH=Säulenhof
SU=Säulenumgang
OVL=Östliche Verbindungsloggien
WVL=Westliche Verbindungsloggien
AN=Auftragnehmer
AG=Auftraggeber
OÜ=Objektüberwachung
Abw.=Profilabwicklung Profilzugarbeiten

Allgemeine Hinweise
Für die Angebotsabgabe und Ausführung sind folgende
Hinweise zu beachten und, sofern nicht
in den Positionen dieses Leistungsverzeichnisses
gesondert beschrieben, in die Einheitspreise
einzukalkulieren.

Bei EU-Verfahren ist nur eine elektronische
Angebotsabgabe über die Vergabeplattform
zulässig. Eine selbstgefertigte Abschrift oder
Kurzfassung des Leistungsverzeichnisses ist
zulässig.

Enthalten die Vergabeunterlagen nach Auffassung des
Bieters Unklarheiten, Unvollständigkeiten
oder offensichtliche Fehler, ist die Vergabestelle vor
Angebotsabgabe in Textform darauf
hinzuweisen.

Soweit in der Leistungsbeschreibung auf technische
Spezifikationen, z.B. nationale Normen, mit
denen Europäische Normen umgesetzt werden, europäische
technische Bewertungen,
gemeinsame technische Spezifikationen, Internationale
Normen, Bezug genommen wird,
werden auch ohne den ausdrücklichen Zusatz: "oder
gleichwertig" immer gleichwertige
Technische Spezifikationen in Bezug genommen.

Das Angebot ist in deutscher Sprache abzufassen.
Die Verkehrssprache auf der Baustelle ist Deutsch und
muss von den verantwortlichen
Mitarbeitern des AN beherrscht werden.

Dem Bieter wird dringend empfohlen, sich vor Abgabe
eines Angebotes durch Besichtigung der
gegebenen Örtlichkeiten, der Platzverhältnisse, der
Lager- und Transportmöglichkeiten ein
klares Bild von dem Vorhaben und den ausgeschriebenen
Arbeiten zu verschaffen.
Nachforderungen, die aus mangelhafter Information
resultieren, werden nicht anerkannt.

Besichtigungstermine können über die Vergabeplattform
mit der Vergabestelle des AG
vereinbart werden.

*Hinweis*
01. Angaben zur Baustelle
01.1 Art- und Lage der baulichen Nutzung
Das Orangerieschloss im Park Sanssouci wurde von 1851
bis 1864 auf dem Bornstedter
Höhenzug, am Nordrand der Parkanlage Sanssouci, im
Stil der italienischen Renaissance
errichtet. Südlich des Schlosses ist das Gartengelände
als prachtvolle Terrassenanlage
gestaltet, auf der nördlichen Seite hingegen als
weitläufiger Landschaftspark.

Das Gebäude beherbergt im Erdgeschoss des zentralen
Mittelbaus (MB) die als Museum
genutzten Schlossräume mit dem Raffaelsaal, ehemalige
Gästeappartements und
Bedienstetenwohnungen in den Obergeschossen und
beidseitig daran anschließend bis in die
heutige Zeit genutzte Hallen zur Überwinterung der
exotischen Kübelpflanzen aus der
Parkanlage Sanssouci (September bis Mai). In den
abschließenden 4 Eckpavillons waren
ebenfalls Wohnungen bzw. Räume für die Haus- und
Hofhaltung untergebracht, die heute zum
Teil vermietet sind.

Die Westliche Pflanzenhalle (WPH) grenzt im Westen an
den Nord-West-Pavillon (NWP) und im
Nordosten an den Schlossbereich des Mittelbaus (MB)
an. Die Östliche Pflanzenhalle (OPH)
grenzt im Nordwesten an den Mittelbau (MB) und im
Osten an den Nordost-Pavillon (NOP).
Beide Pflanzenhallen, spiegelbildlich angeordnet,
haben jeweils eine Länge von ca. 104,50m,
eine Breite von 18,70m und eine Höhe bis Traufkante
von ca. 8,40m. Sie sind eingeschossige
Ziegelbauten. In den Sommermonaten werden die
Pflanzenhallen schon jetzt temporär für
Veranstaltungen genutzt.

Die hölzerne Dachkonstruktion der Pflanzenhallen ist
als flach geneigtes Pfettendach mit
doppeltem Hängewerk und Drempel ausgebildet und mit
Kupferblech gedeckt. Die
Deckenfüllung besteht aus Strohleichtlehm. Der
Fußboden besteht aus gelben und rotbraunen
farbigen, achteckigen und quadratischen Platten in
Kombination mit Bändern aus roten und
gelben Ziegeln. Eine Estrichbahn mit begleitendem
Ziegelpflasterband bildet die Achse der
Hallen. In jedem der neun Felder gibt es zusätzlich
einen umlaufenden Fußbodenheizungskanal,
abgedeckt mit gusseisernen Platten. Ein zweites,
nahezu bauzeitliches Heizsystem besteht aus
einer Warmwasserheizung mit Rippenrohren.

Die nördlichen Pavillons sind paarweise über Loggien
mit jeweils einem südlichen Pavillon
verbunden, getrennt im Erdgeschoss durch die
Triumphstraße, welche auf der Südseite des
Schlosses verlaufend einen Teil der Südterrasse
bildet. Bekrönt werden die umlaufenden
Dachbalustraden der Pavillons mit Skulpturenschmuck in
Form von Zinkguss-Vasen und
Terrakotta-Amphoren. Die Gebäudehöhe beträgt bis
12,65m bis Traufkante.

Das Orangerieschloss und die Parkanlage werden von der
Stiftung Preußische Schlösser und
Gärten Berlin-Brandenburg (SPSG) verwaltet und stehen
beide seit 1990 als Weltkulturerbe
unter dem Schutz der UNESCO. Das Orangerieschloss und
die Parkanlage Sanssouci stehen
ebenfalls auf der Liste der Baudenkmale in Potsdam.

BGF des Projektperimeters: ca. 12.963 m²
NUF: ca. 9.548 m²
BRI: ca. 57.040 m³
Der Gebäudekomplex erstreckt sich insgesamt über etwa
305m in Längsrichtung.

01.2 Allgemeine Richtlinien zur Baustelle
Alle Mitarbeiter sind darauf hinzuweisen, dass die
auszuführenden Maßnahmen mit großer
Sorgfalt und unter Schonung und Schutz der vorhandenen
Bausubstanz durchzuführen sind.
Entstehen bei der Arbeit auf der Baustelle oder auf
den Zufahrtswegen Schäden an der
vorhandenen Bausubstanz, ist unverzüglich die örtliche
Bauüberwachung zu verständigen.
Es wird während aller Maßnahmen ein umsichtiges
Verhalten und eine sensible
Vorgehensweise gefordert. Durch die Maßnahmen
entstandene Schäden an den Gehölzen und
an den Freianlagen sind dem AG sofort zu melden und
auf Kosten des AN fachgerecht zu
beseitigen.
Die Baustelle und die dazugehörigen Flächen der
Baustelleneinrichtung und Lagerung sind
täglich zu reinigen und aufzuräumen.
Es ist untersagt, Bau- und Hilfsmaterialien und
technisches Gerät am Bauwerk anzulehnen.
Die Arbeitstechnologien sind auf die örtlichen
Besonderheiten abzustimmen.
Eventuelle Mehraufwendungen sind in die Einheitspreise
einzukalkulieren.
Die Auflagen der SPSG sind als Vertragsbestandteil
beigefügt (siehe Anlage 6). Diese sind
anzuerkennen und zu unterzeichnen.

01.3 Lage der Baustelle
Das Baufeld befindet sich auf einem Hügel am Nordrand
des Landschaftsparks Sanssouci in
Potsdam. Im Süden wird die bauliche Anlage bis
hinunter zur Maulbeerallee durch Terrassen mit
großzügigen Freitreppen und Wasserbassins ergänzt, im
Norden grenzt der Park an das
Krongut Bornstedt. Alle vorgenannten Flächen befinden
sich im Eigentum der Stiftung
Preußische Schlösser und Gärten Berlin-Brandenburg.
Die Erschließung bis zur Liegenschaft erfolgt von der
Maulbeerallee aus über die Privatstraße
"An der Orangerie", gelegen zwischen der Historischen
Mühle und dem Besucherzentrum. Hier
gilt Schrittgeschwindigkeit, die Durchfahrtshöhe ist
unbeschränkt.
Besondere Rücksicht gilt gegenüber dem Besucherverkehr
und den Pferdefuhrwerken am
Haltepunkt. Ab 2024 beginnt parallel die Baustelle am
Besucherzentrum Historische Mühle und
die Durchfahrt führt für die Dauer der Maßnahme durch
den hier liegenden Baustellenbereich.
Es können sich temporäre Einschränkungen ergeben, die
zu diesem Zeitpunkt noch nicht
bekannt sind.
Von der Zufahrtsstrasse "An der Orangerie" führt je
eine Auffahrt zur Nordseite des Ostflügels
(wassergebundene Decke) und des Westflügels
(Asphaltdecke), hier gilt Schrittgeschwindigkeit.
Auf dem nördlich des Mittelbaus gelegenen Nordparterre
führen beide Wege über eine
temporäre Baustrasse in der Hauptfläche für die
Baustelleneinrichtung zusammen.

01.4 Verkehrsverhältnisse auf der Baustelle
Auf dem gesamten Gelände gilt die StVO. Es ist auf dem
Gelände maximal
Schrittgeschwindigkeit zu fahren. Der in geringem
Umfang auf der Liegenschaft weiterlaufende
Wirtschaftsverkehr des AG hat Vorrang vor dem
Baustellenverkehr. Das Befahren der
Parkanlage außerhalb der für die Baustelle notwendigen
Zufahrten ist nicht gestattet.
Baufahrzeuge dürfen das Gelände nur wochentags
befahren. Für die Dauer der Beauftragung ist
eine Ausnahmefahrgenehmigung für das Stiftungsgelände
bei der Projektleitung der Abteilung
Architektur zu beantragen. Das Stiftungsgelände wird
vom Ordnungsdienst regelmäßig
kontrolliert. Fahrzeuge ohne Genehmigung werden mit
einem Bußgeld von bis zu 55,00_
geahndet.

Es steht eine begrenzte Anzahl Parkmöglichkeiten im
Bereich der Baustelleneinrichtungsfläche
zur Verfügung.

Die Wege im Bereich der Baustellenzufahrt sind für
folgende Fahrzeuglasten ausgelegt:
Wassergebundenen Decken auf der Nord- und Ostseite bis
7,5t
Baustrasse auf der Nordseite der westl. Pflanzenhalle
und dem Nordparterre bis 16t
Wassergebundene Decke auf der Südterrasse vor dem
Schloss 3,5t

Insbesondere wird darauf hingewiesen, dass
Lieferfahrzeuge für Material und dergleichen nur
mit den maximal erforderlichen Materialmengen auf dem
Gelände zum Einsatz kommen dürfen.
Bei Befahrung mit höheren Gewichtsklassen ist die
gesonderte Abstimmung mit der
Parkrevierleitung Abteilung Gärten erforderlich.

Die Wege dienen ebenfalls als Feuerwehrzufahrt und
bilden die Verbindung zur Südterrasse.
Durch Bauzäune und Tore ist die maximal zum Wenden
mögliche Fahrzeuglänge jedoch
eingeschränkt.
Das Baufeld erstreckt sich über die 305m bestehende
Gebäudelänge. Die Hauptfläche der
Baustelleneinrichtung liegt während der gesamten
Maßnahme dauerhaft nördlich des Mittelbaus,
im Bereich des Nordparterres, mittig des
Gebäudekomplexes und ist durch einen
Stahlgittermattenzaun von den weiter in Nutzung
befindlichen Park- und Gebäudebereichen
abgegrenzt. Gemäss Bauabschnitt wird das Baufeld um
die notwendige BE-Fläche ergänzt und
ebenfalls eingezäunt und mit zweiflügeliger Toranlage
versehen. Auf der Südseite der
Pflanzenhallen und Pavillons. Im Säulenhof kommt ein
2,00m hoher Bauzaun aus Holz zum
Einsatz.

Das Orangerieschloss wird ganzjährig von einer großen
Anzahl Touristen besucht.
Das parallele Nebeneinander von Baustellen- und
Besucherverkehr ist durch erhöhte
Rücksichtnahme zu ermöglichen.

01.5 Freizuhaltende Flächen
Sämtliche Notausgänge und Fluchtwege auf dem Gelände
sowie Feuerwehrflächen und
-zufahrten (3,50m breit) und Einrichtungen für die
Feuerwehr (Gebäudezugänge, Hydranten,
Absperrschieber, Kanal- und Schachtdeckel für
sämtliche Medien, etc.) sind ständig
freizuhalten! Der jeweilige für den Bauabschnitt
geltende Baustelleneinrichtungs- und
Feuerwehrplan ist zwingend zu beachten.
Das Halten zum Be- & Entladen ist im Bereich der
Feuerwehrzufahrt kurzzeitig gestattet, sofern
sich der Fahrer dabei ständig im Fahrzeug befindet.
Vorbeugende Brandschutzmaßnahmen gemäß Auflagen der
SPSG (Anlage 6),
Bauberufsgenossenschaften und des VdS sind vom AN zu
treffen.
Bei Zuwiderhandlungen veranlasst die Objektüberwachung
die Räumung durch den AN bzw. die
Ausführung zu seinen Lasten. Der AN verpflichtet sich,
die Baustelle täglich aufgeräumt und
gesichert zu verlassen. Die Kosten für durch
Fehlalarme ausgelöste Feuerwehreinsätze sind
durch den Verursacher zu tragen.

01.6 Transporteinrichtungen/-wege
Durch die Gebäudeausdehnung (ca. 305m) ergeben sich je
nach Bauabschnitt längere
Transport- und Arbeitswege zwischen
Haupt-Baustelleneinrichtungsfläche und Arbeitsort.
Zusätzlich besteht in Teilbereichen eine geringe
Belastbarkeit der Wege und Zugänge. Kosten
die sich aus den Erschwernissen durch die geringe
Belastbarkeit der Zugänglichkeiten sowie
Erschwernisse, die sich beim Materialtransport
ergeben, sind in die Einheitspreise des LVs
einzukalkulieren.
Durch den Auftraggeber werden keine Kräne o.ä.
Hebezeuge zur Verfügung gestellt.
Der Zugang zur Baustelle erfolgt über die Haupttore
östlich und westlich des Nordparterres (B/H
ca. 3,90/4,90 m).

01.7 Ver-/Entsorgungsanschlüsse
1.7.1 Baustrom/Baubeleuchtung
Der Auftraggeber lässt eine Baustromanlage errichten.
Der neue Trafo nördlich der WPH
übernimmt die Versorgung der im
Baustelleneinrichtungsplan dargestellten
Anschlussverteiler
und Baustellenbeleuchtung. Jeder Speisepunkt stellt
Anschlussmöglichkeiten bis 32A (20kW)
zur Verfügung. Die Herstellung der Baustromversorgung
ab den Anschlussverteilern obliegt den
AN. Hierbei sind die Dimension des Gebäudes und die
damit verbundenen Wegelängen zu
berücksichtigen.
Die Beleuchtung der Flucht- und Verkehrswege wird gem.
Arbeitsstättenverordnung (ArbStättV)
durch den Auftraggeber veranlasst. Die
Arbeitsplatzbeleuchtung nach DIN 5035 ist Sache des
Auftragnehmers und wird nicht gesondert vergütet.

1.7.2 Bauwasser/Abwasser/ Sanitär
Bauwasseranschlüsse werden in der Nähe der BE durch
den Auftraggeber zur Verfügung
gestellt. Die Heranführung von Baustrom und Bauwasser
zur Verbrauchsstelle obliegt dem AN.
Die Prüfung von eigenen Unterverteilern des
Auftragnehmers gem. DGUV Vorschrift 3 ist in die
jeweiligen Einheitspreise einzukalkulieren.
Für die Gewerke stehen je nach Bauabschnitt entweder
Baustellentoiletten im Gebäudebestand
oder separate Container auf der Nordseite des Gebäudes
zur Verfügung. Alle am Bau
beteiligten Firmen sind verpflichtet, diese Anlagen zu
nutzen und sauber zu halten. Die
Aufstellung eigener Anlagen ist nicht gestattet.
Abwasser ist in geeigneten Behältnissen aufzufangen
und je nach Verschmutzungsgrad
entweder fachgerecht zu beseitigen oder in die
ausgewiesenen Einleitpunkte zu entsorgen.
Veränderungen an den Baustrom-/Bauwasseranlagen dürfen
nur durch den
jeweiligen Errichter ausgeführt werden! Unzulässige
Änderungen werden für den Verursacher
kostenpflichtig wieder in den Ursprungszustand
versetzt.

Die Kosten für Baustrom, Bauwasser sowie Baustellen-WC
sind anteilig durch den
Auftragnehmer zu tragen. Dazu wird ein prozentualer
Abschlag abgenommen, in Höhe von
pauschal:
Baustrom: 0,30% der Bruttoabrechnungssumme
Bauwasser: 0,30% der Bruttoabrechnungssumme
Sanitäre Anlagen: 0,15% der Bruttoabrechnungssumme

01.8 Dem AN überlassene Flächen/Räume
Der Auftraggeber stellt dem Auftragnehmer keine Lager-
oder Aufenthaltsräume zur Verfügung.
Lagerflächen stehen im Außenbereich nur in begrenztem
Umfang zur Verfügung. Außerhalb der
umzäunten Baustelleneinrichtung darf grundsätzlich
kein Material gelagert werden.
Die gemäß Arbeitsstättenverordnung und
Arbeitsstättenrichtlinie geforderten Aufenthalts- und
Umkleideräume liegen im Verantwortungsbereich des AN.
Der Auftragnehmer hat die
Möglichkeit, Aufenthalts- und/oder Materialcontainer
(ISO-Container) aufzustellen. Dabei ist
einzukalkulieren, dass aufgrund der Bauabschnittsfolge
und entsprechender Anpassung der BE
voraussichtlich ein ein- bis ggf. zweimaliges Umsetzen
erforderlich wird. Vorgesehene
Containerstellungen sind im Vorfeld mit der
Objektüberwachung abzustimmen. Ein
grundsätzlicher Platzanspruch besteht nicht.
Stromanschlüsse werden in unmittelbarer Nähe zur
Verfügung gestellt. Wasser-, Abwasser- und
Telekommunikationsanschlüsse stehen nicht zur
Verfügung.
Hinsichtlich sanitärer Anlagen siehe bitte 1.7.2. Die
Aufstellung eigener sanitärer Anlagen ist
nicht gestattet. Weitere Angaben sind den
Baustelleneinrichtungsplänen zu entnehmen.
Für die Zeit der Baumaßnahme ist das Rauchen in den
Innenräumen, auf den Gerüsten und auf
der BE-Fläche strikt untersagt. Wer zuwider handelt
wird dauerhaft von der Baustelle verwiesen.
Es wird jedoch innerhalb des BE-Außenbereiches eine
Fläche ausgewiesen, in der das Rauchen
ausnahmsweise gestattet ist. Zigarettenreste müssen
innerhalb dieses Bereiches in den hierfür
vorgesehenen Behältern entsorgt werden.

01.9 Bodenverhältnisse/Baugrund
-nicht relevant-

01.10 Grundwasser/Gewässer
-nicht relevant-

01.11 Umweltrechtliche Vorschriften
-nicht relevant-

01.12 Entsorgung
Der Auftraggeber hat auf der Baustelle ein Unternehmen
für das Zentrale Abfallmanagement
verpflichtet.
Anfallendes Verpackungsmaterial bleibt Eigentum des AN
und ist, soweit möglich, dem Dualen
System zuzuführen oder auf andere Art ordnungsgemäß zu
entsorgen.
Überschüssiges Baumaterial (Verschnitt, Reste etc.)
und Baustellenabfälle aus dem Bereich des
AN entsorgt dieser in eigener Zuständigkeit.
Grundsätzlich ist verwertbarer Abfall nicht zu
beseitigen. Das Verbrennen von Abfällen im
Baustellenbereich ist strengstens verboten!
Gefährlicher Abfall zur Beseitigung unterliegt der
Andienungspflicht bzw. gefährlicher Abfall zur
Verwertung der Anzeigepflicht an die
Sonderabfallgesellschaft Brandenburg Berlin (SBB). Die
Entsorgung einschl. der Kosten dafür übernimmt der
Auftraggeber.
Metallabfälle jeglicher Art sind getrennt in
bereitgestellten Containern des AG zu sammeln.

Es ist das Kreislaufwirtschaftsgesetz (KrWG) sowie das
entsprechende Landesabfallrecht in der
jeweils gültigen Fassung mit allen Rechtsgrundlagen,
Verordnungen und Merkblättern zur
Vermeidung, Wiederverwendung, Recycling, Verwertung
und Beseitigung von Abfällen
anzuwenden. Im Besonderen ist darauf zu achten, dass
der Abfall nach Maßgabe dieses
Gesetzes hochwertig und schadlos verwertet wird und
die Entsorgung ein zugelassenes
Unternehmen durchführt. (H)§~ 7, 8, 15 KrWG

01.13 Schutzgebiete/-zeiten im Bereich der Baustelle
Die Arbeiten sind mit ausreichenden Arbeitskräften von
Montag bis Freitag nach Angaben der
Ablaufplanung durchzuführen und zügig fertig zu
stellen.
Es gilt § 2 Abs. 1 des Bundes-Immissionsschutzgesetzes
in Verbindung mit der Allgemeinen
Verwaltungsvorschrift zum Schutz gegen Baulärm -
Geräuschimmissionen - und der Geräte-
und Maschinenlärmschutzverordnung. Hiernach dürfen in
der Regel keine lärmintensiven
Arbeiten an Werktagen während der Zeiten von 20 Uhr
bis 7 Uhr durchgeführt werden.
Aufgrund der personellen Besetzung vor Ort können
folgende Arbeitszeiten gewährleistet
werden:
Montag - Freitag: 7.00 - 18.00 Uhr
Samstag: nur auf Anfrage

Artenschutz
Die Beseitigung der Nist- und Lebensstätten
geschützter Vogelarten an und in dem Gebäude
darf nur in der Zeit vom 01.10. bis 28.02. des
Folgejahres erfolgen.

01.14 Schutz von Bäumen, Pflanz- und Vegetationsflächen
Die Arbeiten im Gartendenkmal erfordern eine besondere
Sorgfalt und sind unter Schonung der
zu erhaltenden Anlagen, Baulichkeiten und Vegetation
durchzuführen.
Sich im Baufeld befindliche, zu erhaltene und nach
Baumschutzverordnung (BaumSchVO) und
Denkmalschutzgesetz geschützte Bäume werden nach
Schutzerfordernis durch Freihaltung
(Einzäunung) des Wurzel-/Kronenschutzbereichs oder
durch Stammeinhausung und
Schutzabdeckung des Wurzelbereichs geschützt.
Grundsätzlich dürfen Bäume durch die
Bauarbeiten nicht beschädigt werden.

Alle dennoch durch Bauarbeiten des AN entstandenen
Schäden an der Bau- und
Gartensubstanz sind unverzüglich der OÜ anzuzeigen und
durch den AN kostenlos zu
beseitigen. Es ist untersagt, anfallende
Abbruchmaterialien, Baumaterialien sowie Geräte und
Werkzeuge an Baulichkeiten und Gehölze anzulehnen oder
in Wurzelbereichen oder auf zuvor
nicht freigegebenen Vegetationsflächen zu lagern.

01.15 Öffentlicher Verkehr
Während der gesamten Baumaßnahme bleibt der Park für
Besucher geöffnet und wird durch
das Parkmanagement bewirtschaftet. Ebenso finden im
Schlossmuseum zeitgleich
restauratorische Maßnahmen statt. Ab Sommersaison 2027
ist das Schlossmuseum wieder für
Besucher geöffnet.
Je eine der beiden Pflanzenhallen dient wechselweise
als Winterquartier und muss zum Ein-
und Ausfahren der Pflanzen im Frühjahr und Herbst
zugänglich sein, der Wirtschaftsverkehr des
Auftraggebers im Bereich der Zufahrt ist dabei ebenso
grundsätzlich zu ermöglichen. In der
westlichen Pflanzenhalle (WPH) finden während der
Sommermonate Veranstaltungen statt.

01.16 Im Bereich der Baustelle vorhandene Anlagen
-nicht relevant-

01.17 Hindernisse
Konkrete Hindernisse sind nicht bekannt.

01.18 Grabungsarbeiten/Kampfmittel
entfällt für dieses LV

01.19 Maßnahmen gem. Baustellenverordnung
Der Auftraggeber hat einen Sicherheits- und
Gesundheitsschutz-Koordinator (SiGeKo) gem.
Baustellenverordnung (BaustellV) beauftragt. Die durch
den SiGeKo erstellte Baustellenordnung
sowie der aufgestellte SiGe-Plan sind verbindlich
einzuhalten. Montage-, Abbruch- und
Arbeitsanweisungen für potentiell gefährliche Arbeiten
und Montagen sind in jedem Fall dem
SiGeKo vor Aufnahme der Arbeiten zur Prüfung
vorzulegen und in endgültiger Fassung der
Bauüberwachung in Kopie zu übergeben

Gemäß §5, Nr.3, der BaustellV wird hierdurch die
Verantwortlichkeit der Arbeitnehmer für die
Erfüllung ihrer Arbeitsschutzpflichten nach
Arbeitsschutzgesetz und dem Regelwerk der
Berufsgenossenschaften nicht berührt.

Bereits vor Angebotserarbeitung hat der Bieter eine
auf Grundlage des Arbeitsschutzgesetztes
(ArbSchG) § 4 und 5 Absatz 1 und der
bauberufsgenossenschaftlichen Vorschrift BGVA1 -
Grundsätze der Prävention die für die Beschäftigten
mit der jeweiligen Arbeit verbundenen
Gefahren zu ermitteln, den Umfang der Maßnahmen des
Arbeitsschutzes festzulegen und die
erforderlichen Aufwendungen in die Einheitspreise mit
einzukalkulieren.

Der AN hat die Nachweise zur regelmäßigen sachkundigen
und sachverständigen Prüfung
entsprechend den gesetzlichen Bestimmungen
(Betriebssicherheitsverordnung), aller zum
Einsatz kommenden Arbeitsmittel und Geräte auf der
Baustelle zur Einsichtnahme vorzuhalten.
Arbeitsmittel ohne erfolgreiche aktuelle Prüfung
dürfen nicht eingesetzt werden.

Die sicherheitstechnische Selbstauskunft ist auf
Anforderung bei Baubeginn vorzulegen.

01.20 Anordnungen und Vorschriften der Eigentümer
Auf der gesamten Liegenschaft gilt die
Haus-/Parkordnung des Auftraggebers. Das Hausrecht
liegt beim Auftraggeber bzw. seinen Bevollmächtigten.

Allgemeine zu beachtende Verhaltensregeln:
Das Rauchen (auch E-Zigaretten, Verdampfer etc.) ist
in allen Gebäuden/Containern sowie der
Alkohol- und Betäubungsmittelkonsum im gesamten
Baustellenbereich strengstens untersagt!
Zuwiderhandlungen führen zum sofortigen und
dauerhaften Baustellenverweis. Essen und
Trinken ist in den Schlossräumen nicht gestattet. Das
Abspielen von Radios oder anderer
elektronischer Wiedergabegeräte ist nicht gestattet

Besondere Verhaltensregeln in den
Museumsräumen/Mittelbau:
entfällt in diesem LV

Außenanlagen:
Alle wertvollen Objekte, Beläge und Pflanzen werden
während der Baumaßnahme durch
Einhausungen, Abdeckungen und Absperrungen gesichert.
Nicht geschützte Bereiche sind von
der Benutzung ausgeschlossen.

Schutz der Bausubstanz:
Alle Maßnahmen sind durch den AN so auszuführen, dass
am Bestand und an den
angrenzenden Flächen Verschmutzungen, Schäden und
unbeabsichtigte Veränderungen des
Erscheinungsbildes ausgeschlossen werden.
Die betroffenen Oberflächen der Innenräume und die
Laufwege dorthin sind immer zu schützen.
Die Vorgehensweise und die dafür zu verwendenden
Materialien sind jeweils vorab mit der
Bauüberwachung abzustimmen.

Neben den Inhalten der Allgemeinen Vorbemerkungen sind
ergänzende Vorgaben einzuhalten,
die den Anlagen zu entnehmen sind.
In den Aussenanlagen ist die beschilderte Parkordnung
zu beachten.

01.21 Schadstoffbelastungen
siehe 04.7

01.22 Vom Auftraggeber veranlasste Vorarbeiten
-nicht relevant-

01.23 Arbeiten anderer Unternehmer
An der Gesamtbaumaßnahme werden verschiedene Gewerke
beteiligt sein. Im und am
Gebäude finden daher Arbeiten anderer Auftragnehmer
parallel statt. Grundsätzlich sind die
Arbeiten Dritter zu ermöglichen. Die Gewerke haben
sich dazu untereinander abzustimmen.

*Hinweis*
02. Angaben zur Ausführung
Folgende Regeln gelten immer für die
Sanierungsarbeiten, der Nutzung von Wegen und
Arbeitsinseln auf Stufen, Natursteinböden, sowie der
Befestigung von Materialien in
Abhängigkeit von der Beanspruchung:
Vor Auslegen der Schutzmaterialien sind die
Bodenflächen zu reinigen / zu saugen
Vor Entfernen der Überbauungen / Schutzmaterialien
sind diese gewissenhaft zu saugen
Vliese sind vorsichtig zusammenzurollen / zu falten.
Für das Bewegen leichter Lasten sind saubere Rollwagen
mit parketttauglichen
Gummirädern zu verwenden, die Räder müssen einen
größtmöglichen Durchmesser
besitzen.
Das Bewegen schwerer Lasten erfolgt ausschließlich
über lastverteilende
Schutzüberbauungen.
Befestigungen und Markierungen auf den historischen
Oberflächen wie z.B. mit
Klebebändern, Nägeln, Schrauben usw. sind
grundsätzlich untersagt.
Schutzmaterialien können zueinander mit einem stark
klebenden Band verbunden werden.
Einrichtungsgegenstände im Gebäude dürfen unter keinen
Umständen Kontakt mit
Klebebändern haben.
Das Entnehmen von Gegenständen/Bauteilen aller Art aus
dem Gebäude ist generell nur
gestattet, wenn es für das Sanierungsziel notwendig
und mit dem Auftraggeber abgestimmt
ist.
Im Fall von Beschädigungen am Objekt Orangerieschloss
oder der Parkanlage ist die
Projektleitung umgehend zu informieren.
Halten sich Personen offensichtlich nicht an die
Verhaltensvorschriften, ist die Beteiligung
dieser Personen an der gemeinsamen Leistungserbringung
unmittelbar zu beenden.
Alle Leistungen sind mit staubarmen Arbeitsverfahren
und Geräten auszuführen.
Schnelllaufende und trocken arbeitende Geräte ohne
Absaugung sind nicht zu verwenden.
Ggf. sind zusätzliche Absaugungen gegen
Verschmutzungen durch Feinstaub vorzusehen.

Vorbeugende Brandschutzmaßnahmen gemäß Auflagen der
SPSG, des VdS und
Berufsgenossenschaften sind vom AN zu treffen.
Im gesamten Gebäude und auf den Rüstungen ist der
Einsatz von Geräten oder
Maschinen mit Verbrennungsmotoren untersagt. Alle
eingesetzten Geräte, Maschinen und
elektrischen Verbindungen im Dachgeschoß müssen bei
stark staubenden Tätigkeiten
(z. B. Grobreinigung) aufgrund des Vorhandenseins von
kleinen, leichten organischen
Stäuben explosionssicher / antistatisch ausgeführt
sein. In den jeweiligen Arbeitsbereichen
sind geeignete Handfeuerlöscher vorzuhalten.
Bei Zuwiderhandlungen veranlasst die Bauüberwachung
die Räumung durch den AN bzw.
die Ausführung zu seinen Lasten.

02.1 Arbeitsabschnitte/-unterbrechungen/-beschränkungen
Die Maßnahme des vorliegenden Leistungsverzeichnisses
wird innerhalb eines Bauabschnittes
und Gebäudebereiches (OPH) in einem Zuge und
kontinuierlich durchgeführt. Die Leistungen
des AN sind in verschiedenen Bauteilen / Ebenen
teilweise parallel bzw. parallel mit Zeitversatz
gem. Rahmenterminplan auszuführen.
Die reguläre Arbeitszeit auf der Baustelle ist Montag
bis Freitag zwischen 07:00 und 18:00 Uhr,
Abweichungen hierzu sind gesondert vermerkt.
Abweichungen von der Regelarbeitszeit (z.B. Spät- oder
Wochenendarbeit) sind dem
Auftraggeber zwei Arbeitstage vorab anzuzeigen und von
diesem genehmigen zu lassen. An
Sonn- und Feiertagen ist die Baustelle grundsätzlich
geschlossen.

Die Gesamtsanierungsmaßnahme erstreckt sich von März
2023 bis Juni 2029.
(die terminlichen Eckpunkte der jeweiligen Gewerke
siehe "Besondere technische
Vorbemerkungen").

02.2 Erschwernisse während der Ausführung
Erschwernisse sind den vorstehenden und nachfolgenden
Beschreibungen zu entnehmen.
Insbesondere sind dabei die langen Wege durch die
Gebäudeausdehnung in Kombination mit
begrenzter Fläche für Baustelleneinrichtung, die Lage
im Wasserschutzgebiet, die Arbeit im
Bau- und Gartendenkmal sowie vorgesehene Bauabläufe zu
nennen.

02.3 Vorgaben SiGe-Plan/Baustellenordnung
Der Auftragnehmer hat für seine Leistungen vor
Ausführungsbeginn eine
Gefährdungsbeurteilung zu erstellen. Die
Unfallverhütungsvorschriften der Deutschen
Gesetzlichen Unfallversicherung (DGUV) sowie die
Vorschriften der Berufsgenossenschaften
(BG) sind einzuhalten.
Sämtliche Mitarbeiter sind mit der für die jeweils
ausgeführten Tätigkeiten entsprechenden
persönlichenSchutzausrüstung (PSA) auszustatten.
Wiederholte Verstöße führen zum
dauerhaften Baustellenverweis.

02.4 Mitbenutzung Gerüste/Hebezeuge/Aufzüge
Die vom Auftraggeber durch das Gewerk Gerüstarbeiten
errichteten Fassaden- und
Raumgerüste und Bauaufzüge können durch den
Auftragnehmer unentgeltlich mitgenutzt
werden. Die Gerüste sind nach Benutzung durch den AN
arbeitstäglich zu reinigen. Die Nutzung
von Gerüsten und Bauaufzügen ist vor Nutzungsfreigabe
und Einweisung durch den Errichter
nicht zulässig und ausdrücklich untersagt.
Veränderungen an Gerüsten/Bauaufzügen dürfen nur
durch den jeweiligen Errichter ausgeführt werden!
Kräne o.ä. Hebezeuge werden durch den AG
nicht zur Verfügung gestellt.

02.5 Eignungs- und Gütenachweise
Für alle zum dauerhaften Einbau vorgesehene
Materialien sind vor Ausführungsbeginn die
jeweiligen Datenblätter sowie die Deckblätter der
entsprechenden Zulassungen/Prüfzeugnisse
(abZ/abP) vorzulegen.
Nach Abschluss der Arbeiten ist eine vollständige
Dokumentation gem. Vorgaben des
Auftraggebers einzureichen. Der Auftraggeber behält
sich vor, die vertragsgerechte Ausführung
während der Bauausführung stichprobenartig (z.B. durch
Materialproben) prüfen zu lassen.

02.6 Liefer- und Leistungsumfang
Der Liefer- und Leistungsumfang der auszuführenden
Arbeiten wird durch das vorliegende
Leistungsbild beschrieben. Grundsätzlich gehören -
wenn nicht anders beschrieben - die
Lieferung aller benötigten Bau- und Hilfsmaterialien,
Werkzeuge, Kleinmaterialien, erforderliche
Hilfskonstruktionen, temporäre Stützkonstruktionen und
Montagehilfsmittel, sowie die
Grobreinigung von Untergründen von Staub und lose
aufsitzenden Verschmutzungen zum
Leistungsumfang des AN.
Alle Leistungen umfassen neben der Lieferung der
dazugehörigen Stoffe und Bauteile auch das
Abladen und Lagern auf der Baustelle, sowie das
Verbringen an den Einbauort, wenn es in der
Leistungsbeschreibung nicht anders beschrieben ist.
Die Aufwendungen für das Einrichten, Vorhalten und
Räumen der Baustelle einschl. aller
Transport-, Auf- und Abladekosten, Wiederherstellung
des Geländes und Entfernen von
Verunreinigungen und den Leistungen:
Herrichten der erforderlichen Aufenthaltsräume, Lager-
und Arbeitsplätze
Zuführung von Bauwasser und -strom von den durch den
AG benannten Anschlüssen zur
Baustelle und zum Arbeitsplatz
Stellung aller erforderlichen Geräte, Werkzeuge und
Hilfsmittel
Alle sonstigen Kosten, die zur ordnungsgemäßen
Durchführung der Bauaufgabe zu erbringen
sind, sind in die Einheitspreise einzurechnen. Eine
gesonderte Vergütung erfolgt nicht.

02.7 Mitwirkung bei der Inbetriebnahme
-nicht relevant-

02.8 Benutzung von Teilen der Leistung vor der Abnahme
Kann bei der ausgeführten Leistung oder Teilen der
Leistung nach baulicher Fertigstellung
aufgrund fehlender Inbetriebnahme o.ä. nicht
unmittelbar die Abnahme durchgeführt werden,
findet zunächst nur eine "Übernahme" der Leistung
statt. Die Gefahr geht dabei gem. § 12 (6)
VOB/B vom Auftragnehmer auf den Auftraggeber über. Die
rechtsgeschäftliche Abnahme gem.
§ 12 VOB/B erfolgt erst nach Feststellung der
Gebrauchstauglichkeit (Inbetriebnahme). Die
Verjährungsfrist beginnt an dem der
rechtsgeschäftlichen Abnahme folgenden Tag.

02.9 Wartung
-nicht relevant-

*Hinweis*
03. Weitere Besondere Vertragsbedingungen
03.1 Vertragsbedingungen
Es gelten neben den "Allgemeinen Vertragsbedingungen
für die Ausführung von
Bauleistungen" (VOB/B) und den "Allgemeinen
Vertragsbedingungen für die Ausführung
von Leistungen" (VOL/B) in der zum Vertragsschluss
gültigen Fassung ausschließlich die
Vertragsbedingungen des Auftraggebers. Allgemeine
Geschäftsbedingungen (AGB),
insbesondere Liefer- und Zahlungsbedingungen des
Auftragnehmers, gelten auch ohne
ausdrücklichen Widerspruch des Auftraggebers nicht.

03.2 Zugangsberechtigung
Beschäftigte der einzelnen Auftragnehmer müssen beim
Betreten der Liegenschaft die
Zugehörigkeit zum jeweiligen Unternehmen nachweisen
können und als solche erkennbar sein
(z.B. durch Bekleidung oder Helm mit Firmennamen,
Firmenlogo, o.ä.).
Der Auftraggeber ist berechtigt, einzelnen
Beschäftigten des Auftragnehmers in
begründeten Fällen den Zutritt zur Baustelle zu
untersagen.
Unbefugten Dritten ist das Betreten der Baustelle
grundsätzlich untersagt. Für
Besichtigungen bzw. Führungen ist rechtzeitig das
schriftliche Einverständnis des Auftraggebers
über die jeweilige Objektüberwachung einzuholen.

03.3 Bewachung
Während der gesamten Bauzeit wird die Baustelle je
Bauabschnitt durch Bauzäune
gesichert. Die Zugangstore sind immer geschlossen zu
halten und zum Arbeitsende
abzuschließen. Während der regulären Arbeitszeiten ist
kein Wachpersonal anwesend, während
der Nachtstunden wird der Gebäudekomplex bestreift.

03.4 Mitführung von Ausweispapieren
Der Auftragnehmer hat jeden seiner Beschäftigten gem.
§ 2a (2)
Schwarzarbeiterbekämpfungsgesetz (SchwarzArbG)
nachweislich auf die Mitführungspflicht von
Personalausweis, Pass, Passersatz oder Ausweisersatz
für die Dauer der Erbringung der
Dienst- oder Werkleistungen hinzuweisen. Der
Auftragnehmer (und dessen Nachunternehmer)
ist verpflichtet, Namenslisten über alle auf der
Baustelle täglich beschäftigten Arbeitnehmer zu
führen und diese auf Verlangen dem Auftraggeber zur
Einsichtnahme vorzulegen.

03.5 Bauanlaufbesprechung
Nach Auftragserteilung wird ein Bauanlaufgespräch
durchgeführt, in dem der
Auftragnehmer über die Projektbeteiligten, die
Baustelle sowie die für diese Baumaßnahme
vorgegebenen Regelabläufe und -verfahren informiert
wird.

03.6 Baubesprechungen
Zur Koordination der Baustelle und der Leistungen der
am Bau beteiligten Auftragnehmer
findet eine wöchentliche Baubesprechung statt. Der
Auftragnehmer ist verpflichtet, während
seiner aktiven Tätigkeit auf der Baustelle
grundsätzlich, oder außerhalb seiner aktiven Tätigkeit
auf gesondertes Verlangen des Auftraggebers, durch
seinen benannten Fachbauleiter an diesen
Besprechungen teilzunehmen.
Die Besprechungen finden gewöhnlich vor Ort, im
Bedarfsfall als Videokonferenz, statt.

03.7 Fachbauleitung des AN
Durch den Auftragnehmer ist vor Leistungsbeginn der
von ihm für die Projektbearbeitung
vorgesehene Fachbauleiter mittels
Fachbauleitererklärung zu benennen. Der Fachbauleiter
muss die für die Leistung notwendige Qualifikation
nachweisen, die deutsche Sprache in Wort
und Schrift beherrschen, regelmäßig auf der Baustelle
anwesend und berechtigt sein,
Erklärungen mit rechtlicher Wirkung für den
Auftragnehmer abzugeben oder vom Auftraggeber
entgegenzunehmen. Der beabsichtigte Wechsel des
Fachbauleiters ist dem Auftraggeber
schriftlich mitzuteilen und zu begründen.

03.8 Objektüberwachung des AG
Der Auftraggeber überträgt die Objektüberwachung einem
Dritten, der bevollmächtigt ist,
diesen bei derörtlichen Baudurchführung zu vertreten.
Anweisungen auf der Baustelle sind nur
vom Auftraggeber oder seinen bevollmächtigten
Vertretern entgegenzunehmen.
Die Objektüberwachung ist berechtigt, Anordnungen zur
ordnungsgemäßen Durchführung
des Vertrags sowie zur Sicherheit und Ordnung auf der
Baustelle zu erteilen. Die
Objektüberwachung ist nicht berechtigt, Änderungen,
Erweiterungen oder Ergänzungen zum
Vertrag vorzunehmen.

03.9 Arbeitsplan des AN
Zur Koordination der Bauabläufe hat der Auftragnehmer
auf Verlangen des Auftraggebers
einen wöchentlichen Arbeitsplan zu erstellen, in dem
Angaben zu Art, Ort und Umfang der
geplanten Arbeiten sowie ggf. zu erwartende
Einschränkungen und Hinweise (wie notwendige
Sperrungen von Arbeitsbereichen oder die erforderliche
Anwesenheit Dritter) für jeden
Arbeitstag enthalten sein müssen.
Der Arbeitsplan ist spätestens freitags für die
darauffolgende Woche der Objektüberwachung zu
übergeben.

03.10 Bautagesberichte
Der Auftragnehmer hat arbeitstäglich einen
Bautagesbericht anzufertigen, aus dem
mindestens das Datum, die Anzahl der eingesetzten
Mitarbeiter (getrennt nach Qualifikation),
die Witterungsverhältnisse, eingesetzte(Groß-)Geräte,
Art, Ort und Umfang der ausgeführten
Arbeiten, sowie besondere Vorkommnisse (Anweisungen
des AG, Materiallieferungen,
Behinderungen, etc.) hervorgehen muss. Die
Bautagesberichte sind montags gesammelt für die
Vorwoche der Objektüberwachung zu übergeben.

03.11 Schriftverkehr
Dokumente sowie elektronischer Schriftverkehr (Emails)
sind nach Vorgaben des
Auftraggebers in einheitlicher Struktur zu benennen.
Es sind immer das Datum der Unterlage
und das Projektkürzel "OR" voranzustellen. Des
Weiteren sind der Verfasser sowie der konkrete
Inhalt des Dokuments zu nennen:
Beispiel: JJJJMMTT_OR_AN_Inhalt des Schreibens/der
Email
Vertragsrelevanter Schriftverkehr ist grundsätzlich an
den Auftraggeber zu richten (in
Kopie an die jeweilige Objektüberwachung),
baustellenrelevanter Schriftverkehr an die
jeweilige Objektüberwachung (in Kopie an den
Auftraggeber). Weitere Festlegungen
können im Bauanlaufgespräch getroffen werden.

03.12 Unterlagen des AG
Dem Auftragnehmer werden alle Ausführungsunterlagen
durch den Auftraggeber
ausschließlich digital mittels Cloud-Lösung zur
Verfügung gestellt. Sämtliche zur
Leistungserbringung notwendigen Druck- und Plotkosten
werden nicht gesondert vergütet und
sind in die Einheitspreise einzurechnen.

03.13 Urkalkulation
Der Auftragnehmer hat auf Verlangen des Auftraggebers
die Urkalkulation vor
Ausführungsbeginn in einem verschlossenen Umschlag
beim Auftraggeber zu hinterlegen.

03.14 Dokumentation
Nach Abschluss der Arbeiten ist eine vollständige
Dokumentation gem. Vorgaben des
Auftraggebers einzureichen (Musterformblatt siehe
Anlage & entsprechende LV-Texte). Das
Fehlen der Dokumentation stellt einen wesentlichen
Mangel dar, was zwingend zur
Verweigerung der Abnahme und damit zur Prüfung und
Freigabe der Schlussrechnung
führt.

03.15 Rechnungen / Aufmaße
Abrechnung:
Für alle Leistungen, die später bzw. zum Schluss der
Baumaßnahme nicht mehr überprüfbar
sind, muss rechtzeitig ein prüffähiges Aufmaß
aufgestellt werden. Mit den Arbeiten, deren
Ausführung die Überprüfung des eingereichten Aufmaßes
nicht mehr ermöglichen würde, darf
erst nach Bestätigung durch die Bauüberwachung
fortgefahren werden. Der Ausführungsstand
ist durch prüfbare Aufmaße zu jeder Rechnung -
mindestens jedoch alle 4 Wochen - zu
dokumentieren. Sowohl die Abschlagsrechnungen, als
auch die Aufmaße zu Rechnungen sind
für jede Rechnung prüffähig und kumulativ
aufzustellen. Die Aufmaßblätter sind fortlaufend zu
nummerieren. Zu jeder Abschlagrechnung ist eine
Teildokumentation der abzurechnenden
Leistungen beizulegen.

Stundenlohnarbeiten zum Nachweis:
Stundenlohnarbeiten werden nach
Stundenverrechnungssätzen, in denen Lohn- und
Gehaltskosten, Lohn- und Gehaltsnebenkosten,
Sozialkassenbeiträge, Vermögenswirksame
Leistungen und Gewinn enthalten sind, vergütet.
Zuschläge für Mehr-, Nacht-, Sontags- und
Feiertagsarbeit sowie Erschwerniszuschläge sind nicht
in die Stundenverrechnungssätze mit
einzubeziehen, sondern - sofern sie nicht schon als
Teilleistungspositionen im
Leistungsverzeichnis enthalten sind - im Bedarfsfall
zu vereinbaren und gesondert
nachzuweisen.
Der Bieter erklärt, dass der Stundenverrechnungssatz
unter Beachtung der
preisrechtlichen Vorschriften ermittelt wurde und
unabhängig von der Anzahl der abgerechneten
Stunden gilt.
Stundenlohnarbeiten werden nur vergütet, wenn deren
Ausführung von der Bauüberwachung
angeordnet wurde (zu §2 Nr 10 VOB/B). Vom AN ist der
erforderliche Stundenaufwand für die
einzelnen Leistungen vor Ausführung zu schätzen und
durch den AG schriftlich freizugeben.
Sobald zur Erfüllung einer Einzelleistung ein
Mehraufwand abzusehen ist, der den kalkulierten
Stundenaufwand um mehr als 10 % übersteigt, ist dieser
bei der Bauüberwachung anzumelden
und die Zustimmung des AG einzuholen.
Die Abrechnung der Stundenlohnarbeiten erfolgt zum
Nachweis. Die Stundenlohnarbeiten für
das Personal sind entsprechend der Qualifikation auf
getrennt voneinander geführten
Stundennachweisbögen zu belegen. Sie sind werktäglich
zu führen und auf der Baustelle
zur Einsichtnahme durch die Bauüberwachung
vorzuhalten. Die Stundennachweisbögen
sind wöchentlich bei der Bauüberwachung zweifach im
Original einzureichen und von
dieser bestätigen zu lassen. Erbrachte
Stundenlohnarbeiten, die nicht bis zum Ende der
darauffolgenden Kalenderwoche der Bauüberwachung in
Form der Stundennachweisbögen
belegt werden, werden nicht anerkannt und damit nicht
vergütet.
Bei Stundenlohnarbeiten anfallende Materialkosten sind
ebenfalls zum Nachweis
abzurechnen und bei Rechnungslegung beizufügen.

Auf Anforderung des Auftraggebers sind Rechnungen und
Aufmaße zusätzlich zur
vertraglich geschuldeten Form digital im GAEB-Format
einzureichen. Rechnungen sind im
Format X89, Aufmaße im Format D11 oder X31 vorzulegen.

03.16 Bauschild / Firmenwerbung
Durch den Auftraggeber wird für die Dauer der
Baumaßnahme ein Bauschild errichtet. Der
Auftragnehmer kann auf Wunsch gegen Kostenübernahme
mit Gewerk, Namen, Anschrift und
Kontaktdaten darauf genannt werden. Sonstige Werbung
in Form von Schildern, Bannern o.ä.
ist grundsätzlich nicht gestattet.

03.17 Reinigung / Sauberkeit
Der Auftragnehmer hat seinen Arbeitsbereich
arbeitstäglich von eigenem Schutt,
Materialresten, Verpackungsmaterial und sonstigem
Abfall zu bereinigen. Verunreinigungen
durch ein- und ausfahrende Fahrzeuge des AN z.B. auf
Gehwegen, Straßen und Zufahrten,
auch im öffentlichen Bereich, hat der AN ohne
besondere Aufforderung auf seine Kosten zu
beseitigen.

Der Auftraggeber behält sich vor, nach fruchtloser
Mahnung Schutt und Abfälle, die nicht
beseitigt wurden und keinem Auftragnehmer nachweislich
zuzuordnen sind, durch einen Dritten
beseitigen zu lassen.
Verstellte Flucht- und Rettungswege werden ohne
Mahnung sofort beräumt. Die
entstehenden Kosten dafür werden anteilig im
Verhältnis der Auftragswerte auf die zu diesem
Zeitpunkt auf der Baustelle tätigen Auftragnehmer
umgelegt.

- Ende der Weiteren Besonderen Vertragsbedingungen -

*Hinweis*
04. Gewerkespezifische Hinweise zur Maßnahme
Bei der Ausführung sind die folgenden Hinweise zu
beachten und, sofern keine Hinweise
auf Positionen des Leistungsverzeichnisses erfolgen,
kalkulatorisch mit den
Einheitspreisen der ausgeschriebenen Positionen zu
erfassen.

Allgemeines
Für diese Leistungsbeschreibung gelten insbesondere
folgende Vorschriften und Normen
in der jeweils neuesten Fassung:
VOB Teil B/C
DIN 18299 Allgemeine Regelungen für Bauarbeiten
Putz- und Stuckarbeiten gem. DIN 18350
Denkmalpflegerische und Restauratorische Vorgaben
WTA-Merkblatt 2-7-01 Kalkputze in der Denkmalpflege
WTA-Merkblatt 5-8-93/D
ATV DIN18330 Maurerarbeiten
ATV DIN18364 Korrosionsschutzarbeiten Stahlbauteile
Anerkannte Regeln der Technik
Arbeitsschutzbestimmungen
Unfallverhütungsvorschriften DGUV
Brandenburgische Bauordnung (BbgBo)
Vorschriften von Herstellern und Lieferanten von
verwendeten Stoffen

04.1 Leistungsumfang / Maßnahmenbereich
Gegenstand des vorliegenden Maßnahmenkataloges ist die
Konservierung und zurückhaltende
Ergänzung der originalen Wand- und Deckenoberflächen
gemäß ihres Alterungszustands im
Innenraum der Östlichen Pflanzenhalle (OPH, Halle und
Galerieebene).
Ziel ist die Präsentation der historischen
Sichtfassung durch Konservierung und Schaffung eines
gesamtheitlichen Raumeindrucks unter Berücksichtigung
des gealterten Zustands.
Ausgewählte architektonische Kanten werden
vervollständigt. Die Einbindung der
geschlosssenen Fehlstellen erfolgt mittels einer
egalisierenden Lasur in Teilbereichen der
Oberflächen.

In den letzten 20 Jahren wurden zahlreiche
Untersuchungen an der Raumschale der Östlichen
Pflanzenhalle durchgeführt. Demzufolge wurde die
Stuckdecke 1912/13 erneuert und
gestrichen, ein letzter Anstrich der Wände und Säulen
erfolgte in den 1930er Jahren.
Die umfangreichen Instandsetzungsarbeiten an
Dachtragwerk und Decke der Halle von 2024 -
2026 haben auf Grund der hohen Schädigung der
Holzsubstanz im laufenden Bauvorhaben zu
weiterem Verlust des Putzträgeraufbaus, des
Deckenputzes und von Stuckprofilen geführt.

04.1.1 Decken
Bestand:
Deckenaufbau:
Deckenschalung ca. 24 mm
Putzträger: drahtüberspannte Verrohrung (Schilfrohr)
zweischichtiger Putzaufbau mit Unterputz aus Kalkputz
und einem dünnschichtigen Oberputz
aus Kalk-/ Kalkgipsputz
Stuckprofile aus Kalkgipsmörtel und Gipsglättschicht
Putzanalyse:
Unterputz: hydraulischer Kalkmörtel; Zuschlag:
Quarzsand 0 - 0,5 mm; B-Z-Verhältnis ca. 1:3
Oberputz: Gips-Kalk-Putz, Gipsanteil größer 50%,
Zuschlag: Quarzsand 0 - 0,5 mm,
B-Z-Verhältnis ca. 1:1
Stuckprofile: Gips-Kalk-Putz, Gipsanteil größer 50%,
Zuschlag: Quarzsand 0 - 0,5 mm,
B-Z-Verhältnis ca. 1:1
Sichtfassung:
Deckenflächen Halle, südl. Joche: dezent zweifarbige
Gestaltung: flächige Deckenbereiche
großflächig weiß (Kalkfarbe); Profile und
zwischenliegenden Rahmenbereiche in
hell-gelblich-grau (Leimfarbe)
Decken der Galerie: monochrom in grauweiß, Farbsystem
Kalkfarbe (Baustellenmischung)
Stuckreliefs: monochromer Anstrich in grauweiß
(Leimfarbe)
Schadstoffe:
Für die Bearbeitung sämtlicher Fehlstellen im Bereich
der Deckenschalung sollte aufgrund
der Kontaminierung des Dachbodens mit DDT mit
Schutzausrüstung gearbeitet werden
(siehe A+S-Plan)
Schadensbilder:
grosse, mittlere und kleinere Fehlstellen in der
Putzfläche und im Deckenstuck (vorwiegend
gezielt herausgeschnittene, geschädigte Bereiche,
dadurch verringerte Spannung des
Schilfrohrgewebes
Halme des Rohrmattengeflechtes weisen stark
unterschiedliche Abstände auf, dadurch
problematische Putzhaftung
grosse Fehlstellen in Putz-, Stuck- und Putzträger im
Übergang zum Gesims, ausgebrochen,
am Balkenauflager und entlang der Mauerschwelle
freiliegende Drähte des Putzträgers sind korrodiert
und in den Randbereichen durchtrennt
Nägel der Stuckarmierungen sind korrodiert
stellenweise Druckschädigung des Deckenputzes und
-Stucks durch hallenseitige
Absprießung der Sprengwerke von unten, Schraublöcher
durch Fixierung der Spriessung
statisch bedingte Risse in der Putzfläche und in den
Profilen
Deckenfassung weist ein teils fleckiges
Erscheinungsbild durch partielle Überarbeitungen in
jüngerer Zeit auf (vorzugsweise entlang von Rissen),
sowie Wasserflecken und
Farbablösungen
zahlreiche Sicherungsmaßnahmen vorhanden (z.B.
Verschraubungen, Japanpapiere, Vliese,
Vernadelungen etc.)

Maßnahmen Decke:
Konservierungs- und Ergänzungsmaßnahmen an Putz & Stuck
Maßnahmen im Detail:
Entfernung sämtlicher temporärer Sicherungen,
Sekundärmaterialien (z.B. Schrauben,
Dübel, Gipsplomben, Nägel, Silikonkleber, Kabale und
Kabelfixierungen etc.)
Ergänzung / Ertüchtigung Schilfrohr sowie Ergänzung /
Ertüchtigung Verdrahtung
(Edelstrahldraht): Stärke 0,8mm mit Überlappung der
Stöße
Putz/Stuck:
Fläche - Putzhinterfüllung; Putzträger
ertüchtigen/erneuern
Fläche/Stuck - Schließen und Kaschieren von Rissen
Fläche - Putzergänzung, Herstellen des Deckenputzes
entsprechend historischem Bestand,
Ausführung hat form- und materialgerecht Ausführung
form- und materialgerecht mit
Unterputz (hydraulischer Kalkmörtel) und Oberputz
(Kalk-Gipsmörtel)
Stuck - Ertüchtigung des historischen Stucks,
Anbindung zum Untergrund mittels
Verschraubung und Vernadelung
Stuck - Ergänzung / Bau Unterkonstruktion (Schrauben,
Draht, Gewindestangen aus
Edelstahl) für fehlende Stuckbereiche
Stuck - Herstellen der Stuckprofile entsprechend
historischem Bestand, Ausführung form-
und materialgerecht in mehrlagigem Aufbau;
Schablonenbau nach Vorgabe der jeweiligen
Profile im Bestand
Oberfläche von Decke/Stuck:
Reinigung; Altretuschen abnehmen
vollständiges Entfernen der Fassungen in Joch 1
(dispersionsvergütete Leimfarbe)
Keine Überarbeitung kleinerer Ausbrüche
Keine Überarbeitung von Haarrissen
Stuckreliefs:
Verschraubungen sanieren; Ergänzung durch
Edelstahlarmierung
Schließen und Kaschieren von Rissen
Fehlstellen im Stuck ergänzen

Die Ergänzung / Ertüchtigung der Deckenschalung
erfolgte bereits bauseits.

Gesamtfläche mit lasierendem Anstrich:
Deckenflächen:
Fläche/Stuck/Relief - Abnahme aufliegender Stäube
Fläche/Stuck/Relief - Fassungsfestigung
Fläche - Integration Fehlstellen (eingetönte
Kalkfarbe, mehrfacher lasierender Auftrag)
Fläche - harmonisierende Kalklasur auf allen Flächen
Stuck und zwischenliegende Flächen - Retusche
Fehlstellen (hell pigmentiert, mehrfacher
Auftrag in Leim- oder Kalkfarbe)
Stuck und zwischenliegende Flächen - Festigung
Bestandsfassung und harmonisierender
Anstrich mittels Lasur
Übergang Decke/Gesims - Fehlstellen unter abgängiger
Deckenunterkonstruktion ergänzen
Stuckrahmungen der Stuckreliefs - Retusche Fehlstellen
(mehrfacher lasierender Auftrag)
Stuckrahmungen der Stuckreliefs - Festigung
Bestandsfassung und harmonisierender
Anstrich mittels Lasur
Stuckreliefs - Retusche Fehlstellen (hell pigmentiert,
mehrfacher Auftrag)
Stuckreliefs - Festigung Bestandsfassung und
harmonisierender Anstrich mittels Lasur
Gesimse:
Entfernung sämtlicher temporärer Sicherungen
(Kaschierungen, Verschraubungen)
Gesimsfläche - Putzhinterfüllung
Putz/Stuck - Schablonenbau nach Vorlage bestehender
Gesimsprofile, Ergänzung/Herstellen
des Gesimses in Fehlbereichen, Bewehrung aus Edelstahl
Reinigung und Festigung der Fassung

Die Entrostung der Gesimsanker aus Eisen ist bereits
bauseits erfolgt.

04.1.2 Wandflächen / Pfeiler / Säulen
Bestand:
Untergrund: Ziegelmauerwerk
Glattputze/Stuckaturen: Kalkmörtel, Fassung siehe
nachfolgende Tabelle
Säulen/Sockel: sehr harter hydraulischer Mörtel,
Fassung siehe nachfolgende Tabelle
Säulenkapitelle/Kapitellplatten/fensterangrenzende
Pilasterkapitelle: Naturstein
Pilaster Fensterfront: Sichtziegelmauerwerk aus gelbem
Ziegel mit Fugengestaltung
(Stabfuge) und vollflächig getüncht (Kalktünsche)
Säulen: Ziegelmauerwerk verputzt, hydraulicher
Kalkmörtel
Eckzapfen am Zahnfries zum Säulenhof: Zinkguss
Formteile aus Gips: z.B. Zapfen in jedem Zwischenraum
des Zahnfrieses, Joch 1, teilweise
abgängig
Maßnahmen Wandflächen
Trockenreinigung
Hinterfüllung
Vernadelung
Fassungsfestigung (Aufsprühen von silikatischem
Festigungsmittel)
Putz- und Stuckergänzungen großer Fehlstellen,
Kleinstfehlstellen nicht ergänzen
Retusche - Neukittungen und störende Fehlstellen
farblich im Umgebungsfarbton eintönen
mittels mehrfachem lasierenden Auftrags
flächiger Lasurauftrag zur optischen Vereinheitlichung
des Gesamteindrucks
Farbliche Einbindung Joch 1 in Gesamtkontext,
Überfassung als mehrfacher lasierender
Auftrag, Kalkanstrich

Die Restaurierung der Zinkguss-Eckzapfen, die
Sanierung der Balustraden, als auch die
Bearbeitung der weiteren Natursteinbauteile erfolgt
bauseits.

04.1.3 Wasserbecken
Bestand:
4 Stück
Zementguss mit durchgeführtem Heizungsrohr
Vermutl. 1930er Jahre, evtl. aber auch älter (19.Jhd.)
Kleine, nutzungsbedingte Beschädigungen
Verschmutzungen
voll funktionsfähig
vermörtelte Entwässserungsabläufe
Maßnahmen Wasserbecken:
zurückhaltende Reinigung
Schließen vonFehlstellen
Freilegung der vermörtelten Zulaufrinnen
Innenseitige Abdichtung Silikatfarbanstrich
"Wasserglas"

Der Rückbau der Kupfer-Ummantelung erfolgt bauseits

Grössenklassen
Die Grössenklassen der Einzelflächen sind
folgendermassen differenziert und entsprechend der
Abkürzung in den Positionstexten vermerkt:

Kleinstfehlstellen / Stück:
GK a1 - < 4cm²
GK a2 - > 4 - 25 cm²
Fehlstellen / Stück:
GK a3 - > 25 - 50 cm²
GK b - > 50-150 cm² (0,015 m²)
GK c - > 150-250 cm² (0,025 m²)
GK d - > 250-500 cm² (0,05 m²)

Wenn nicht anders angegeben, werden alle weiteren
Teilbereiche ab Einzelgrössen von 0,05 m²
über m² abgerechnet.

Kategorisierung:
glatt - Glattputzflächen -
profiliert - Gesimse, Stuckprofile, Spiegelfelder
Bauschmuck - Ornamentierte Bauteile wie Stuckreliefs,
Zapfen, Medaillons

Abweichungen von der Mengenermittlung
Abweichend zur VOB Teil C erfolgt die Mengenermittlung
und Abrechnungen wie nachfolgend
beschrieben.
Die Abrechnung erfolgt nach gemeinsamem Aufmaß vor Ort
auf der Grundlage der
Ausführungskartierung und der durch den AN ermittelten
Mengen.
Abgerechnet werden alle tatsächlich bearbeiteten
Flächen und Längen. Aussparungen, z.B.
Öffnungen, Nischen, Unterbrechungen etc. werden
grundsätzlich nicht übermessen.
Bei der Flächenermittlung wird unterschieden:
Abrechnung nach Längenmaß: Bei der Ermittlung des
Längenmaßes wird die größte
zusammenhängende Länge der zu behandelnden
Fläche/Länge bzw. des zu
bearbeitendenBauteiles abgerechnet.
Abrechnung nach Flächenmaß: Bei unregelmäßig geformten
Einzelteilen, erfolgt die
Mengenermittlung nicht über das kleinste umschreibende
Rechteck, sondern durch genaue
Ermittlung der tatsächlich zu bearbeitenden Fläche.
Abrechnung nach Stück: Die Abrechnung erfolgt nach der
nachgewiesenen Stückanzahl der
ausgeführten Leistungen.

04.2 Messarbeiten
Sämtliche erforderliche Messarbeiten sind vom AN
selbst zu leisten. Feste Höhen- oder sonstige
Markierungen, auch Farbmarkierungen mit Stiften auf
sichtbar bleibenden Flächen sind nicht
zulässig. Bei Zuwiderhandlung wird die Beseitigung
bauseits veranlasst und die Kosten hierfür
trägt der Verursacher. Auf die Besonderheit der
Gebäude und den in diesem Zusammenhang
bestehenden Denkmalschutz wird ausdrücklich
hingewiesen.

04.3 Maßangaben / Überprüfung der Maße
Vor Beginn der Arbeiten sind alle Maße an Ort und
Stelle zu kontrollieren und auf
Übereinstimmung mit den Zeichnungsunterlagen und der
Ausschreibung zu prüfen.
Alle im LV angegebenen Maße sind ca.-Maße.

04.4 Maßtoleranzen
Anforderungen an Maßtoleranzen werden nach den
gültigen DIN-Vorschriften gestellt, dazu
gehören DIN 18 202, DIN 18 203 mit den verschiedenen
Unterkapiteln.

04.5 Hinweis zum Bauablauf
Die Arbeiten werden innerhalb des Gesamtbauablaufs im
Bauabschnitt
BA1.2, OPH, durchgeführt.

Besonderheiten der Arbeits- / Gebäudebereiche:
Es bestehen Transporterschwernisse gemäß den
allgemeinen Vorbemerkungen. Die Lage und
Beschaffenheit von Transportwegen von den Zufahrten
und Entladestellen bis zum Aufbauort
sind in den Baustelleneinrichtungsplänen (BE-Pläne)
ersichtlich. Das Raumgerüst ist gemäss
Lastklasse 3 mit 2 kN/m2 belastbar.

Die gesamten Sanierungsarbeiten bedingen enge
gewerkeübergreifende Abstimmungen und
unterbrochene Bauabfolgen innerhalb der einzelnen
Gewerke. Diese Schnittstellen sind bei der
Kalkulation und Ausführung zu beachten und werden
nicht gesondert vergütet.

04.6 Ausführungsproben und Materialproben
Vor Ausführung ist zu allen Maßnahmen die Herstellung
von Ausführungsproben gefordert. Mit
der Bauleitung sind die Bereiche, an denen die
Ausführungsproben durchgeführt werden sollen,
abzustimmen. Vor Ausführung einer Maßnahme sind die
Ergebnisse der Ausführungsproben
durch die den AG freizugeben. Alle freigegebenen
Proben sind für die Gesamtausführung der
jeweils zu erbringenden Leistung bindend und stellen
eine Referenz für die Ausführung der
entsprechenden Maßnahme dar.

Die Ausführungsproben haben die in den
Maßnahmenkatalogen und Leistungsbeschreibungen
ausgewiesenen Anforderungen zu erfüllen. Etwaige
Nachbesserungen aus ästhetischen,
technischen oder materialbedingten Gründen sind mit
einzukalkulieren.
Die in den Maßnahmen enthaltenen Ausführungsproben
sind durch den AN zu erbringen und
werden nicht gesondert vergütet.

04.7 Arbeiten an bleihaltigen Anstrichen und
schadstoffhaltigen Bauteilen
Geringfügige Beeinträchtigungen durch mit
Holzschutzmitteln (DDT und PCP) belasteten Hölzern
sind in den offen liegenden Bereichen der Deckenfelder
mit direktem Raumzusammenhang zum
Dachraum, oder offen liegenden Bestandsschalungen und
Putzträgern gegeben. Hier ist mit PSA
zu arbeiten. Im A+S-Plan sind die Anforderungen an die
PSA für Arbeiten bei geringer Exposition
beschrieben.

Mit bleiweisshaltigen Ölanstrichen ist an folgenden
Bauteilen zu rechnen:
umlaufender Sockel H=ca. 8-10 cm, Halle und Galerie
Sockelblöcken der Jochtrennungen, Halle

Bei der Bearbeitung von bleihaltigen Ölfassungen sind
die Vorgaben des Arbeits- und
Sicherheitsplanes (A+S-Plan siehe Anlage) einzuhalten
und die Anforderungen der TRGS 555
und TRGS 505, Anhang 3, umzusetzen.

Der Unternehmer muss seine Mitarbeiter über die
Gefahren und das Verhalten im
kontaminierten Bereich unterweisen. Die Unterweisung
ist zu dokumentieren und vorzulegen.
Die verantwortliche Person zur Einhaltung der Vorgaben
ist zu benennen.

Sollte in Erwägung gezogen werden, die Maßnahme mit
einem Biomonitoring gem. TRGS 505 zu
begleiten, werden die Ergebnisse nur als belastbar
bewertet, wenn ein Null-Wert vor Beginn der
Maßnahmen vorgelegt wird.

Den Arbeitnehmern, die mit belasteten Materialien
umgehen, sind getrennte
Aufbewahrungsmöglichkeiten für Straßen- und
Arbeitskleidung zur Verfügung zu stellen. Hierfür
werden vom AG Räumlichkeiten und Sanitär-Container
bereitgestellt.

Als Arbeitsbereich gelten die Bauteile und
Konstruktionen mit bleihaltigen Beschichtungen, sowie
die angrenzenden Bereiche, in denen
Sekundärablagerungen von bleihaltigem Staub zu
erwarten sind; Im Bereich von Deckenkonstruktionen
gelten die mit Holzschutzmittel behandelten
Bauteile, wie Konstruktionshölzer, Schalungsbretter
und Rohrgeflechte als Arbeitsbereich.

Die Reinigung freigesetzter Stäube hat mit Hilfe eines
Staubsaugers der Kategorie H mit
Direktabsaugung zu erfolgen. Der AN hat sich über die
gesamte eigene Bauzeit einen
Industriestaubsauger der Staubklasse H inkl. der
notwendigen Filter und Beutel bereitzustellen
und vorzuhalten.

Des Weiteren ist der Arbeitsbereich durch den AN als
funktionaler Schwarzbereich zu
kennzeichnen. Auf eine Einhausung kann verzichtet
werden, solange keine Schleif- und
Strahlarbeiten erfolgen. der Arbeitsbereich ist
arbeitstäglich zu reinigen.

Die anfallenden Stäube und Schutzausrüstungen sind
gemäß A+S-Plan fachgerecht zu
verpacken und getrennt in vom AG bereit gestellten
Containern zu entsorgen.

Auf die Einhaltung der besonderen
Arbeitsschutzmaßnahmen gemäß oben zitierter
Regelungen wird für alle nachfolgenden Positionen
hingewiesen. Bei der Kalkulation sind alle
Aufwendungen der folgend genannten Rahmenbedingungen,
einschl. die des A+S-Planes, in die
Einheitspreise einzukalkulieren und dem Angebot
zugrunde zu legen.

Der Bieter bestätigt mit seiner Unterschrift zum
Angebot, dass ihm der gesamte Umfang
der einschlägigen Gesetze, Vorschriften, Verordnungen,
Richtlinien etc. in Bezug auf den
Umgang mit bleihaltigen Anstrichen vorliegt und
inhaltlich bekannt ist und bestätigt die
technische Durchführbarkeit der anzubietenden
Leistungen.

4.8 Ausführungsfristen
BA 1.2, OPH: 19.10.2026 - 17.09.2027

*Hinweis*
05. Anlagenverzeichnis
05.1 Baustelleneinrichtung (in einer PDF
zusammengefasst)
SN_OR110G-03_AUA300_LA001-2  -  Lageplan, Übersicht
Bauabschnitte
SN_OR110G-03_BEA300_GR123-2  -  1. BA, Ostseite
SN_OR110G-03_BEA300_GR124-2 -  2. BA, Mittelbau Süd &
Westseite

05.2 Ausführungsplanung
Grundrisse und Deckenspiegel 112 OPH, M 1:50 (in einer
PDF zusammengefasst)
SN_OR112G-03_EGA300_GR107-2
SN_OR112G-03_EGA300_GR108-2
SN_OR112G-03_EGA300_DS107-2
SN_OR112G-03_EGA300_DS108-2

Ansichten 112 OPH, M 1:50 (in einer PDF
zusammengefasst)
SN_OR112G-03_N1A300_AN701-2
SN_OR112G-03_N2A300_AN702-2
SN_OR112G-03_S1A300_AN703-2
SN_OR112G-03_S2A300_AN704-2

Schnitte 112 OPH, M 1:50 (in einer PDF zusammengefasst)
SN_OR112G-03_XXA300_SN201-2
SN_OR112G-03_XXA300_SN202-2
SN_OR112G-03_XXA300_SN207-2
SN_OR112G-03_XXA300_SN209-2

05.3 Fotos
OR_LV_Fotos_VE3126 Restaurierung Raumschale Decken,
Wände OPH

05.4 Verschiedenes
Anfahrt Lieferverkehr.pdf
A+S-Plan_OR.pdf
Dokumentationsvorschriften für handwerkliche und
restauratorische Ausführungsleistungen
(Stand 21.02.2025)

*Hinweis*
06. Maßnahmenkatalog
Sämtliche Leistungen (Techniken und Materialien) sind
vor der Ausführung mit dem AG
abzustimmen.

M1101 Entfernung Notsicherungen
Ziel:
Temporäre Notsicherungen auf gefassten Putz &
Stuckoberflächen, die zur statischen
Sicherung dienten, sind vor Bearbeitung der Decken-
und Wandflächen zu entfernen.

Durchführung:
Japanpapierlagen sind vorab leicht anzufeuchten und
dann abzuziehen. Abdeckungen von
Deckenöffnungen (Glasfaservliese und
Vogelschutzgitter) sind mit Schrauben und
Schraubenhaken (Edelstahl A2) befestigt, sie werden
inkl. der Schrauben, Unterlegscheiben und
Dübel entfernt. Verschraubungen (Edelstahl A2) mit
Manschetten werden vorsichtig
herausgedreht. Lose Vernadelungen sind zu entfernen,
zu lange Nadeln sind bis 0,5 cm unter
Putzoberfläche zu kürzen. Schraubenhaken inkl. Dübel
aus Stahl sind zu entfernen; verbleiben
sie, sind sie mit Rostschutz zu versehen. Die
Entfernungen werden parallel oder im Anschluss
an die erforderlichen Sicherungsmaßnahmen
(Vernadelung, Hinterfüllung etc.) durchgeführt.
Alle entfernten Materialien sind sachgerecht zu
entsorgen.

Verarbeitete Materialien der Notsicherung von 2011 und
2024:
Echt-Japan-Seidenpapier, 11g, geklebt mit
Cellulosederivat Tylose MH 300, 1%ig in Wasser
unter Zusatz von 3% Acryldispersion Primal WS 24
dünnes Vlies, geklebt mit Cellulosederivat Tylose MH
300, 1%ig in Wasser unter Zusatz von
3% Acryldispersion Primal WS 24
Bito Malerflies bm 202, Glasfaserflies, geklebt mit
dem Cellulosederivat Tylose MH 300,
1%ig in Wasser unter Zusatz von 10% Acryldispersion
Primal WS 24
Spenglerschrauben, Edelstahl A2, bis Größe 4,5x65 mm
Glasfaserstäbe entfernen
Dämmstoffscheibe 6x47mm aus Kunststoff
Vogelschutznetz, Maschenweite 30x30mm, fixiert mit
Schraubenhaken und zumeist in
Dübeln

M1102 Entfernung von Bestands- und Ergänzungsputzen
Ziel:
Schadhafte, optisch unpassende bzw. störende Bestands-
und Ergänzungsputze sind
bestandsschonend zu entfernen.

Durchführung:
Die Entfernung erfolgt unter Zuhilfenahme geeigneter
manueller Werkzeuge und ist auf allen
horizontalen und vertikalen Flächen des Raumes, wie an
Fensterlaibungen, Stürzen, Solbänken,
Sockelbereichen, sowie Profilen und Verdachungen
jeglicher Art auszuführen. Die schadhaften
oder optisch störenden Putze sind bis auf den intakten
Unterputz bzw. Untergrund
rückzuarbeiten.
Die meisten Stuckprofile der Decke beinhalten eine
Armierung (Nägel, Drahtverrödelung), die je
nach Zustand zu belassen, oder partiell zu entfernen
ist.
Anfallende Stäube sind parallel abzusaugen, das
entfernte Material ist fachgerecht in den vom
AG bereit gestellten Containern zu entsorgen.
Der zurückgearbeitete Bereich ist zu reinigen.

M1103 Entfernung Kleinteile (Metall, Holz, Kunststoff)
Ziel:
Entfernung von Bestands- und Fremdmaterialien, wie
Metall-, Holz- und Kunststoffteile wie z.B.
Dübel, Nägel, Schrauben,Unterlegscheiben, Drähte oder
sonstige Materialien (Schellen,
Kabelfixierungen, Kabel, etc.) ohne bauhistorischen
Wert oder mit bauschädigenden
Eigenschaften. Die Kleinfehlstellen sind
oberflächenbündig zu schließen und tonal einzubinden.

Durchführung:
Die Entfernung ist handmechanisch ohne Beschädigung
des Umgebungsbestands auszuführen.
Die Entfernung ist auf das definierte Fremdmaterial zu
beschränken. Der Ausbau der Kleinteile
umfasst auch den Ausbau des Befestigungsmittels, z.B.
Zement-, Gipsmörtel, Dübel, Holzklötze,
Holzklötze in Gips, sowie das Kürzen von zu langen
Glasfaserstiften von Vernadelungen etc. Die
zum Einsatz kommende Arbeitstechnik muss
erschütterungsarm sein. Anfallende Stäube sind
parallel abzusaugen.
Die Kleinfehlstellen sind gemäß
Maßnahmenbeschreibungen M1310, M1330 und M1301 C
oberflächenbündig (z.B. Kalkmörtel, Kalkgipsmörtel,
Gips, Ziegelergänzung mit Ersatzmasse
etc.) und bei Erfordernis in mehrschichtigem Aufbau
entspr. Umgebungsform zu schließen und
mit tonaler Retusche farblich einzubinden.

Alle genannten Leistungen dieser Maßnahme sind
einzukalkulieren und werden nicht gesondert
vergütet.

Die entfernten Fremd- und Befestigungsmaterialien sind
ordnungsgemäß in die bauseits
gestellten Container zu verbringen.

M1105 Entfernung Überfassung (Leimfarbe, kasein- oder
dispersionshaltige Anstriche)
Ziel:
Die in einigen Bereichen ausgeführten, gelblichen
Altretuschen sind als komplettes
Schichtenpaket bis auf tragfähigen Untergrund zu
entfernen, da sie zu
Überspannungen neigen und bei Neubeschichtungen zu
Fassungsabplatzungen führen. Es
handelt sich um stark gebundene Leimfarbe, sowie um
kasein- oder dispersionshaltige
Anstriche.

Durchführung:
Die Leim-, Kasein- und Dispersionsfarben sind aufgrund
der starken Bindekraft mehrfach
anzufeuchten und werden nach einer ausreichenden
Einwirkzeit mit Schwämmen und Wasser
abgewaschen. Hartnäckige Schichten, die sich nicht
ablösen lassen, werden unter Einsatz eines
Japanspachtels abgeschabt ohne den Untergrund zu
verletzen. Die Abnahme erfolgt u.a. auf
Flächen, Profilen und Medaillons (Bauschmuck). Die
Farbfassungen sind als komplettes
Schichtenpaket restlos zu entfernen und fachgerecht in
den vom AG bereit gestellten Containern
zu entsorgen. Die gereinigte Fläche ist vollständig
nachzuwaschen.

M1106 Entfernung biogener Befall
Ziel:
Biogener Befall, aufliegende Verkrustungen und starke
Verschmutzungen sind zu reduzieren.
Die Durchführung erfolgt nach der Fassungsfestigung.

Durchführung:
Die Reinigung des biogenen Befalls erfolgt
handmechanisch. Da die Sichtfassungen sehr
entfestigt sind, kann eine intensivere Reinigung erst
nach der erfolgten Festigung durchgeführt
werden. Die Oberflächen werden mit einem weichen,
pH-neutralen Reinigungsschwamm aus
gefülltem, vulkanisiertem Latexschaum vorsichtig
abgerieben. Vereinzelt vorhandene
Verkrustungen, Auflagen und Verschmutzungen sind
handmechanisch, z.B. mit dem Skalpell
abzunehmen. Oberflächen, die keine Fassung tragen
(z.B. Wasserbecken), können
handmechanisch greinigt werden.
Die Fassung darf durch das Reinigen nicht oder nur so
gering wie möglich reduziert werden. Der
verbrauchte Schwammabrieb und Staub sowie sonstige
Reinigungsrückstände sind aufzufangen
und fachgerecht in den vom AG bereit gestellten
Containern zu entsorgen.

M1107 A Reinigung trocken, handmechanisch (Leim- und
Kalkfassungen) auf grösseren, glatten
und profilierten Wand- & Deckenflächen
Ziel:
Leim- und kalkgebundene Fassungen sind von
aufliegenden Verschmutzungen, bestehend aus
Schmutzablagerungen, Farb- und Mörtelspritzern und
Vogelkot trocken zu reinigen.

Durchführung:
Die Reinigung erfolgt handmechanisch. Aufgrund der
stark pudernden Sichtfassung sind die
Schmutzablagerungen mit breiten Haarpinseln oder
Malerhandfeger im spitzen Winkel und
formfolgend abzufegen, die Stäube sind begleitend
abzusaugen. Punktuelle, stärker haftende
Verunreinigungen wie Farb-, Mörtelspritzer und
Vogelkot sind mechanisch mit geeigneten
Werkzeugen vorsichtig abzunehmen. Die
Reinigungsmaßnahme umfasst ebenso die Reinigung
der anschließenden Sichtflächen wie kleinerer
Fehlstellen, Verletzungen, Risse, Brüche, Kanten
etc. an allen Wand- und Deckenflächen.

Die Fassung darf durch das Reinigen nur so gering wie
möglich reduziert werden. Streifen oder
sonstige Strukturen dürfen auf der Oberfläche nicht
erzeugt werden. Reinigungsrückstände sind
aufzufangen und fachgerecht in den vom AG bereit
gestellten Containern zu entsorgen.

M1107 B Reinigung trocken, handmechanisch (Leim- und
Kalkfassungen) an kleinteiligen oder
stark reliefierten Flächen (Bauschmuck) wie Zahnfries,
Stuckreliefs, Medaillons etc.
Ausführungsbeschreibung gem. M1107 A, jedoch auf
profilierten bzw. kleinteiligen Flächen und
Abwicklungen.

M1107 C Reduzieren von Bleistiftanzeichnungen und
Retusche
Ziel:
Optisches Reduzieren der Bleistiftmarkierungen auf
sämtlichen Oberflächen (inkl. Profile, etc.).

Durchführung:
Mechanisches Reduzieren der Bleistiftanzeichnungen mit
unterschiedlichen Werkzeugen wie
feine Borstenpinsel, Freilegepinsel, Radierstifte,
Radierbleistifte, Radiermesser, Skalpell, spitz
zugeschnittene Radierschwämme, etc.
Die Ausführung hat nur im Bereich der
Bleistiftmarkierung zum Entfernen / Reduzieren des
Grafits zu erfolgen, die Fassung der Umgebung ist zu
erhalten.
Nach dem Reduzieren sind die optisch störenden
Bereiche und Randbereiche mittels tonaler
Retusche farblich einzubinden.
Ausführung gem. Maßnahmenkatalog,
Ausführungsbeschreibung M1107 A - Reinigung trocken,
handmechanisch, auf mineralischen Bauteilen, an
Wänden, Gesimsen, Säulen, Pfeilern etc.

M1107 D Reinigung feucht Wasserdampf
Ziel:
Entfernung von wasserlöslichen Fassungen und
Fassungsrechten (z.B. dispersionsvergütete
Leimfarbe), biogenen Belägen (überwiegend Mose,
Flechten und Algen), anhaftenden
Verschmutzungen (Staubablagerungen, Exkremente,
Mörtelreste u ä.) und anderen
Schmutzablagerungen im Heißdampfniederdruckverfahren.
Ziel ist die Wiederherstellung der
feuchtetechnischen Eigenschaften und Verbesserung der
ästhetischen Wirkung und eines
tragfähigen Untergrundes für die Folgemaßnahmen. Die
Reinigung ist notwendige Vorarbeit für
die nachfolgende Konservierung / Restaurierung / bzw.
Neufassung und ist entsprechend
sorgfältig auszuführen. Die gereinigten Flächen müssen
im Ergebnis einen einheitlichen
Reinigungsgrad aufweisen.
Die Bearbeitung mit Mikroheißdampfgerät bzw.
Niederdruckdampfreiniger (bis 2 bar) ist als
schonende Reinigungsmethode an den sensiblen
Stuckoberflächen vorgesehen, wie z.B. an den
Medaillons, Stuckzapfen im Zahnfries als auch am
Stuckrelief (Bauschmuck).

Durchführung:
Reinigung im Heißdampfverfahren mit
Mikroheißdampfgerät bzw. Niederdruckdampfreiniger (bis
2 bar) unter Zuhilfenahme von Wurzelbürsten,
Holzspateln u.ä. Die Reinigung erfolgt ohne
chemische Zusätze, falls erforderlich in mehreren
Arbeitsgängen bis zum Erreichen des
Reinigungsziels. Die Arbeitsparameter (Wassermenge,
Druck, Arbeitsabstand) sind an die
jeweilig zu bearbeitende Oberflächensituation
anzupassen.
Um den Eintrag von Wasser möglichst gering zu halten,
muss der Dampf durch Regulierung von
Temperatur und Druck nahezu trocken/ frei von
flüssigem Wasser sein. Trockene und stark
haftende Flechten und Ablagerungen sind vor der
Reinigung mehrmals anzunässen. Spülen mit
Heißwasser nach dem Ablösen der Beläge ist auf ein
Minimum zu beschränken. Die
aufgeschwemmten Verschmutzungen sind mit hochsaugenden
Materialien während des
Reinigungsvorgangs sofort aufzunehmen und zu
entsorgen. Laufspuren sind zu verhindern.
Ablaufendes Wasser ist mittels Folienwannen auf der
Gerüstlage aufzufangen und zu
entsorgen.

Zu reinigende Oberflächen: Putzflächen und
Stuckprofile an Decken- und Wandflächen,
Bauschmuck (Stuckreliefs, Medaillons, Zahnfries,
Stuckzapfen), Wasserbecken aus Zement
allseitig

M1107 E Abbeizen Altanstriche
Ziel:
Diffusionshemmende und gealterte, oder ölgebundene,
oder bleiweisshaltige Anstriche auf Putz-
und Stuckoberflächen sind durch Abbeizen zu entfernen.

Durchführung:
Zum Anlösen des fest anhaftenden Anstrichs muss eine
Abbeizpaste verwendet werden. Der
pastose Auftrag der Abbeizpaste erfolgt per Hand mit
Pinseln. Der Auftrag ist innerhalb eines zu
bearbeitendenTeilbereichs immer von unten nach oben
auszuführen, um ein unkontrolliertes
Herablaufen des Abbeizfluids zu vermeiden. Der
Verbleib von Resten des Abbeizmittels oder
das Stehenbleiben und Abtrocknen von Schmutzwasser in
Vertiefungen ist auszuschließen. Die
Einwirkzeit ist entsprechend dem verwendeten Produkt
und dem Bestand einzustellen, der
Auftrag des Abbeizfluids ist mehrfach zu wiederholen.
Reinigungsrückstände sind aufzufangen
und zu entsorgen. Verbleibende Farbrpückstände sind
mit Messingbürsten im noch feuchten
Zustand abzubürsten und zu entfernen. Nach dem
Abbeizen sind alle behandelten Flächen in
einem zweiten Arbeitsgang mittels Heißwasserdampf,
händisch mit Schwämmen und Bürsten
nachzureinigen. Abbeizrückstände an den Oberflächen
sind auszuschließen.
Die Abbeizarbeiten sind unter Beachtung des Arbeits-
und Gesundheitsschutzes auszuführen.
Angrenzende Bauteile, die nicht abgebeizt werden, sind
so zu schützen, dass keine
Substanzbeeinträchtigung durch das Abbeizen erfolgt.
Der anfallende Abbeizschlamm und das verschmutzte
Nachwaschwasser sind in gesonderten
Abfallbehältern zu deponieren und vom AN in die durch
den AG bereitgestellten Container zu
verbringen.Das Raumgerüst ist während der
Abbeizarbeiten durch geeignete Folien vor
Verunreinigung zu schützen.
Die Ausführung erfolgt nach Abstimmung mit und
Freigabe durch den AG.

M1108 A Reinigung feucht (Ölfassungen)
Ziel:
Ölgebundene bleihaltige Fassungen sind von
aufliegenden Verschmutzungen, bestehend aus
Staub- und Schmutzablagerungen, Farb- und
Mörtelspritzern, feucht zu reinigen.

Durchführung:
Grobe Verunreinigungen und Stäube im Maßnahmenbereich
sind mittels Staubsauger (Klasse
H) aufzusaugen. Das Verwirbeln von Stäuben und
Verursachen von bleiweihaltigen Schollen ist
zu unterbinden. Lose Schollen sind abzustossen und
direkt abzusaugen, stabile sowie
stabilisierte Oberflächen werden anschließend mit
einem H2O-Ethanol-Gemisch 1:1 gereinigt.
Zum Einsatz kommen Pinsel und Schwämme. Punktuelle,
stärker haftende Verunreinigungen
wie Farb-, Mörtelspritzer und Vogelkot sind
mechanisch, z.B. mithilfe eines Skalpells vorsichtig
abzunehmen. Instabile Oberflächen mit Schollenbildung
dürfen erst nach der Festigung in einem
weiteren Arbeitsgang gereinigt werden.

Die Ölfassungen, insbesondere der ca. 8-10cm hohe,
umlaufende Sockelanstrich in der Halle
und auf der Galerie, sind bleiweisshaltig. Es ist auf
eine staubarme Durchführung der Arbeiten
zu achten. Ein Abrieb der Fassungen muss vermieden
werden, Staub und
Reinigungsrückstände sind aufzufangen und in den vom
AG bereit gestellten Containern zu
entsorgen. Die Vorgaben aus dem A+S Plan und den
Gewerkespezifischen Hinweisen Punkt
04.7 sind einzuhalten und umzusetzen.

M1108 B Entfernung von geschädigten Putzen mit
Ölfassungen
Ziel:
Ölgebundene, bleiweisshaltige Fassungen sind zu
befeuchten und inklusive der
darunterliegenden Putzschicht bestandsschonend durch
Abstoßen zu entfernen.

Durchführung:
Die Entfernung erfolgt unter Zuhilfenahme geeigneter
manueller Werkzeuge und ist auf allen
horizontalen und vertikalen Flächen der Sockelzonen
und Säulenbasen auszuführen. Die Putze
sind bis auf den intakten Unterputz bzw. Untergrund
rückzuarbeiten. Es ist auf eine staubarme
Durchführung der Arbeiten zu achten. Die Bereiche sind
zur Staubreduzierung regelmässig zu
befeuchten. Anfallende Stäube sind parallel sorgsam
direkt abzusaugen.
Der zurückgearbeitete Bereich ist zu reinigen.

Staub und Reinigungsrückstände sind aufzufangen und in
den vom AG bereit gestellten
Containern zu entsorgen. Die Vorgaben aus dem A+S Plan
und den Gewerkespezifischen
Hinweisen Punkt 04.7 sind einzuhalten und umzusetzen.

M1201 Strukturfestigung Kieselsol
Ziel:
Strukturfestigung poröser, entfestigter mineralischer
Baustoffe mit Kieselsol (wässrige kolloidale
Silicat-Suspension).

Durchführung:
Der Schutz ist ohne Zerstörung von Substanz
herzustellen, die Verwendung von Klebebändern
ist mit dem AG abzustimmen.
Vorbereitend sind nicht mehr konservierbare
(schuppende und sandende) Putz- und
Stuckbereiche mechanisch zu entfernen. Der Untergrund
ist durch abfegen/ absaugen
vorzureinigen. Anschließend erfolgt der Auftrag des
Festigungsmittels mit Spritzen oder durch
Aufstreichen im Flutverfahren naß in naß. Die gesamte
Durchtränkung der verwitterten Zone ist
sicherzustellen. Es ist auf eine gleichmäßige und
ausreichende Festigung des entfestigten
Materials und die Wiederherstellung eines
ausgeglichenen Festigkeitsprofils zu achten. Daher
hat die Festigung in mehreren Durchgängen zu erfolgen.
Weiterhin sandende Partien sind
nochmals nachzufestigen. Eine Überfestigung und
Schalenbildung ist in jedem Fall zu
vermeiden.
Die Menge des Festigungsmittels ist von dem jeweiligen
Bestandszustand abhängig und flexibel
zu handhaben. Überschüssiges, nicht aufgesaugtes bzw.
bis zur Oberfläche gedrungenes
Festigungsmittel ist sofort abzunehmen.

Materialien:
Es sind Kieselsole (wässrige, kolloidale
Silikat-Suspension) mit 30% Festkörperanteil und
Partikelgröße 12 nm, in geeigneter Verdünnung mit
Wasser zu verwenden.

Bemusterte Produkte/ Rezepturen oder gleichwertig:
Bei den bisherigen Restaurierungsarbeiten an
vergleichbaren Putzflächen konnten mit
verdünntem Ludox PX 30 (oder gleichwertig) als Lösung
(1:4 in Wasser) in ein- bis dreimaligem
Auftrag gute Festigungsergebnisse erzielt werden.

M1202 Hinterfüllung Hohlstellen
Ziel:
Getrennte Feinputzlagen und hohlliegende Putzbereiche
sind zur Konservierung des Bestandes
zu hinterfüllen. Durch die Hinterfüllung ist eine
Wiederanbindungung innerhalb der Putzschichten
und zum Putzgrund zu erreichen.

Durchführung:
Notwendige Bohrungen für die Hinterfüllung sind mit
möglichst kleinem Durchmesser
anzubringen. Mögliche Ausflussöffnungen sind mit einem
vollständig reversiblen Material
temporär abzudichten. Die Hohlstellen sind vorab
vorsichtig auszublasen, auszusaugen und zu
spülen, um Staub, Schmutz und lose Partikel zu
minimieren und die Oberflächen benetzbar zu
machen.
Mürbzonen und entfestigte Bereiche innerhalb der
Hohlstellen sind vorab auf der Basis von
wasserverdünnbarem Kieselsol zu festigen (siehe
M1201). Dabei ist eine weitestgehende
Niederlegung, ggf. durch Andrücken der aufstehenden
Feinputzlagen bei maximaler
Bestandsschonung zu erreichen. Putzblasen, deren
Verwölbungsgrad keine Niederlegung ohne
Substanzverlust erlaubt, sind in ihrer Verformung zu
sichern und lediglich zu hinterfüllen.
Die Hinterfüllung ist durch Injektage auszuführen. Je
nach Bedarf sind Spritzen, Kanülen oder
dünne Schläuche zu verwenden. Die Fließfähigkeit des
Hinterfüllmörtels ist dem Zustand der zu
bearbeitenden Flächen anzupassen. Die Hohlstellen sind
weitestgehend mit dem
Hinterfüllmörtel auszufüllen. Mögliche Deformationen
der Bestandsoberfläche während der
Hinterfüllung sind durch entsprechende
Stützkonstruktionen auszuschließen.
Es sind vorkonfektionierte, mineralische
Injektionsmörtel, die für die Hinterfüllung von
Putzsystemen nachgewiesenermaßen optimiert sind,
einzusetzen. Das Hinterfüllmaterial muss
nach dem Aushärten eine ausreichende Haftfestigkeit
aufweisen. Schwundrisse innnerhalb des
Materials dürfen die Festigkeitseigenschaften nicht
negativ beeinflussen.
Der Wassereintrag durch die Hinterfüllung ist so
gering wie möglich zu halten. Abtropf- und
Laufspuren sind zu verhindern oder ansonsten sofort
schadenfrei zu entfernen. Die Bohrlöcher
sind nach der Hinterfüllung oberflächenbündig und
entsprechend der Oberflächentextur des
angrenzenden Bestands in der Bestandstechnik zu
schließen.

Materialien:
Unter anderem: Ethanol/Spiritus, Wasser, Spritzen,
Schläuche, Kanülen, ggf. Risspacker,
Hinterfüllmasse Ledan D1 oder gleichwertig,
Ergänzungsmasse

Ausführung an Flächen mit unterschiedlicher Größe.

M1203 Schließung Einzelriss
Ziel:
Stabilisierung und dauerhafte Schließung von Rissen im
Putzgefüge mit einer Breite von
ca. 1 - 5 mm.

Durchführung:
Lockere Putzpartien, Staub und Schmutz sind aus dem
Rissbereich zu entfernen.
Anschließend sind die Rissflanken vorzunässen, ggf.
mit Kieselsol zu festigen und tiefgreifend
mit einem Hinterfüllmörtel aufzufüllen. ^Bei Bedarf
sind die Risse temporär mit Ton oder dgl.
vorab abzudichten. Das Dichtmaterial ist anschließend
restlos zu entfernen. Abschließend sind
die Risse oberflächenbündig mit einem feinen
Kalkmörtel zu schließen. Das
Oberflächenerscheinungsbild der Ergänzung (Textur) ist
dem angrenzenden Bestand
anzugleichen.

Materialien:
Ethanol/Spiritus, Wasser, Spritzen, Schläuche,
Kanülen, ggf. Risspacker, Hinterfüllmasse Ledan
D1 oder gleichwertig, Sande, ggf. auch Kalkmörtel mit
unterschiedlich feiner Körnung.

Rezeptur zum oberflächenbündigen Schließen des Risses,
oder gleichwertig:
1 RT Ledan D1 / 1 RT Sand (0,1 - 0,35 mm) / Wasser

M1204 Schließung Haarrisse
Ziel:
Schliessung von Putz- und Stuckoberflächen mit
netzartig auftretenden Haarrissen bis ca. 1mm
(z.B. Frühschwundrisse) und feinen Ausbrüchen im
Oberflächenbereich bis 2 mm Tiefe mit
feiner Mörtelmasse.

Durchführung:
Die zahlreichen Haarrisse weisen unterschiedliche
Breiten auf. Optisch auffällige Haarrisse
sollen geschlossen werden. Die Risse werden mit feinen
Pinseln vorgereinigt und der Staub
abgesaugt. Anschließend werden die Risse mit einer
Masse aus Marmormehl/ Ludox PX 30
oder gleichwertig geschlossen.

Materialien:
Marmormehl, Ludox PX 30 oder gleichwertig

M1205 Fassungsfestigung
Ziel:
Entfestigte Fassungen bzw. Fassungen mit
Schollenbildungen sind wieder zu stabilisieren. In
Abhängigkeit des Bindemittels (Leimfarbe, Ölfarbe)
erfolgen unterschiedliche Arten der
Stabilisierung. Die gefestigten Fassungen sollen als
Sichtfassungen konserviert werden.
Das Aufbringen des Festigungsmittels und die
einzubringende Menge, die Festigungsintervalle
und die Auftragsart (Pinsel, Spritzen,
Japanpapierzwischenlagen etc.) sind von dem jeweiligen
Bestandszustand abhängig und entsprechend flexibel zu
handhaben. Es muss beim Auf- bzw.
Einbringen des Festigungsmittels eine gute Verteilung
und Benetzung der entfestigten Bereiche
erzielt werden. Überschüssige Festigerreste sind zu
entfernen. Bei Fassungsbereichen mit
Schollenbildung ist insbesondere Wert darauf zu legen,
dass das Festigungsmittel die
Schollenunterseite benetzt und die Anbindung der
Fassung zum Untergrund wiederhergestellt
wird. Eine Überfestigung der Schollenoberseite ist
auszuschließen. Die Viskosität des
Festigungsmittels muss so eingestellt sein, dass eine
gute Penetration sowie eine ausreichende
Retention in der zu festigenden Zone gegeben ist.
Bereichsweise ist es zur Schonung der
Substanz erforderlich, das Festigungsmittel mit dem
Pinsel über Japanpapierzwischenlagen
aufzubringen.
Die Konzentration des Festigungsmittels ist so
einzustellen, dass sich ein ausreichender
Festigungserfolg einstellt, ohne zu starke Spannungen
im Bestandsmaterial hervorzurufen.

M1205 B Festigung mit Kieselsol
Leimfarben und Kalktünchen sind mit
Kieselsoldispersion zu festigen. Vor allem die
Leimfassungen sind stark entfestigt. Da aufgrund der
speziellen Klimaverhältnisse der
Pflanzenhalle eine Stabilisierung mit Leim zu biogenem
Befall führen kann, ist ausschließlich ein
silikatisches Bindemittel zu verwenden.

Nach der Trockenreinigung wird das Festigungsmittel im
Sprühverfahren zweifach aufgetragen,
bereichsweise ist der Vorgang ein weiteres Mal zu
wiederholen. Die Trockenreinigung wird
separat abgerechnet.

Zu verwendende Materialien gemäß Bemusterung:
Ludox PX 30 in H2O 1:3, oder gleichwertig, 2 x
aufgesprüht

M1206 Vernadelung
Ziel:
Abgelöste bzw. instabile Putz-, Stuck- oder
Keramikteile sind durch Vernadeln zu sichern.

Durchführung:
Für das Einbringen der Nadeln/ Stangen sind Bohrungen
bis in einen tragfähigen Träger
herzustellen. Die Bohrlöcher sind zu entstauben. Die
Nadeln müssen spannungsfrei und
entgegen der Fallrichtung eingebracht werden. Die
Glasfaserstifte oder
Edelstahlgewindestangen sind auf das jeweilige
Bedarfsmaß abzulängen.
Die Nadeln sind allseitig mit Epoxidharz oder
2-Komponenten-Verbundmörtel kraftschlüssig mit
dem Bestandsmaterial und dem Untergrund zu verkleben.
An den Rissrändern oder am
Bohrlochbereich dürfen keine Verfärbungen entstehen,
ggf. ist der Rissrandbereich sowie der
oberflächennahe Bohrlochbereich abzusperren. Abtropf-
und Laufspuren müssen vermieden
werden. Die Stifte sind mindestens 5mm unter Niveau
der Putzoberfläche zu versenken. Die
Oberfläche der Klebung wird mit Sand abgestreut, um
einen späteren Kontakt mit Mörtel zu
gewährleisten. Abschließend sind die Setzpunkte mit
einem Mörtel in der Bestandswerktechnik,
oberflächenbündig und in der Struktur des umgebenden
Bestands zu schließen und mit tonaler
Retusche farblich einzubinden.
Die Kleinfehlstellen sind oberflächenbündig zu kitten
und mit tonaler Retusche gem. M1330
farblich einzubinden.

Alle genannten Leistungen dieser Maßnahme sind
einzukalkulieren und werden nicht gesondert
vergütet.

Materialien:
Glasfaserstäbe oder V4A Gewindestahl, Durchmesser max.
5mm
Epoxidharz, bei Edelstahlgewindestangen ist ein
geeignetes Epoxidharz zu verwenden (z.B.
Akepox 2010/2030 oder gleichwertiges Produkt),
alternativ ein
2-Komponenten-Verbundmörtel
Mauer- und Fugenmörtel, Mörtelgruppe MII, Otterbein,
oder gleichwertig

M1207 Ertüchtigung Putzträger Deckenflächen
Ziel:
In Bereichen mit freiliegender Deckenschalung sind die
bauzeitlichen Rohrgeflechte und
korrodierten Drahtgewebe als Träger für einen Neuputz
unzureichend. Sie sind daher zu
ertüchtigen bzw. zu erneuern.

Bestandssituation:
Die Träger weisen u.a. folgende Schäden und Mängel
auf: Die Rabitzdrähte sind teilweise
durchtrennt und ungenügend an der Deckenschalung
befestigt, teilweise sind sie auch stark
korrodiert. Die Rohrhalme weisen zu große Abstände
zueinander auf (ungenügende
Putzverzahnung bei Neuputz). Die Nägel der
Stuckarmierung sind umgebogen. Teilweise ist der
Schilfrohrträger komplett entfernt.

Durchführung:
Vorbereitend sind lose verbliebene Putzreste, die
nicht mehr gesichert werden können, sowie
umgebogene Armiernägel zu entfernen. Das bauzeitliche
Schilfrohr ist durch das Einschieben
zusätzlicher Halme unter dem alten Drahtgewebe zu
verstärken. Über die ganze Fläche wird
passgenau ein neues Drahtgewebe aufgebracht und mit
Schrauben und Unterlegscheiben
fixiert. Der neue Rabitzträger muss soweit unter
Niveau liegen, dass eine Putzergänzung
ausreichend möglich ist.
Bereichsweise und in Randbereichen ist die historische
Trägerkonstruktion rückzuarbeiten, um
eine gute Anbindung zu erzielen. Hierbei sind die
Maßnahmenschritte in Kombination und
bestandsabhängig auszuführen und umfassen u.a.
Rückarbeitung / Abnahme von Putzresten,
Rückschneiden, Um- oder Anbiegen des Drahtgewebes, das
Ziehen von Nägeln und
bereichsweises Entfernen der Stroharmierung.

Materialien:
Gewebe aus verzinktem Rabitzdraht mit punktgelöteten
Überlappungen
Fixierung mit kleinen Edelstahlschrauben und
verzinkten Unterlegscheiben
Schilfrohr

M1208 Randsicherung
Ziel:
Freiliegende Putz- und Stuckränder im Deckenbereich
sind mittels Anböschung in Vorbereitung
auf die Hinterfüllung zu sichern, um die Verbindung
zur Schilfrohrmatte und zum Rabitzgewebe
wiederherzustellen.

Durchführung:
Die Ränder der zu hinterfüllenden Stuckbereiche sind
mit Kalkmörtel anzuböschen und
abzudichten. In bedarfsbegründeten Abständen werden
Katheterschläuche eingesetzt. Der
Anböschmörtel ist rauh und unter Niveau abzuziehen, um
einen stabilen Anschluss der
Putzergänzung zu gewährleisten. Nach Hinterfüllen der
Hohlstellen und entsprechender
Abbindezeit sind die Schläuche wieder zu ziehen. Die
Löcher sind oberflächenbündig zu
schliessen und der Anböschwinkel tonal einzulasieren,
wenn die Anböschungen sichtbar (nicht
überputzt) verbleiben.

Materialien:
Mörtel gemäß Bemusterung: 1 RT Sumpfkalk + 0,2 RT
Otterbeiner Hydradur + 4 RT Sand
(0,1-0,8mm), oder gleichwertig

M1209 A Korrosionsschutz, handmechanisch - an sichtbar
verbleibenden Objekten
Ziel:
Oberflächlich korrodierte Metallteile mit
bauhistorischem Informationswert oder statischer
Funktion werden am Bauwerk belassen. Ziel ist die
Schaffung einer dauerhaften
Untergrundbeschichtung mit Korrosionshemmung und
Haftbrücke als Vorbereitung für ggf.
nachfolgende Deckanstriche oder Putze.
Ausführung nach DIN 12944-4 sowie DIN EN ISO 12944
Teil 1-8.

Durchführung:
Ausführung an Metallobjekten, die als Sichtobjekt
verbleiben, wie bespielsweise Nägel,
Rädchen, Hülsen, Drahtgitter, Kaminklappen,
Eisenanker, Öffnungsmechanismus der
Lüftungsrosette

Der Mörtel der Einbindestellen je Metallteil ist im
Bereich von Bauplastik/Stuckbändern nur
marginal, im Bereich von Profilen, Gesimsen,
Putzflächen seitlich so weit wie möglich
zurückzuarbeiten. Lose Gipsstücke über den Schrauben-
und Nagelköpfen sind ebenfalls zu
entfernen. Die Oberfläche ist von Staub, Rost bzw.
Oxidschichten, losen Altanstrichen und
sonstigen Verunreinigungen handmechanisch, ggf.
handmaschinell z.B. mit Drahtbürstenaufsatz
zum Beispiel auf einem Dremel, zu reinigen. Diese
Entfernungsarbeiten müssen an allen
zugänglichen Flächen erfolgen. Nach der Reinigung
erfolgt auf der trockenen Oberfläche der
Auftrag eines zwei- bis dreischichtigen
Korrosionsschutz-Anstrichsystems. Dieser
mehrschichtige Anstrichaufbau muss aus abgestimmten
Grund-, Zwischen- und
Deckbeschichtungen einer Produktpalette bestehen. Zu
beachten und einzukalkulieren sind die
teils engen Zeitfenster der Überarbeitungszeit von
Rostversiegeler mit Rostschutzgrundierung
(u.U. innerhalb von 1 Tag).
Der Farbauftrag (Farbsystem sehr flüssig) soll mit
Pinseln in bereichsangepasster Grösse an
allen zugänglichen Flächen vorgenommen werden.

Es ist ein speziell für das jeweilige Metall
entwickeltes System mit hohem Qualitätsniveau,
entsprechend den Positionsangaben, zu wählen. Der
umgebende Mauerwerks- und Putzbereich
darf nicht mit Farbe verunreinigt werden und ist
entsprechend zu schützen.

Die Metallteile werden bis in die Einbindungsstelle
hinein entrostet und durch einen
Schutzüberzug konserviert.

Material:
Produkte/ Rezepturen oder gleichwertig:
Rostversiegelung Fa. BOB
Rostschutzgrundierung presto-BOB Rostschutz Fa.
Hebrochemie GmbH
(Vinylchlorid-Copolymer-Alkydharz)
Deckbeschichtung als 1K-Decklack (Alkydharz);
Farbtonfestlegung erfolgt durch AG

M1209 B Korrosionsschutz, handmechanisch - an
überdeckten Objektenin Putz- oder
Mörtelflächen
Ausführung wie A, jedoch an Schrauben, Nägeln und
Objekten, die mit Kalk / Kalkgipsmörtel
oder Gips überdeckt werden und zukünftig nicht
sichtbar sind, jedoch ohne Entrostung und ohne
Deckbeschichtung, Nägel ggf. wieder rückschlagen.
Rostversiegelung
Rostschutzgrundierung

M1209 C Korrosionsschutz, handmechanisch - an
überdeckten Objekten in Bauschmuck
Ausführung an Schrauben- und Nagelköpfe in den
Stuckbändern und Medaillons, die mit Gips
überdeckt werden und zukünftig nicht sichtbar sind,
jedoch ohne Deckbeschichtung.
handmechanisches Entrosten
Rostversiegelung
Rostschutzgrundierung

M1301 B Ziegelergänzung / Ziegelaustausch
Ziel:
Fehlstellen innerhalb des Mauerwerks sind mit Ziegeln
zu ergänzen. Gelockerte Ziegel sind neu
einzuputzen, wenn schadhaft im Verband des Bestandes
auszutauschen. Die Maßnahme dient
als Vorbereitung des Untergrunds vor der Putz- und
Stuckergänzung.

Durchführung:
Fehlstellen (z.B. zwischen Stuckgesims und Decke)
werden durch passend behauene Ziegel
entsprechend ursprünglichem Bestand wieder
geschlossen. Vorbereitend ist der Untergrund im
Bereich der zu ergänzenden Putz- und Stuckflächen von
Staub und losen Teilen zu reinigen und
vorzunässen. Als Versatzmörtel ist ein Kalkmörtel zu
verwenden. Gelockerte Ziegel werden
vorsichtig herausgenommen; nach dem Abfegen und
Absaugen der Stäube werden sie mit
einem Kalkmörtel wieder replatziert. Schadhafte Ziegel
werden im ursprünglichen Verband
kraftschlüssig eingebunden.
Die Kanten benachbarter Ziegel dürfen nicht beschädigt
werden. Nur im Bereich von
Sichtmauerwerk ist nach dem Versetzen der Ziegel der
Setzfügenmörtel bis ca. 15mm Tiefe
auszuräumen.
Aufgenommene Stoffe sammeln, im Behälter des AG lagern.
Die Vergütung der Entsorgung übernimmt der AG.

Material:
Mauer- und Fugenmörtel:
Mörtel auf der Basis von Kalk
Mörtelgruppe: M 2,5 nach EN 998-2 / NMII nach DIN V
18580
Wasseraufnahme: W0
Leitfabrikat: Otterbein oder gleichwertig

Ziegel:
Wasserstrichziegel, Grundfarbigkeit gelb
Reichsformat 250 x 120 x 65 mm
Leitfabrikat: Rauders Tegl RT215 Classica, gelb
geflammt, oder gleichwertig)

M1301 C Ziegelergänzung mit Ersatzmasse
Ziel:
Kleinteilige Fehlstellen an Ziegelflächen sind mit
Ersatzmasse zu ergänzen und
oberflächenbündig zu schließen.

Durchführung:
Vorbereitend ist der Untergrund im Bereich der zu
ergänzenden Putz- und Stuckflächen von
Staub und losen Teilen zu reinigen und vorzunässen.
Die Ergänzungen sind dem visuellen Erscheinungsbild
des umgebenden Ziegels anzupassen,
dabei ist eine größtmögliche Übereinstimmung
anzustreben. Die Oberflächenstruktur des
umgebenden Ziegels ist nachzuahmen. Für die Einfärbung
des Ergänzungsmörtels sind licht-
und alkalibeständige Pigmente zu verwenden.
Für die Ergänzung ist eine mineralische Masse zu
verwenden, z.B. Minerolith, Fa. Krusemark
oder gleichwertig.

M1302 Verfugung mineralisch (Sichtmauerwerk mit
Stabverfugung)
Ziel:
Herstellung einer neuen, festen und homogenen
Stabverfugung des Sichtmauerwerks mit
mineralischem Fugenmörtel. Der zu bearbeitende
Untergrund besteht aus vorindustriell
hergestellten Vormauerziegeln, die mit Kalkmörteln
versetzt sind.

Durchführung:
Die Fugen sind von Staub und losem Material zu
reinigen, ausreichend vorzunässen und gemäß
Bestandswerktechnik mit einer Fugenkelle zu verfugen,
d.h. bei tieferen Fehlstellen in
mehrschichtigem Aufbau. Das abgenommene Material ist
aufzufangen und fachgerecht in die
vom AG bereitgestellten Container zu verbringen. Für
den Fugenmörtel ist ein Mörtel zu
verwenden, der in den Materialkennwerten dem
Bestandsmörtel entspricht. Das
Erscheinungsbild (Farbigkeit, Oberflächenstruktur und
-glätte, Fugenprofil, Fugenbreite) des
Ergänzungsmörtels so zu wählen, so dass eine
vollständige Übereinstimmung mit dem Bestand
erreicht wird. Der Fugenmörtel ist mit licht- und
kalkechten Pigmenten tonal an den umliegenden
Bestand anzupassen. Der Fugenmörtel ist in voller
Tiefe bis zum Setzmörtel einzubringen und
nach kurzer Standzeit mit der Fugenkelle abzuziehen.
Für die Verfugung sind profilierte
Fugenkellen als Stabfuge, die dem Bestand entsprechen,
herzustellen. Horizontale und vertikale
Fugen sind im rechten Winkel zueinander herzustellen.
Der Fugenstrich ist exakt linear mit
entsprechenden Hilfsmitteln wie Fugenlinealen
herzustellen.

Bei der Verfugung des Sichtmauerwerks ist insbesondere
auf eine saubere Ausführung zu
achten. Beim Mörteleintrag und beim Abziehen ist die
Verschmutzung angrenzender
Ziegelflächen auszuschließen. Bei Bedarf ist ein
entsprechender Umgebungsschutz
herzustellen, nach der Maßnahme wieder aufzunehmen,
und mit einzukalkulieren. Bei der
Ausführung ist auf sauberes Arbeiten zu achten, ohne
den Umgebungsbestand zu
verschmutzen und die Fassungen zu entfernen oder zu
beschädigen.
Ebenso ist auf eine fachgemäße Nachversorgung
(Oberflächenbearbeitung, Schutz vor
Austrocknung) der Fugen zu achten.

Material:
3 RT Quarzsand 0 - 0,4mm
8 RT Kalkmörtel bis 0,5 mm Körnung
0,5 RT Pigmente (Terra di Siena natur, Ocker natürlich)

Die Fuge ist ziegelbündig bis an den Kantenbereich der
Ziegel zu ziehen und dient gleichzeitig
als Ausgleich von Unregelmäßigkeiten und kleinen
Fehlstellen an den Kanten der Ziegel. Die
Verfugung des Verblendmauerwerks ist mit der
Fugenkelle glatt zu streichen und mittig mit
einem schmalen Wulst versehen, die mit einem flach
rund profilierten Werkzeug in den frischen
Mörtel gezogen wurde. Die Wulst der Lagerfuge
ist durchgängig profiliert, die Wulste der Stoßfugen
setzen sauber an den Lagerfugen an und
müssen eingleichbleibendes Oberflächenniveau
aufweisen. Hierfür wird eine modellierende
Nachbearbeitung dieser Schnittstellen erforderlich.

· Fugenbreite: 1-2 cm
· Breite des Fugenstegs/Wulst ca. 6 mm.

M1310 Ergänzung Putz / Stuck an Wand- & Deckenflächen
Ziel:
Klein- und großflächige Fehlstellen im Putz- und
Stuckbereich sind in der Werktechnik des
historischen Bestands mit Kalkmörtel zu schließen. Die
Ergänzungen erfolgen
oberflächenbündig und in der Oberflächentextur des
angrenzenden Bestands.

Durchführung:
Vorbereitend ist der Untergrund im Bereich der zu
ergänzenden Putz- und Stuckflächen von
Staub und losen Teilen zu reinigen. Die Fehlstelle ist
in mehreren Durchgängen und
entsprechend Bedarf vorzunässen. An glatten oder
schlecht saugenden Untergründen ist ein
Vorspritzmörtel (hydraulischer Kalkmörtel)
auszuführen. Der Aufbau der Putzergänzung ist
gemäß Bestand in mehreren Lagen von Hand auszuführen.
Durch geeignete
Bearbeitungstechniken und durch Anpassung der
Mörtelrezeptur (Zuschläge, Sieblinie,
Zusammensetzung) ist die oberflächliche Struktur, die
Glätte und Homogenität der Ergänzung
dem umgebenden Bestand anzupassen. Die Ergänzung muss
so ausgeführt werden, dass ein
guter Verbund zum Untergrund und zum angrenzenden
Bestand, ohne Rissbildung, entsteht. An
die Ebenheit der Putzausführung werden erhöhte
Anforderungen gestellt. Der Anschluss an die
Bestandsoberfläche muss niveaugleich erfolgen.
Der Einsatz von im Bestand fixierten Putzleisten und
Kantenprofilen aus Metall oder Kunststoff
ist nicht zulässig.
Bei der Ausführung ist zu berücksichtigen, dass die
neu herzustellenden Putzflächen innerhalb
von Bestandsputz- und Stuckflächen liegen und die
allseitige Anarbeitung an den angrenzenden
Putzbestand Teil der Maßnahme ist und NICHT gesondert
vergütet wird. Wenn nicht anders
beschrieben, beinhaltet die Leistung den Gesamtaufbau
von Unter- und Oberputz. Da auf die
Glättschicht verzichtet wird und stattdessen ein
Kalkanstrich zur Anwendung kommt, ist auf eine
besonders sorgfältige Ausarbeitung zu achten. Retusche
und weitere Anstrichmaßnahmen
werden separat vergütet.
Die vorhandenen Fassungen dürfen nicht überlagert oder
beschädigt werden.

Ausführungsort:
Flächige Bereiche an sämtlichen Wand- & Deckenflächen
inkl. Stürze, Laibungen, Sockel, etc.,
sowie deren Außen- und Innenkanten und Außen- und
Innenecken.

Materialien:
Unterputz: hydraulischer Kalkmörtel
Kalkputz mit geringen hydraulischen Bestandteilen
Feinputz/ Stuck: Gipskalkmörtel, Gips

Aufbau und Körnigkeit der Ergänzungsmasse erfolgt
gemäß Bestand.

M1311 Partielle Stuckergänzung an Stuckornamentik
Ziel:
Ergänzung von Fehlstellen an Stuckprofilen und
plastischer Stuckornamentik.
Die Ergänzung von Stuckprofilen soll oberflächenbündig
ausgeführt werden und sich am Stuck
der Umgebung orientieren. Beim Schließen von
Fehlstellen in der Stuckornamentik sind
Reprofilierungen und Ergänzungen verlorener
Formdetails nachzuempfinden als
Freihandergänzung auszuführen.
Die Ergänzungen sind auf vorhandenen, teilweise
abgängigen Stuck- und Putzwerktechniken
auszuführen. Sie sind dem unregelmäßigen Formenverlauf
des Schadensbildes folgend
auszuführen und an den Bestand anzuarbeiten.

Durchführung
Der Untergrund im Bereich der zu ergänzenden Flächen
ist bei Bedarf aufzurauen, von Staub
und losen Teilen zu reinigen und vorzunässen.
Der Aufbau der Stuckergänzung ist im Höhenniveau gemäß
Bestand auszuführen. Hierfür kann
ein mehrschichtiger Unterputzauftrag / mehrschichtiger
Gipsstuckauftrag notwendig werden. Der
Unterputz wird von Hand mit geeignetem Werkzeug ohne
Lufteinschlüsse angetragen. Der
Unterputz folgt der vorgegebenen
Oberfläche und wird mit rauer Oberfläche aufgezogen.
Die Übergänge von Putzergänzung zu
Bestandsputz erfolgen ansatzlos. Die Ergänzung muss so
ausgeführt werden, dass ein guter
Verbund zum Untergrund und zu angrenzendem Bestand,
ohne Rissbildung, entsteht.
Vorhandene Bestandsputze und Fassungsoberflächen sind
vor Verschmutzungen und Abrieb zu
schützen.
Für Ergänzungen an Stuckbereichen ist je nach
Bestandssituation Kalkmörtel mit hydraulischen
Anteilen oder Gipsstuck zu verwenden. Aufbau und
Körnigkeit der Ergänzungsmasse erfolgt
gemäß Bestand. Durch geeignete Bearbeitungstechniken
ist die Oberflächenstruktur der
Ergänzung dem umgebenden Bestand anzupassen. Zusätze
von organischen Festigern zu
den Ergänzungsputzen sind nicht zulässig.
Retusche und weitere Anstrichmaßnahmen werden separat
vergütet.

Ergänzung von Kalkstuckfehlstellen:
auszuführende Putzergänzung nach DIN EN 998-1:
Grundzug
Mörtelgruppe PI,
Druckfestigkeitsklasse CS II (1,5 - 5,0 N/mm²),
Sumpfkalkmörtel mit hydraulischem Anteil (Hydradur
NHL5, Fa. Otterbein oder gleichwertig),
Stärke: in Abhängigkeit vom Bestand, ggf. mehrlagig
auszuführen
Oberfläche auf ca. 2-3 mm unter Putzniveau exakt
abgezogen

Oberputz/Feinputzschicht
Mörtelgruppe PI,
Druckfestigkeitsklasse CS I (0,4 - 2,5 N/mm²),
Putzstärke: 2-3 mm,
Körnung 0/0,4 mm,
Bindemittel Sumpfkalk.

Ergänzung von Gipsstuckfehlstellen:
Stuckgips

M1312 Profilzug vor Ort
Ziel:
Stuckprofile sind durch Schablonenzug vor Ort
herzustellen bzw. zu ergänzen.

Durchführung:
Die Zugarbeiten erfolgen ausschließlich auf stabilen
bzw. stabilisierten Untergründen.
Gelockerte oder entfestigte Unterputzreste, die nicht
mehr in situ fixiert und konserviert werden
können, sind zu entfernen. Der Grobzug ist mit einer
dafür anzufertigenden Vorschablone
auszuführen. Bei der Herstellung der Profilschablone
für den Feinzug ist auf die exakte
Nachbildung des originalen Profils zu achten. Die
Profile sind vor Ort am freigelegten Bestand
abzunehmen. Die Umgebungssubstanz ist ausreichend zu
schützen.

Bei der Ausführung ist insbesondere auf eine saubere
Ausführung zu achten. Verschmutzungen
und Weißschleierbildungen auf angrenzenden
Bestandsflächen sind auszuschließen. Die
Befestigung der Einlattung hat unter Schonung der
Umgebungssubstanz zu erfolgen. Die
gezogenen Profile sind tragfähig herzustellen, die
Bewehrung korrosionsgeschützt auszuführen.
Die Bestandsflächen dürfen durch den Schlittenzug
nicht beschädigt werden. Entstandene
Fehlstellen durch die Anbringung der Einlattung sind
oberflächenbündig zu schließen, dabei ist
die Oberflächentextur dem Bestand anzugleichen. Der
Aufbau der Putzergänzung ist gemäß
Bestandswerktechnik mehrschichtig auszuführen. Durch
geeignete Bearbeitungstechniken ist
die oberflächliche Struktur, die Glätte und
Homogenität der Ergänzung dem umgebenden
Bestand anzupassen.
Bei der Ausführung ist zu berücksichtigen, dass die
neu herzustellenden Profilzüge innerhalb
von Bestandsputz- und Stuckflächen liegen und die
Zugergänzung als Teil der Maßnahme
allseitig an den Bestand anzuarbeiten ist. Die
Schablonen gehen nach Fertigstellung in das
Eigentum des AG über und sind diesem unaufgefordert zu
übergeben.

Material:
Feinputz/ Stuck: Gipskalkmörtel, Gips

M1313 Profilzug (Tischzug)
Ziel:
Stuckprofile sind durch Schablonenzug im
Tischzugverfahren herzustellen, an den Arbeitsort zu
transportieren und passgenau in die Fehlstelle
einzupassen und anzuarbeiten.
Durchführung:
Die Zugarbeiten erfolgen im Tischzugverfahren, vor Ort
oder in der Werkstatt des AN, der
Transport ist einzukalkulieren. Der Grobzug ist mit
einer dafür anzufertigenden Vorschablone
auszuführen. Bei der Herstellung der Profilschablone
für den Feinzug ist auf die exakte
Nachbildung des originalen Profils zu achten. Die
Profile sind vor Ort am freigelegten Bestand
abzunehmen.
Die neu hergestellten Stuckprofile sind für die
Montage vor Ort entsprechend zuzuschneiden,
anzuschneiden, abzufasen, auf Gehrung zu schneiden,
vorzubohren etc.. Der Versatz erfolgt
mithilfe von Gipskleber und Edelstahlschrauben ( Köpfe
ca. 5mm unter Niveau versenken).
Abschließend sind die Fugen mit Gipsmörtel
oberflächenbündig und der Bestandsform folgend
zu schließen. Die unter Niveau liegenden Schraubköpfe
werden mit einem Kitt, bestehend aus
Ledan (oder gleichwertig) und Sand, oberflächenbündig
geschlossen. Die Schablonen gehen
nach Fertigstellung in das Eigentum des AG über und
sind diesem unaufgefordert zu übergeben.
Alle Aufwenungen für das Anarbeiten an den Bestand
sind einzukalkulieren.

Material:
Feinputz/ Stuck: Gipskalkmörtel, Gips

M1314 Anfertigung Gipsfertigteil
Ziel:
Stuckelemente sind im Abgussverfahren herzustellen.
Die Vorbereitung des Originals wird
separat vergütet.Es sind nachfolgend aufgeführte,
wesentliche Arbeitsschritte einzuhalten und
einzukalkulieren.

Durchführung:
a) Formenbau
Gussformen sind durch Abformen vorhandener
Stuckelemente oder neu zu schaffender Modelle
herzustellen. Abformarbeiten sind nur an Elementen mit
stabiler Oberfläche vorzunehmen. Die
Auswahl des abzuformenden Elements hat in Abstimmung
mit der Fachbauleitung zu erfolgen.
Mit der Abformung ist erst zu beginnen, wenn die
Fachbauleitung die Abformarbeiten an den
jeweiligen Elementen bzw. Segmenten freigegeben hat.
Das abzuformende Element darf durch
die Bearbeitung nicht geschädigt werden. Als
Abformmasse ist eine geeignete, flexible, nicht das
Original verändernde Abformmasse zu verwenden. Nach
Fertigstellung der Negativ- und deren
Stützform sind alle für die Abformarbeiten
aufgebrachten Materialien vom Original rückstandsfrei
zu entfernen. Ein Zerteilen der Originale für den
Formenbau ist nicht zulässig.
Neu zu schaffende Modelle werden aus Ton oder
vergleichbaren, modellierbaren Materialien
hergestellt. Sollen vorhandene Stuckelemente
vergrößert reproduziert werden, ist eine
maßstäblich exakte Übertragung zu gewährleisten. Mit
der Abformung ist erst zu beginnen,
wenn die Fachbauleitung die Abformarbeiten freigegeben
hat.

b) Herstellung des Abgusses:
Für die Abgüsse ist Stuckgips zu verwenden. Bei
mehrteiligen Elementen sind diese dem
Bestand entsprechend zusammenzufügen, einschließlich
aller Verputz -und Nacharbeiten. Die
Nachbearbeitung der Kanten beim Original sind
ebenfalls einzukalkulieren. Je nach Größe und
Wandungsstärke sind Gewebearmierungen einzubetten. Vor
der seriellen Fertigung der
Gipsabgüsse ist ein Musterabguss von der
Fachbauleitung freizugeben. Die Negativformen
gehen nach Fertigstellung in das Eigentum des AG über
und sind diesem unaufgefordert zu
übergeben.
Abgüsse zur Fremdverwendung sind grundsätzlich nicht
gestattet.

M1320 Re- / Platzierung Stuckelemente
Ziel:
Abgenommene bzw. neu hergestellte Stuckelemente sind
zu replatzieren bzw.
anzubringen.

Durchführung:
Vorab ist der Untergrund von Staub und losen Teilen zu
reinigen, störende Putzreste, sind zu
entfernen, Ausbruchstellen von Montagepunkten
abgängiger Elemente sind von Putzresten zu
befreien. Das Versetzen vor Ort hat dem Bestand
entsprechend zu erfolgen (z.B. Verwendung
von Setzgips, Verklebung mit geeignetem Kleber,
Verschraubung oder Befestigung mit Haken
bzw. GFK-Stiften). Alle Befestigungsmittel sind in
Edelstahl auszuführen. Die Elemente sind
passgenau an der vorgesehenen Position auszurichten.
Soweit möglich sind vorhandene
Schraubenlöcher zu verwenden oder vorsichtig neue
Löcher vorzubohren.

Bei vollflächiger Verklebung sind die Rückseiten der
Stuckelemente aufzurauhen. Die
Stuckelemente sind durch mineralische Klebe- und
Hinterfüllmörtel vollflächig an den Untergrund
anzubinden. Hierfür ist eine temporäre Abdichtung der
Randbereiche, die das Austreten von
Hinterfüllmörtel sicherstellt, auszuführen und
anschließend zurückzuarbeiten. Die Stuckelemente
sind bis zum Abbinden des Versetz- und
Hinterfüllmörtels lagezusichern.

M1321 Abnahme Stuckelemente
Ziel:
Demontage eines mehrteiligen Stuckornaments zur
Bearbeitung von Schäden. Die einzelnen
Stuckelemente sind vorgefertigt, partiell
rupfenarmiert und in situ zusammengesetzt. Sie weisen
Wasserschäden, vor allem jedoch kleine und große
Brüche mit Schollenbildung und
verlustgefährdeten abgebrochenen Elementen auf.

Durchführung:
Die Abnahme eines Stuckornaments umfasst mehrere
Maßnahmen, die miteinander zu
kombinieren sind. Die Abnahme erfolgt handmechanisch.
Die Abnahme sollte unter Nutzung
vorhandener Schadbereiche (Brüche, Risse, Fehlstellen)
ausgeführt werden. Sind zur
Freistellung Eingriffe in die angrenzenden Bereiche
notwendig, so sind diese unter maximaler
Schonung der Schnittkanten und so fein wie möglich
auszuführen. Dabei sind alte Metallteile
(Dübel, Anker, Stifte, Klammern, Nägel, Drähte etc.)
vorsichtig zu trennen und zu entfernen.

Die Notsicherungen entsprechend M1101 sind sukzessive
und materialgerecht zu lösen und zu
entfernen. Hierunter fallen z.B. das Abnehmen von
Japanpapieren und Vliesen, das Lösen von
Sicherungsschrauben samt Unterlegscheiben. Zusätzlich
sind historische/ alte Sicherungen (z.B.
Drähte) abzunehmen. Diese Leistung wird separat
vergütet.

Für die Abnahme der einzelnen Stuckelemente sind die
Schraubenköpfe der historischen
Verschraubung substanzschonend freizulegen. Die
Schrauben etc. sind vorsichtig zu lösen und
zu entfernen.
Für die Abnahme der einzelnen (teils ca. 1m langen)
Elemente ist jeweils eine Ablage- und
Tragekonstruktion mit entsprechenden Unterstützungen /
Polstern für die teils mehrfach und
kleinteilig gebrochenen Elemente herzustellen.
Eine vorherige Interims-Kaschierung von gefährdeten
Bereichen der Oberfläche (z.B. Schollen,
Abbrüche, Randabbrüche, Risse, Brüche etc.) mit
Japanpapier/ Vlies und Zellleim (inkl. geringer
Zusatz von Acrylat) ist mit einzukalkulieren. Die
Interims-Kaschierung dient der
Transportsicherung und ist vor Bearbeitung der
Elemente wieder abzunehmen.
Das Freilegen der Oberfläche ist in separater Position
zu kalkulieren.
Die gebrochenen Fragmente der einzelnen Elemente sind
zu fixieren. Dies hat je nach Größe
mit einem 2K-Klebemittel (geeignet für Stuck) und
mittels einlegen von Stäben (Glasfaserstäbe
oder Gewindestangen) entspr. Maßnahmenbeschreibung
M1206 Vernadelung zu erfolgen. Bei
zusätzlichem Bedarf ist das Fragment rückseitig mit
Jutegewebe in Stuckgips zu armieren
(vorab ist die verfügbare Höhe zum Deckenträger zu
überprüfen).
Die abgenommenen Teilelemente sind entsprechend der
nomenklatorischen Vorgabe der
Fachbauleitung verwechslungsfrei zu kennzeichnen und
fachgerecht bis zur Wiederverwendung
zwischenzulagern.
Eine Kartierung ist anzufertigen, um die Position und
Art der Fixierung kenntlich zu machen
(digitale oder Foto und händisches Einzeichnen).

M1330 Retusche
Ziel:
Ergänzungen innerhalb der Materialien Putz, Stuck und
Naturstein sind durch flächige,
monochrome Retuschen tonal einzubinden. Die Farbe ist
händisch und mit stabilen Pigmenten
anzumischen und nach den Regeln der Technik
streichfähig einzustellen. Der Farbton ist in
mehreren Tönungsschritten mit Grundfarbe (Kalkfarbe,
Silikatfarbe) mit Zwischentrocknung und
Proben herzustellen. Die zu verwendenden Bindemittel
richten sich nach dem jeweiligen
Bestand.

Durchführung:
M1330 A: Silikat- und Kalkretuschen - Farbtöne:
gebrochenes Weiss und Gelbocker
Der Farbauftrag erfolgt in 1 - 3 dünnen Lagen als
lasurhafter Auftrag. Das Vorlegen eines
deckenden, hellen Grundtons, der auch Unebenheiten vor
allem von Kittungen,
Neueinputzungen, Putzergänzungen egalisiert, ist
einzukalkulieren.

M1330 B:Leimgebundene Retuschen - Farbton: gebrochenes
Weiss
Die mit Leimfarbe gefassten Profilzüge und
Stuckreliefs der Decke erhalten eine leimgebundene
Retusche, unter Verwendung einer Mischung aus Warmleim
unter Zugabe von Zellleim. Der
Auftrag erfolgt in 1 - 2 Lagen. Ggf. sind die zu
retuschierenden Flächen mit einem zusätzlichen
Grundierungsanstrich zu unterlegen. Die Farbe ist
händisch mit stabilen Pigmenten
anzumischen, der Farbton ist in mehreren
Tönungsschritten mit Zwischentrocknung und Proben
herzustellen. Die Retusche erfolgt als deckender
Auftrag.

Neben der Bearbeitung der glatten und profilierten
Flächen beinhaltet die Leistung ebenfalls die
Bearbeitung von Ecken und Kanten. Dies wird nicht
gesondert vergütet und ist in den
Einheitspreis einzukalkulieren.

M1340 Harmonisierung (Lasuranstrich auf Neu- und
Altputzflächen)
Ziel:
Bestands- und Ergänzungsflächen erhalten eine
abschließende Lasur. Diese dient nicht der
Homogenisierung, sondern der visuellen Beruhigung und
Harmonisierung der verschiedenen
Teilflächen.

Durchführung:
Die Lasur ist so einzustellen, dass sie nicht als
eigenständige Farbschicht wirkt, sondern je nach
Vorgabe den vorhandenen Farbton vereinheitlicht,
intensiviert oder sich der Farbnuance der
benachbarten Bestandsbeläge annähert. Der Auftrag der
Lasur erfolgt in 1 - 2 dünnen Lagen.

M1340 A Kalkgebundene Lasur
Es sind kalk- und lichtechte Pigmente sowie ein
wässriges Bindungssystem zu verwenden. Dies
besteht je nach Anforderung aus einem kalkhaltigen
oder silikatischen Bindemittel gemäss dem
Zwischenanstrich aus M1341.

M1340 B Leimgebundene Lasur
Die leimgefassten Stuckreliefs und Medaillons erhalten
eine leimgebundene Lasur (Mischung
aus Warmleim und Zellleimzusatz)

M1341 Kalkanstrich / Neuaufbau Kalkfarbe (ohne
Decklasur)
Ziel:
Farbliches Integrieren der Neuputzflächen und
ergänzten Bereiche und großen Fehlstellen in die
Umgebung.

Durchführung:
Herstellen eines deckenden, einfarbigen Kalkanstrichs
ohne Deckanstrich auf Putz- und
Stuckflächen, Naturstein- & Sichtmauerwerksflächen
unter Verwendung vorkonfektionierter
Fertigprodukte in mehreren Schichten.
Der Altbestand an Metallbauteilen ist nicht zu
überstreichen und sauber auszusparen. Der
Aufwand ist einzukalkulieren.

Arbeitsinhalt und Verarbeitung für gesamten
Anstrichaufbau:
ausreichendes Vornässen des Untergrundes, hierbei
Reinigen des Untergrundes von
aufliegenden, leichten Verschmutzungen
Grund-, und Zwischenastrich im freigegebenen,
bemusterten Farbton, mindestens 3-lagig
bis ein gleichmäßig deckendes Anstrichbild erzielt
wurde. Der Anstrich soll die typische,
leichte Wolkigkeit eines Kalkanstrichs aufweisen.
satter Farbauftrag mit Pinsel oder
Malerbürste im Kreuzschlag, grobe Streichstrukturen
sind zu vermeiden
intensives Einarbeiten der Anstriche in den Untergrund
insbesondere bei den Voranstrichen
Tagwerke sind so zu wählen, dass keine sichtbaren
Anschlussstellen innerhalb von
zusammenhängenden Flächen entstehen, bei großen
Flächen ist mit einer ausreichenden
Anzahl Mitarbeiter zu arbeiten
Eine Überbindung muss verhindert werden. Es darf keine
Filmbildung bzw. keine glänzende
Oberfläche entstehen
Verschmutzungen der angrenzenden Oberflächen,
insbesondere des
Sichtziegelmauerwerks ist auszuschließen. Eventuelle
Farbspritzer sind sofort mit sauberem
Wasser und Microfaserschwämmen zu entfernen
Die gestrichenen Flächen müssen vor zu schnellem
Austrocknen durch Sonne und
Saugvermögen des Untergrundes sowie vor direkter
Beregnung geschützt werden. Dafür ist
in der Regel eine dreitägige Nachsorge durch
Feuchthalten notwendig. Ein optimales
Abbinden des Anstrichs ist zu gewährleisten
Verwendung einer vorkonfektionierten Kalkfarbe gemäß
DIN 55945 auf Basis von
mindestens 3 Jahre abgelagertem Sumpfkalk, extrem
dampfdiffusionsfähig, sd-Wert: <
0,02, organischer Anteil < 5%
Marmorsumpfkalk ohne organische Zusätze und
Pigmentzusatz

1. Fluatieren
Fluatieren und Nachwaschen der Putz- und Stuckflächen
(Alt- und Neuputze), PI, PII, gefilzte
oder geriebene Oberfläche, zur Entfernung von
Sinterschichten und zur Reinigung von alten
mineralischen Putzen und Anstrichen.
Auftrag mit Bürste, Nachreinigung mit reichlich klarem
Wasser, Auffangen des Wassers mit
Schwämmen, Schutz angrenzender Flächen!
Das Produkt muss auf den unten beschriebenen Anstrich
abgestimmt sein.

Einzurechnen sind:
Verunreinigungen und lose Teile entfernen
Sämtliche Schutzmaßnahmen an angrenzenden Bauteilen
sind Teil der Leistung. Dazu
gehören: Ätzflüssigkeit auffangen

Entsorgung:
Das anfallende Wasser ist nach Abstimmung mit den
zuständigen Behörden aufzufangen und
entsprechend den geltenden Vorschriften zu entsorgen.
Einzurechnen ist der Transport zur
Sammelstelle (bis zu 350m) Entsorgung übernimmt der AG.

Abrechnung erfolgt nach der abgewickelten Fläche.
Sandsteinoberflächen und
Architekturgliederungen aus Sandstein werden nicht
übermessen. Ausführung in Einzelflächen
und Kleinstflächen. Schutz angrenzender Bauteile ist
Nebenleistung.

2. Vereinheitlichung Saugfähigkeit
Grundierung von Putz- und Stuckflächen (Alt- und
Neuputze), PI, PII, gefilzte oder geriebene
Oberfläche, zur Vereinheitlichung unterschiedlich
saugender Untergründe, zur Grundierung stark
saugender Untergründe und zur Festigung partiell
sandender Untergründe. Verdünnungsgrad ist
zu beachten um Überestigung der Oberflächen zu
unterbinden.

3. Grundierung - Kalkschlämme
Grundierung mit Kalkschlämme zur Vereinheitlichung von
rauen Oberflächen vor Ausführung
des Zwischen- und Deckanstrichs, pigmentierte
Kalkschlämme, Bindemittel Sumpfkalk
Grundfarbton gebrochenes Weiss

Arbeitsinhalt
Grundierungsanstrich mit grundpigmentierter
Kalkschlämme, 1-lagig

Materialien für die Herstellung der Kalkschlämme:
wahlweise vorkonfektioniert:
Leitfabrikat Keim Romanit oder gleichwertig
Einmischen des Schlämmzusatzes (Keim
Romanit-Schlämmzusatz oder gleichwertig)
händischens Einstellen des Farbtons in mehreren
Mischschritten; zu verwenden sind alkali-
und lichtbeständigen Erd- und Mineralfarbpigmente
die Erarbeitung des gewünschten Farbtons ist in
mehreren Mischschritten mit
Zwischentrocknungszeiten und Farbaufstrichproben ist
mit einzukalkulieren
ggf. Modifizierung mit Leinöl-Standöl und Kasein
(natürliches/ technisches)

alternativ Handanmischung:
Sumpfkalk, mindestens 3 Jahre gereift - mineralische
Füllstoffe (abgestufte
Mehlkorngrößen, gewaschener Quarzsand, Marmormehle)
alkali- und lichtbeständige Erd- und
Mineralfarbpigmente zum Abtönen der Farbe. Die
Pigmente sind mehrereTage vor der Verarbeitung in
destilliertem Wasser einzusumpfen.
Leinöl-Standöl
technisches Kasein / natürliches Kasein.

Verarbeitung:
satter Farbauftrag mit Pinsel oder Malerbürste im
Kreuzschlag, grobe Streichstrukturen sind
zu vermeiden, - intensives Einarbeiten der
Anstrichlagen in den Untergrund

4. Zwischenanstrich als Kalktünche
Zwischenanstrich mit pigmentierter Kalktünche;
Bindemittel Sumpfkalk Grundfarbton
gebrochenes Weiss

Arbeitsinhalt
Zwischenanstrich mit grundpigmentierter Kalktünche,
2-lagig

Materialien für die Herstellung der Kalktünche:
wahlweise vorkonfektioniert:
Leitfabrikat Keim Romanit oder gleichwertig
händischens Einstellen des Farbtons in mehreren
Mischschritten; zu verwenden sind alkali-
und lichtbeständigen Erd- und Mineralfarbpigmente
die Erarbeitung des gewünschten Farbtons ist in
mehreren Mischschritten mit
Zwischentrocknungszeiten und Farbaufstrichproben ist
mit einzukalkulieren
ggf. Modifizierung mit Leinöl-Standöl und Kasein
(natürliches/ technisches)

alternativ Handanmischung:
Sumpfkalk, mindestens 3 Jahre gereift
alkali- und lichtbeständige Erd- und
Mineralfarbpigmente zum Abtönen der Farbe. Die
Pigmente sind mehrereTage vor der Verarbeitung in
destilliertem Wasser einzusumpfen.
Leinöl-Standöl
technisches Kasein / natürliches Kasein.

Verarbeitung:
satter Farbauftrag mit Pinsel oder Malerbürste im
Kreuzschlag, grobe Streichstrukturen sind
zu vermeiden
Ausführung als 2-facher dünner Anstrich

Hinweis:
Der Deckanstrich als harmonisierende Lasur wird
separat im Maßnahmenbeschrieb M1340
aufgeführt.

### Abschnitt 01 Baustelleneinrichtung

#### Titel 01.01 Baustelleneinrichtung

*Hinweis*
Die allgemeine / gewerkeübergreifende
Baustelleneinrichtung
(wie Bauzaun, Sanitäreinrichtungen, Baustrom/-wasser,
Gerüste, etc.) wird bauseits durch den AG gestellt.

Die Baustelleneinrichtungsfläche befindet sich auf der
Nordseite
des Mittelbaus und der Östlichen Pflanzenhalle (OPH).
Die
Entfernung zwischen Aufstellfläche Materialcontainer
auf dem
Nordparterre bis zu den Zugangstüren auf der Nordseite
der
OPH beträgt bis maximal 100 m. Die Anlieferung von
Lasten
per Fahrzeug über die Südterrasse und den Säulenhof
kann nur
in Ausnahmen temporär mit einer maximalen Last von 3,5t
erfolgen.

Die Lagerung von Baumaterial und Werkzeug ist
ausserhalb der
Haupt-BE, im direkten Umfeld der Baustelle nur
eingeschränkt
und nach Absprache mit der Bauleitung möglich.

Die Containerstellung, Transport zum Entsorger und
Entsorgungsgebühren für gefährliche und nicht
gefährliche
Abfälle läuft über einen gesonderten Auftrag des AGs.
Die
Schuttcontainer sind innerhalb der
Baustelleneinrichtungsfläche
aufgestellt. Der Transport der Schuttabfälle innerhalb
der
Baustelleneinrichtung ist grundsätzlich
einzukalkulieren und wird
nicht gesondert vergütet. Entfernung Säulenhof zu
Sammelcontainern, aussenherum: ca 250 m.

Die Umstände werden nicht gesondert vergütet und sind
in die
Einzelpreise mit einzukalkulieren.

*Hinweis*
Ein Materialcontainer, Werkstattcontainer und/oder
Bauwagen
kann innerhalb der Baustelleneinrichtungsfläche (siehe
Anlage
Baustelleneinrichtungsplan) aufgestellt werden.
Die maximale Entfernung zwischen Aufstellfläche
Container auf
der Baustelleneinrichtungsfläche Nord bis zu den
Räumlichkeiten der Leistungserbringung in der OPH
beträgt
max. ca. 120 m beim Zugang über die Nordfassade der OPH
und das Souterraingeschoss des Kellers bis in die
Halle. (Stufen
sind zu überwinden)
Für die ebene Anlieferung über den Säulenhof sind die
Angaben
aus den Vortexten 01.4 Verkehrsverhältnisse auf der
Baustelle
und 01.6 Transporteinrichtungen/-wege zu beachten und
einzuhalten.

Es bleibt dem AN überlassen, ob und in welchem Umfang
er für
die Ausführung der Leistungen einen
Aufenthaltscontainer,
Materialcontainer, Bauwagen oder ähnliche Einrichtungen
benötigt.

Die Wahl, Stellung, Räumung, Reinigung sowie die
Herstellung
und Unterhaltung von erforderlichen Anschlüssen (z.B.
Strom,
Wasser, Abwasser) sind vom AN eigenverantwortlich zu
organisieren und in der Position "Baustelle einrichten
räumen"
zu berücksichtigen.

Die Bereitstellung eines Sanitärcontainers mit Dusche
erfolgt
bauseits.

Zuwegung: siehe Baustelleneinrichtungspläne

**01.01.0001 Baustelle einrichten räumen**
Baustelle für sämtliche in diesem Leistungsverzeichnis
beschriebenen eigenen Leistungen einrichten und räumen,
einschl. ggf. erforderlicher bauablaufbedingter
Umsetzungen
und Anpassungen, die Vorhaltung wird gesondert
vergütet.

Diese Position beinhaltet Grund- und Nebenleistungen
nach
VOB/C, die in den einzelnen Leistungspositionen bei der
Bildung der EPs entsprechend zu berücksichtigen (nicht
einzukalkulieren) sind.

Die Aufwendungen zum Errichten, Umsetzen und Räumen der
in den Vortexten unter 04.7 und dem A+S-Plan
erläuterten
Schwarzbereiche (Ölanstriche im Sockelbereich
umlaufend)
und das entsprechende Umsetzen im Rahmen der Arbeiten
an
bleiweisshaltigen Anstrichen sind in die Position
einzukalkulieren. Die Leistungen werden nicht gesondert
vergütet.

Die Vergütung erfolgt zu 50 % für die Einrichtung und
50 % für
die Räumung.
Menge: 1,000 Psch

**01.01.0002 Baustelleneinrichtung vorhalten**
Vorhaltung für die vorbeschriebene
Baustelleneinrichtung,
Positionsmenge = Produkt aus 1 Stück (Vorhaltemenge)
mal 11 Monate(Vorhaltedauer).
Abrechnung pro begonnene Kalenderwoche Vorhaltedauer
Menge: 50,000 Wo

**01.01.0003 Bauwagen einachsig aufstellen vorhalten räumen Tagesunterkunft L 4m B 2,45m**
Bauwagen, einachsig, festes Fahrgestell, aufstellen,
vorhalten
und räumen, für Tagesunterkunft, für die Dauer der
Bauzeit,
beheizbar, elektrisch, Länge des Bauwagens 4 m, Breite
des
Bauwagens 2,45 m, Standplatz auf vorh. tragfähigen
ebenen
Untergrund, einschl. herstellen und räumen der Ver- und
Entsorgungsanschlüsse des Wagens innerhalb der
Baustelleneinrichtung ,einschl. Reinigen, Warten und
Betreiben
mit einem Tisch, Maße L/B 0,8/1,6 m, 4 Stühle je Tisch.
Menge: 1,000 St

**01.01.0004 Industriestaubsauger Kat., H 6 kW, liefern & Vorhalten**
Industriestaubsauger (Staubklasse H) mit
Asbestzulassung, 6
kW, in erforderlicher Anzahl inkl. erforderlicher
Schlauchleitungen, Schlauchverbinder,
Verlängerungsrohr,
Saugaufsätze in verschiedenen Formen (Gummidüse,
Saugpinsel, Fugendürse etc.) liefern, installieren und
betreiben,
inkl. fachgerechter Filterwechsel, Neufilter und
Filterentsorgungen, nach Erfordernis umsetzen,
dekontaminieren und abfahren.
Der Verrechnungssatz für das Gerät umfasst sämtliche
Aufwendungen für den betriebsbereiten Zustand,
Gemeinkosten, Wagnis und Gewinn.

Regelmäßiges Absaugen von Oberflächen, Arbeitsgeräten,
Kleidung zwischen den Arbeitsschritten und Absaugen des
Arbeitsbereiches arbeitstäglich zum Tagesende mit o.g.
Industriesauger der Staubklasse H um den Arbeitsbereich
weitgehend staubfrei zu halten.

Abrechnungseinheit für Lieferung & Vorhaltung &
Abfahren:
Gesamte Bauzeit
Menge: 1,000 psch

**01.01.0005 Persönliche Schutzausrüstung Mitarbeiter**
Persönliche Schutzausrüstung für Mitarbeiter AN
liefern, vorhalten, entsorgen.

Gemäß Gefährdungsbeurteilung sowie den in diesem LV
beschriebenen Schadstoffen ist bei Arbeiten mit
Ölfarbe und im
Raumzusammenhang mit dem Dachgeschoss und den
betroffenen Schalungen und Rohrgeflecht mit PSA zu
arbeiten.

Persönliche Schutzausrüstung in hygienisch
einwandfreiem
Zustand für die vertragliche Ausführungsfrist der
Baumaßnahme bereitstellen und fachgerecht entsorgen,
einschl. Austausch von Verbrauchsmaterialien.

PSA
bestehend aus Einweganzügen (Typ 5/6),
Einweghandschuhen (z.B. Nitril), Atemschutzmasken
(mind.
FFP2) und Füsslingen; Anzüge sind täglich zu wechseln,
Masken und Handschuhe nach Bedarf, jedoch mindestens
täglich zu wechseln; die Entsorgung übernimmt der AN.

Ausführung für sämtliche Maßnahmen im Zusammenhang mit
schadstoffhaltigen und gefährlichen Abfällen dieser
Ausschreibung.

Der Leistungsumfang ergibt sich aus den in den
Vortexten
dieses Leistungsverzeichnisses beschriebenen
Gegebenheiten
vor Ort. Abrechnung pauschal, anteilig nach
Baufortschritt.
Menge: 1,000 psch

**01.01.0006 Behälter vorhalten, geschlossen, wasserdicht**
Behälter vorhalten, geschlossen, wasserdicht,
Behältergröße
über 0,2 bis 0,5 m3, Schadstoffabfall, sortenrein,
Schadstoff
Blei TRGS 505, DGUV-Regel 101-004,
Vorhaltedauer 6 Monate.
Menge: 1,000 St

**01.01.0007 Feinterminplan erstellen, fortschreiben**
Vom AN ist ein Feinterminplan für sämtliche Leistungen
LV Titel
zu erstellen und fortzuschreiben. Ziel ist die
Strukturierung der
Arbeiten über die Bauabschnitte hinweg unter
Berücksichtigung
aller Gebäudebereiche und der Fertigstellungstermine.

Im Terminplan zu berücksichtigen sind
Gewerke-Schnittstellen
Natursteinarbeiten
Tischlerarbeiten
Ziegelsanierung Boden
Metallrestaurierung
HLS & ELT - Gewerke

Übergabe in Stufen:
Stufe 1, Nullablaufplan, Vorabzug. Die Erstfassung ist
dem
AG 3 Kalenderwochen nach Auftragserteilung zu
übergeben.
Stufe 2 Feinterminpläne für die jeweiligen Baubereiche,
nach Abstimmung mit der OÜ

Einzurechnen sind:
Fortschreibung Nullablaufplan und Feinterminpläne bis
zum
Abschluss der Arbeiten des AN
Menge: 1,000 psch

#### Titel 01.02 Schutzmaßnahmen

**01.02.0001 Schutzbekl./-belag Staubschutz, Kunststofffolie 0,4mm herstellen, vorhalten, räumen**
*** Bezugsbeschreibung
Schutzvorrichtung als Bekleidung/Belag als Staubschutz
an
gefährdeten Bauteilen, aus Kunststofffolie,
Foliendicke mind.
0,4 mm, herstellen, vorhalten und räumen, Verbringung
in
bauseits vorhandenen Container, Abrechnung nach
bekleideter/belegter Fläche, explizit an Flächen, die
nicht über
den Schutz direkt angrenzender Bauteile über die
Nebenleistungen abgedeckt sind.

Die Verwendung von Klebebändern ist vorab mit der OÜ/
dem
AG abzusprechen. generell dürfen nur rückstandsfrei zu
entfernende, mit einem Washiträger ausgerüstete
Produkte
verwendet werden. (Goldband)
Einbau auch in kleinen Einzelflächen von 1,00 bis
10,00 m2
waagerecht und senkrecht und allseitig, nach
Erfordernis und
Vorgabe der Objektüberwachung.

Ausführungsort z.B.:
Treppen, Geländer, Handläufe
Wasserbecken
waagerechte Sockel- und Solbänke
Leitungen der Rippenheizung
Menge: 400,000 m2

**01.02.0002 Schutzbekl. Metallbauteile, Kunststofffolie 0,3mm allseitig anbringen, vorhalten, entfernen**
*** wie Position 01.02.0001
Folienschutz 0,3 mm an einzelnen, schmutzempfindlichen
und
gefährdeten Metallbauteilen liefern, allseitig
einbauen, vorhalten
und unterhalten und nach Abschluss der Arbeiten
abbauen und
fachgerecht entsorgen.

Ausführungsort z.B.:
Öffnungsmechanismen der Fenster
Umlenkrollen
Ketten
Leitungen
Elektroeinbauten, Leuchten etc.

Hinweis zur Abrechnung:
Einbau auch in kleinen Einzelflächen von 1,00 bis
10,00 m2
allseitig, nach Erfordernis und Vorgabe der
Objektüberwachung.
Menge: 30,000 m²

**01.02.0003 Folienschutz Boden funktionaler Schwarzbereich, herstellen, vorhalten, räumen**
Schützendes Auslegen der Bodenfläche mit Folie im
funktionalen Schwarzbereich für Abbeizarbeiten,
Foliendicke
mind. 0,4 mm, an Elementen mit bleibelasteten
Pigmenten. Die
Leistung umfasst das Liefern, Herstellen, Vorhalten und
fachgerechte Verbringen der mit belastetem Material
verunreinigten Folie bis in die vom AG bereit
gestellten
Container.

Die Aufwendungen zum Anpassen dicht bis zum Bauteil an
Nischen und Vorsprünge, ebenso an schwer zugänglichen
Bereichen wie unter und hinter Heizleitungen und das
Sichern
gegen Verrutschen sind einzukalkulieren.

Ausführungsort:
umlaufende Sockelzone H=8-10 cm in Halle und auf der
Galerieebene
Sockelblöcke der Jochtrennungen bis H < 35 cm,
vertikale
und horizontale Flächen
unter und hinter Rippenheizleitungen und zwischen der
Auflager

Die Fläche bezieht sich auf 1 Joch (Halle und
Galerie). Das
Versetzen der Folie je Joch wird separat abgerechnet.
Menge: 80,000 m²

**01.02.0004 Folienschutz Boden funktionaler Schwarzbereich umsetzen**
Reinigen und Umsetzen des vorbeschriebenen
Bodenschutzes
im Arbeitsablauf während Abbeizarbeiten.

Abrechnungseinheit: 1 Stück = 1 x Umsetzen je m² Folie
Menge: 640,000 St

**01.02.0005 Folienabdeckung, selbsthaftend**
Selbsthaftende Folien auf Anweisung der
Objektüberwachung
liefern, vorhalten und unterhalten. Rückbau als eigene
Position.
Folien auf Fenstern und Türen sind in Randbereichen
scharf
definiert zu beschneiden und aufzubringen.

Einbau auch in kleinen Einzelflächen von 1,00 bis
10,00 m2
waagerecht und senkrecht, nach Erfordernis und Vorgabe
der
Objektüberwachung.

Einzurechnen sind:
Untergrund nach Erfordernis sorgfältig unter Schutz der
Substanz vorreinigen
Es dürfen ausschließlich Folien eingesetzt werden, die
von
OÜ und AN Fensterbau freigegeben wurden.

Einbaubereich:
neu sanierte Fenster - Museumskasse, Galerie, Mittelbau
Bestandsfenster Südfassade
Türen
Metallbauteile unterschiedlicher Grösse an Decken und
Wänden
Sonstige Flächen, Bereiche und Objekte nach Vorgabe der
Objektüberwachung
Menge: 555,000 m2

**01.02.0006 Folienabdeckung, ausbauen**
Folienabdeckung und Klebebandbefestigungen der
Vorposition
vollständig und ohne Beschädigung des Bestandes
einschließlich Schutt und Staub aufnehmen,
einschlagen, und
sach- & fachgerecht in die vom AG bereitgestellten
Container
verbringen.
Menge: 555,000 m2

### Abschnitt 02 Reinigungs- & Entfernungsarbeiten

**02.0001 M1101 Entfernung Notsicherung - Kaschierung Japanpapier**
Ausführung gem. Maßnahmenkatalog,
Ausführungsbeschreibung M1101 - Entfernung
Notsicherung-
Kaschierung aus Japanpapier und flächig verklebtem
dünnen
Vlies. Ausführung auf allen Decken-, Gesims- und
Wandoberflächen inkl. Profile, Stuckornamente
Medaillons, etc.

Ausführung jeweils an Teilflächen in Einzelgrössen von
ca. 8 x 10cm bis 20 x 30cm
Menge: 75,000 m²

**02.0002 M1101 Entfernung Notsicherung - Vogelschutz, Decke**
Ausführung gem. Maßnahmenkatalog,
Ausführungsbeschreibung M1101 - Entfernung
Notsicherung-
Vogelschutz inklusive Befestigungen (Haken, Schrauben,
Dübel
etc.), an der Decke und im Bereich zwischen Decke und
Gesims.

Ausführung an Teilflächen in Einzelgrössen von
ca. 5 x 20cm bis 20 x 50cm
Menge: 124,000 m²

**02.0003 M1101 Entfernung Notsicherung - Abdeckungen Glasfaservlies**
Ausführung gem. Maßnahmenkatalog,
Ausführungsbeschreibung M1101 - Entfernung
Notsicherung-
Abdeckungen aus Glasfaservlies inklusive Befestigungen
(Schrauben, Dübel, Unterteller, etc.), auf gefassten
Putz- und
Stuckoberflächen.

Ausführung an Teilflächen in Einzelgrössen
bis ca. 30 x 50cm
Menge: 105,000 St

**02.0004 M1101 Entfernung Notsicherung - Verschraubungen, Decke**
Ausführung gem. Maßnahmenkatalog,
Ausführungsbeschreibung M1101 - Entfernung Notsicherung
aus Verschraubungen, Ausführung an allen
Deckenbereichen
und in den Gesimszonen.
Sach- & fachgerechte Verbringung in die vom AG
bereitgestellten Container, die Entsorgung übernimmt
der AG.
Menge: 450,000 St

**02.0005 M1101 Entfernung Notsicherung - Vernadelungen**
Ausführung gem. Maßnahmenkatalog,
Ausführungsbeschreibung M1101 - Entfernung Notsicherung
Vernadelungen aus Glasfaserstäbchen oder
V4A-Gewindestäben, sofern sie lose, nicht mehr
funktional oder
falsch platziert sind; Ausführung ohne Beschädigung des
Bestandsputzes; Ausführung an Gesimsprofilen,
Wandflächen
und Decken.
Sach- & fachgerechte Verbringung in die vom AG
bereitgestellten Container, die Entsorgung übernimmt
der AG.

Ausführung als Stück.
Menge: 40,000 St

**02.0006 M1102 Entfernung Putz, Wand, GK a, <50 cm²**
*** Bezugsbeschreibung
Ausführung gem. Maßnahmenkatalog,
Ausführungsbeschreibung M1102 Entfernung von Bestands-,
Ergänzungsputzen, an Wändflächen und im Gesimsbereich.
GK a, <50 cm²

zu entfernende Materialien:
Abnahme von entfestigten und wassergeschädigten
Putzflächen im Gesimsbereich
Entfernung von losen, instabilen, geschädigten und
nicht
mehr konservierbaren Profilen und Kantenbereichen
Abnahme loser Randbereiche
Abnahme loser Putze entlang der Eisenfenster ohne
Verletzung der Fensterbeschichtung

Ausführung nach Freigabe durch den AG.

Ausführung in Teilbereichen unterschiedlicher Grösse,
in
Einzelflächen von:
GK a1, >4 cm
GK a2, 4-25 cm²
GK a3, 25 cm² - 50 cm²
Menge: 224,000 St

**02.0007 M1102 Entfernung Putz, Wand, GK b, >50 cm², <150cm²**
Ausführung gem. Maßnahmenkatalog,
Ausführungsbeschreibung M1102 Entfernung Putz, an
Wänden,
glatt & profiliert
GK b, >50 cm², <150 cm²

Ausführung in Teilbereichen.
Menge: 191,000 St

**02.0008 M1102 Entfernung Putz, Wand, GK c, >150 cm², <250cm²**
Ausführung gem. Maßnahmenkatalog,
Ausführungsbeschreibung M1102 Entfernung Putz, an
Wänden,
glatt & profiliert
GK c, >150 cm², <250 cm²

Ausführung in Teilbereichen.
Menge: 125,000 St

**02.0009 M1102 Entfernung Putz, Wand, GK d, >250 cm², <500cm²**
Ausführung gem. Maßnahmenkatalog,
Ausführungsbeschreibung M1102 Entfernung Putz, an
Wänden,
glatt & profiliert
GK d, >250 cm², <500 cm²

Ausführung in Teilbereichen.
Menge: 45,000 St

**02.0010 M1102 Entfernung Putz, Wand, Kleinflächen <0,25m²**
*** wie Position 02.0006
an Wänden, glatt & profiliert
Kleinflächen < 0,25 m²

Ausführung in Teilbereichen.
Menge: 15,000 m²

**02.0011 M1102 Entfernung Putz, Wand, Flächen 0,25 - 1,50m²**
*** wie Position 02.0006
an Wänden, glatt & profiliert
Kleinflächen 0,25 - 1,50 m²

Ausführung in Teilbereichen.
Menge: 15,000 m²

**02.0012 M1102 Entfernung Putz, Wand, Flächen >1,50m²**
*** wie Position 02.0006
an Wänden, glatt & profiliert
Flächen > 1,50 m²

Ausführung in Teilbereichen.
Menge: 17,000 m²

**02.0013 M1102 Entfernung Putz, Wand, profiliert, Zahnfries, m²**
Ausführung gem. Maßnahmenkatalog,
Ausführungsbeschreibung M1102 Entfernung Putz,
Entfernung
loser Putzschollen, Freiräumen der Montagelöcher
abgängiger
Stuckzapfen, an profilierten Wänden, Zahnfries

Ausführungsort:
Zahnfries, Joch 1 (Hinweis: eingeschränkter
Bearbeitungsraum im Zwischenraum durch noch platzierte
Stuckzapfen)
inkl. Profil oberhalb und unterhalb des Zahnfrieses
angrenzende Bauteile: Putz- & Stuckflächen, Gesimse,
Holzfensterfassade zum Säulenhof

Zahnfries:
Anzahl: 52 Stück
Oberfläche Zahnfries: 2,42 m²
Profil oberhalb Zahn H=5 cm
Profil unterhalb Zahn H=12 cm

Ausführung in Teilflächen, in Einzelgrössen von:
GK a2, < 25 cm²
GK a3, 25 cm² - 50 cm²
GK b, >50 cm² - 150 cm²
Menge: 4,500 m²

**02.0014 M1102 Entfernung Putz, Decke, GK b, >50 cm², <150cm²**
*** Bezugsbeschreibung
Ausführung gem. Maßnahmenkatalog,
Ausführungsbeschreibung M1102 Entfernung Putz/Stuck, an
Decken, glatt & profiliert
GK b, >50 cm², <150 cm²

zu entfernende Materialien:
Abnahme von entfestigten und wassergeschädigten
Putzflächen
Entfernung von losen, instabilen, geschädigten und
nicht
mehr konservierbaren Profilen und Randereiche
Abnahme loser Kantenbereiche
Nägel und Drähte der Stuckprofile

Ausführung nach Freigabe durch den AG.

Ausführung in Teilbereichen.
Menge: 100,000 St

**02.0015 M1102 Entfernung Putz, Decke, GK c, >150 cm², <250cm²**
*** wie Position 02.0014
an Decken, glatt & profiliert
GK c, >150 cm², <250 cm²

Ausführung in Teilbereichen.
Menge: 65,000 St

**02.0016 M1102 Entfernung Putz, Decke, GK d, >250 cm², <500cm²**
*** wie Position 02.0014
an Decken, glatt & profiliert
GK c, >150 cm², <250 cm²

Ausführung in Teilbereichen.
Menge: 50,000 St

**02.0017 M1102 Entfernung Putz, Decke, Kleinflächen 0,05-0,25 m²**
*** wie Position 02.0014
an Decken, glatt & profiliert
Kleinflächen bis 0,25 m²

Ausführung in Teilbereichen.
Menge: 15,000 m²

**02.0018 M1102 Entfernung Putz, Decke, Flächen 0,25-1,00m²**
*** wie Position 02.0014
an Decken, glatt & profiliert
Kleinflächen 0,25 - 1,00 m²

Ausführung in Teilbereichen.
Menge: 15,000 m²

**02.0019 M1102 Entfernung Putz, Decke, Flächen >1,00m²**
*** wie Position 02.0014
an Decken, glatt & profiliert
Flächen > 1,00 m²

Ausführung in Teilbereichen.
Menge: 11,000 m²

**02.0020 M1102 Entfernung von Bestandsmaterial, Anböschungen + Fugenmörtel**
Ausführung gem. Maßnahmenkatalog,
Ausführungsbeschreibung M1102 Entfernung von Bestands-,
Ergänzungsputzen und Fugenmörtel.

zu entfernende Materialien:
Randanböschungen zur Kantensicherungen an Decken und
Wänden
Fugenmörtel in Sichtmauerwerk an Wänden zur
Vorbereitung für Neuverfugung. Die Entfernung kann
sowohl kleinteilige Schalen, an den Fugenflanken,
Lockermaterial, oder kleinteilige Fugenabschnitte
betreffen,
Fugenbreite 1-2 cm, Kreuzverband

Ausführung in Teilbereichen unterschiedlicher Länge, in
Einzellängen von 0,30 - 1,50 m
Menge: 25,000 m

**02.0021 M1103 Entfernung Kleinteile - Dübel & Nägel, Wand & Decke**
*** Bezugsbeschreibung
Ausführung gem. Maßnahmenkatalog,
Ausführungsbeschreibung M1103 - Entfernung von
Kleinteilen
ohne bauhistorischen Wert (z.B. Gips, Holz, Zement,
etc.), an
Wänden und Decke

Ausführung als Stück in unterschiedlicher Grösse
bis 10 x 10 cm und mit unterschiedlicher
Materialzusammensetzung.
Menge: 3500,000 St

**02.0022 M1103 Entfernung Kleinteile - Dübel & Nägel, Decke, Stuckrelief**
*** wie Position 02.0021
an 7 Deckenreliefs, Joch 2-9

Ausführungsort:
7 ganze Stuckreliefs Gips mit Zapfen, jeweils zwischen
den
Jochen, ca. 90 x 478 cm in je 5 Teilelementen
Menge: 74,000 St

**02.0023 M1103 Entfernung Kleinteile - Dübel & Nägel, Stuckrelief**
*** wie Position 02.0021
an bereits abgenommenen und noch abzunehmenden
Teilelementen des Deckenreliefs aus Vorposition
zwischen
Joch 1 und 2.

Ausführungsort:
1 Stuckrelief Gips mit Zapfen, ca. 55 x 485 cm in 5
Teilelementen
Menge: 10,000 St

**02.0024 M1103 Entfernung Kleinteile - Vernadelungen kürzen, Wand & Decke**
Ausführung gem. Maßnahmenkatalog,
Ausführungsbeschreibung M1103 - Entfernung Kleinteile -
Kürzen bestehender Vernadelungen, bis ca. 0,5 cm, wenn
sie
über das Oberflächenniveau herausragen, Ausführung ohne
Beschädigung des Bestandsputzes; Ausführung an
Gesimsprofilen, Wand- und Deckenflächen.
Sach- & fachgerechte Verbringung in die vom AG
bereitgestellten Container, die Entsorgung übernimmt
der AG.

Das Kürzen neu zu montierender Vernadelungen ist im
Maßnahmenbeschrieb M1206 enthalten.
Menge: 100,000 St

**02.0025 M1106 Entfernung biogener Befall, Wand, glatt + profiliert**
*** Bezugsbeschreibung
Ausführung gem. Maßnahmenkatalog,
Ausführungsbeschreibung M1106 - handmechanische
Entfernung von biogenem Befall, Verkrustungen und
Verschmutzungen, Ausführung im Anschluss an die
Fassungsfestigung, an Wänden

Ausführungsort:
glatte und profilierte Flächen unterschiedlicher
Grösse, auf
Putzflächen und Stuckprofilen
gefasstes Sichtziegelmauerwerk
Zementputz auf Ziegelmauerwerk

Abrechnung der profilierten Bereiche erfolgt nach der
Abwicklung.
Ausführung in Teilbereichen unterschiedlicher Größe, in
Einzelgrössen von:
GK a2, < 25 cm²
GK a3, 25 - 50 cm²
GK b, >50 - 150 cm²
GK c, >150 - 250 cm²
GK d, >250 - 500 cm²
0,05 - 0,25 m²
0,25 - 1,00 m²
Menge: 148,000 m²

**02.0026 M1106 Entfernung biogener Befall, Wand, > 1,00m², glatt + profiliert**
Ausführung gem. Maßnahmenkatalog,
Ausführungsbeschreibung M1106 - handmechanische
Entfernung von biogenem Befall, Verkrustungen und
Verschmutzungen, Ausführung im Anschluss an die
Fassungsfestigung, an Wänden

Ausführungsort:
glatte und profilierte Flächen unterschiedlicher
Grösse, auf
Putzflächen und Stuckprofilen
gefasstes Sichtziegelmauerwerk
Zementputz auf Ziegelmauerwerk

Abrechnung der profilierten Bereiche erfolgt nach der
Abwicklung.

Ausführung in Teilbereichen unterschiedlicher Größe,
in Einzelgrössen >1,00 m²
Menge: 74,000 m²

**02.0027 M1106 Entfernung biogener Befall, Wasserbecken**
*** wie Position 02.0025
Verkrustungen, Verschmutzungen von Ablagerungen durch
getrocknetem Schlamm, Ausführung an sämtlichen Innen-
und
Außenflächen des Wasserbeckens, auf glatten und
profilierten
Oberflächen aus Zementputz auf Ziegelmauerwerk und auf
unbeschichtetem Zementguss (Wand-, Boden-, Versatz- und
Auflageflächen sowie alle im Becken befindlichen
Heizungsrohre und Rohrelemente).

Ausführungsort:
Zementguss der Wasserbecken, keine Farbfassung
Heizungsrohre im Wasserbecken

Abmessungen:
Aussenmaße: 1,85 m x 1,23 m
Innenmaße: 0,95 m x 1,60
Brüstungshöhe: 0,75 m
Brüstungstiefe: ca. 0,14 cm
Oberfläche gesamt ca. 5,90 m²
Menge: 4,000 St

**02.0028 M1105 Entfernung Überfassung (Kalkfarbe), Schollen abstoßen, Wände, GK a2+a3**
*** Bezugsbeschreibung
Ausführung gem. Maßnahmenkatalog,
Ausführungsbeschreibung M1105 - Entfernung von
Überfassungen (leim-, kasein-, dispersionshaltige
Anstriche),
Abstoßen von Schollen, an Wänden und Gesimsen

Ausführungsort:
glatte und profilierte Putzflächen unterschiedlicher
Grösse
(Gipskalkputz)
geschlämmtes Sichtziegelmauerwerk

Abrechnung der profilierten Bereiche erfolgt nach der
Abwicklung.

Ausführung an Teilflächen unterschiedlicher Größe, in
Einzelgrössen von:
GK a2, < 25 cm²
GK a3, 25 - 50 cm²
Menge: 30,000 m²

**02.0029 M1105 Entfernung Überfassung (Kalkfarbe), Schollen abstoßen, Wände, GK b - 1,00m²**
*** wie Position 02.0028
Ausführung an Teilflächen unterschiedlicher Größe, in
Einzelgrössen von:
GK b, >50  - 150 cm²
GK c, >150 - 250 cm²
GK d, >250 - 500 cm²
0,05 - 0,25 m²
0,25 - 1,00 m²
Menge: 45,000 m²

**02.0030 M1105 Entfernung Überfassung (Kalkfarbe), Schollen abstoßen, Wände, >1,00m²**
*** wie Position 02.0028
Ausführung an Teilflächen unterschiedlicher Größe, in
Einzelgrössen > 1,00 m²
Menge: 25,000 m²

**02.0031 M1105 Entfernung Überfassung (Leimfarbe), Schollen abstoßen, Decke, GK a2+a3**
*** wie Position 02.0028
Abstoßen von Schollen, an Decken

Ausführungsort:
glatten und profilierten Putzflächen (Kalkputz)
Stuckprofile unterschiedlicher Grösse (Gipskalkputz)

Abrechnung der profilierten Bereiche erfolgt nach der
Abwicklung.

Ausführung in Joch 1 in grossflächigen Teilbereichen,
in den
Jochen 2-8 nur punktuell in Teilbereichen
unterschiedlicher
Grösse, in Einzelgrössen von:
GK a2, < 25 cm²
GK a3, 25 - 50 cm²
Menge: 50,000 m²

**02.0032 M1105 Entfernung Überfassung (Leimfarbe), Schollen abstoßen, Decke, GK b - 1,00m²**
*** wie Position 02.0028
Abstoßen von Schollen, an Decken

Ausführungsort:
glatten und profilierten Putzflächen (Kalkputz)
Stuckprofile unterschiedlicher Grösse (Gipskalkputz)

Abrechnung der profilierten Bereiche erfolgt nach der
Abwicklung.

Ausführung in Joch 1 in grossflächigen Teilbereichen,
in den
Jochen 2-8 nur punktuell in Teilbereichen
unterschiedlicher
Grösse, in Einzelgrössen, wie:
GK b, >50 - 150 cm²
GK c, >150 - 250 cm²
GK d, >250 - 500 cm²
0,05 - 0,25 m²
0,25 - 1,00 m²
Menge: 100,000 m²

**02.0033 M1105 Entfernung Überfassung (Leimfarbe), Schollen abstoßen, Decke, >1,00m²**
*** wie Position 02.0028
Abstoßen von Schollen, an Decken

Ausführungsort:
glatten und profilierten Putzflächen (Kalkputz)
Stuckprofile unterschiedlicher Grösse (Gipskalkputz)

Abrechnung der profilierten Bereiche erfolgt nach der
Abwicklung.

Ausführung in Joch 1 in grossflächigen Teilbereichen,
in den
Jochen 2-8 nur punktuell in Teilbereichen
unterschiedlicher
Grösse, in Einzelgrössen > 1,00 m²
Menge: 60,000 m²

**02.0034 M1105 Entfernung Überfassung + M1107 D Reinigung feucht Wasserdampf (Leimfarbe), Decke, Medaillon**
*** Bezugsbeschreibung
Ausführung gem. Maßnahmenkatalog,
Ausführungsbeschreibung als Kombinationsleistung
folgender
Maßnahmen:
M1105 Entfernung von Überfassungen durch Abwaschen
M1107 D Reinigung feucht Wasserdampf (leim-, kasein-
und dispersionshaltiger Anstrich)
an Medaillons mit figürlicher Darstellung, inkl.
Rahmen, Decke

Ausführungsort:
4 Medaillons, Gipsfertigteil, rund, Durchmesser inkl.
Profilrahmen: ca. 111 cm (1,00 m²)
Menge: 4,000 St

**02.0035 M1105 Entfernung Überfassung + M1107 D Reinigung feucht Wasserdampf (Leimfarbe), Decke, Stuckrelief**
*** wie Position 02.0034
an Stuckrelief/Stuckelement als Halbrelief mit floraler
Darstellung und Mittelrosette mit Zapfen ausgebildet,
inkl.
Rahmen, Decke, die Maßnahme ist auf sämtlichen
Oberflächen
inkl. Seitenflächen und Hinterschneidungen auszuführen.

Ausführungsort:
Stuckrelief Gips mit Zapfen, zwischen den Jochen 1 +
2, ca.
55 x 485 cm in je 5 Teilelementen (ca. 2,70 m²)
Menge: 1,000 St

**02.0036 M1105 Entfernung Überfassung + M1107 D Reinigung feucht Wasserdampf (Leimfarbe), Wand, Medaillon**
*** wie Position 02.0034
an Medaillon mit figürlicher Darstellung, inkl.
Rahmen, (siehe
Fotodokumentation), Wand

Ausführungsort:
1 Medaillon, Gipsfertigteil, rund
Durchmesser inkl. Profilrahmen: ca. 178 cm (2,50 m²)
Menge: 1,000 St

**02.0037 M1105 Entfernung Überfassung + M1107 D Reinigung feucht Wasserdampf (Leimfarbe) glatt & profiliert, Decke**
*** wie Position 02.0034
an Deckenflächen mit  dispersionsvergütetem
Leimfarbanstrich,
glatt & profiliert.

Ausführungsort:
gesamtes Deckenfeld Joch 1, exklusive der
Deckenmedaillons
Menge: 114,000 m²

**02.0038 M1105 Entfernung Überfassung + M1107 D Reinigung feucht Wasserdampf (Leimfarbe) glatt & profiliert, Wand**
*** wie Position 02.0034
an Wandflächen mit  dispersionsvergütetem
Leimfarbanstrich,
glatt & profiliert.

Ausführungsort:
gesamtes Wandflächen oberhalb Hauptgesims, Joch 1
glatte und profilierte Putz- & Stuckflächen

Ausführung nur nach Freigabe durch den AG.
Menge: 76,000 m²

**02.0039 M1105 Entfernung Überfassung + M1107 D Reinigung feucht Wasserdampf (Leimfarbe), Wand, Bauschmuck, Stuckzapfen**
*** wie Position 02.0034
an Stuckzapfen im Zahnfries, Joch 1, Bearbeitung in
situ

Abmessungen:
Breite ca. 6,5 cm x Höhe ca. 9,5 cm
Menge: 19,000 St

**02.0040 M1105 Entfernung Überfassung + M1107 D Reinigung feucht Wasserdampf (Leimfarbe) Wand, Zahnfries**
*** wie Position 02.0034
Entfernen von Fassungen aus dispersionsvergüteter
Leimfarbe,
Abstoßen von Schollen und Abwaschen der Farbfassungen,
an
Wänden, Zahnfries Joch 1

Ausführungsort:
Zahnfries, Joch 1 (Hinweis: eingeschränkter
Bearbeitungsraum im Zwischenraum durch noch platzierte
Stuckzapfen)
inkl. Profil oberhalb und unterhalb des Zahnfrieses
angrenzende Bauteile: Putz- & Stuckflächen, Gesimse,
Holzfensterfassade zum Säulenhof

Zahnfries:
Anzahl: 52 Stück
Oberfläche Zahnfries: 2,42 m²
Profil oberhalb Zahn H=5 cm
Profil unterhalb Zahn H=12 cm

Ausführung in Teilflächen, in Einzelgrössen von:
GK a2, < 25 cm²
GK a3, 25 - 50 cm²
Menge: 4,500 m²

**02.0041 M1107 A Reinigung Sichtziegelmauerwerk OPH**
Ausführung gem. Maßnahmenkatalog,
Ausführungsbeschreibung M1107 A - Reinigung trocken.
Die Mauerwerksoberflächen der getünchten
Sichtziegelbereiche
an Pilastern und Wandpfeilern der Südfassade sind von
aufliegendem Schmutz unter Substanzerhalt wie folgt zu
reinigen:

Vorreinigung der Flächen durch Abfegen / Absaugen mit
geeigneten Pinseln,

Ausführungsort:
getünchtes Ziegelmauerwerk an Pilasterflächen und
Pfeilern, entlang der Fensterfront der Südfassade

Ausführung auf allen Flächen der 36 Pfeiler und
Teilpfeiler.
Menge: 190,000 m2

**02.0042 M1107 A Reinigung trocken (alle Materialien) Wand, vertikale Flächen 0,25 - 1,00m², glatt & profiliert**
*** Bezugsbeschreibung
Ausführung gem. Maßnahmenkatalog,
Ausführungsbeschreibung M1107 A - Reinigung trocken,
handmechanisch, auf mineralischen Bauteilen, an
Wänden, auf
glatten und profilierten Flächen Gesimsen, Säulen,
Pfeilern etc.,
Ausführungsort:
glatte Flächen, Putz- / Stuck
profilierte Flächen, Putz- / Stuck

Abwicklungen und Hinterschneidungen (Zahnschnitt,
Zapfen,
etc.) werden übermessen.

Anstrichsystem: Kalkanstriche, Dispersionsanstriche,
modifizierte Leimanstriche

Ausführung an Teilbereichen unterschiedlicher Größe
und teils
hinter und unter Objekten (z.B. Heizkörperelementen,
Säulen,
Treppe, etc.) Die Erschwernisse sind in den Einzelpreis
einzukalkulieren.

Ausführung in Teilbereichen unterschiedlicher Größe, in
Einzelgrössen von 0,25 - 1,00 m²
Menge: 1523,000 m²

**02.0043 M1107 A Reinigung trocken (alle Materialien) Wand, vertikale Flächen >1,00m², glatt & profiliert**
*** wie Position 02.0042
Ausführung in Teilbereichen unterschiedlicher Größe,
in Einzelgrössen >1,00 m²
Menge: 762,000 m²

**02.0044 M1107 A Reinigung trocken (alle Materialien) Wand, horizontale Flächen 0,25 - 1,00m²**
*** wie Position 02.0042
auf mineralischen Bauteilen, an Wänden auf horizontalen
Flächen

Ausführungsort:
Solbänke, Fensterbänke, Säulensockel inkl.
Zwischenräume), Stufen etc.

Ausführung an Teilbereichen unterschiedlicher Größe, in
Einzelgrössen von 0,25 - 1,00 m²
Menge: 508,000 m²

**02.0045 M1107 A Reinigung trocken (alle Materialien) Wand >1,00m², horizontale Flächen**
*** wie Position 02.0042
auf mineralischen Bauteilen, an Wänden auf horizontalen
Flächen

Ausführungsort:
Solbänke, Fensterbänke, Säulensockel inkl.
Zwischenräume),
Stufen etc.

Ausführung in Teilbereichen unterschiedlicher Größe, in
Einzelgrössen >1,00 m²
Menge: 254,000 m²

**02.0046 M1107 A Reinigung trocken - Taubenkot, bis 20% der Fläche**
*** Bezugsbeschreibung
Ausführung gem. Maßnahmenkatalog,
Ausführungsbeschreibung M1107 A - Reinigung trocken,
handmechanisch, auf mineralischen Bauteilen, auf
Wänden,
Gesimsen, Säulen, Pfeilern, Profilen, Solbänken, etc.

Reinigen des Untergrundes aus beschichtetem Altputz,von
grober Verschmutzung durch Vogelkot, zu bearbeiten
sind bis
zu 20 % der Gesamtfläche, abgerechnet wird die
Gesamtfläche,
aufgenommene Stoffe zur Entsorgung sortieren, sammeln,
im
Behälter des AN lagern und fachgerecht zum bauseits
gestellten Container verbringen, Behältergröße über
0,2 bis 0,5
m3, auf Baustelle bereitstellen, Abfall ist nicht
gefährlich,
schadstoffbelastet, Schadstoff Taubenkot DGUV
Information
201-031, Ausführung der Arbeiten in Vollschutz mit PSA
ist
einzukalkulieren.

Ausführungsort:
glatte und profilierte Putz- & Stuckflächen aus weichem
Kalkmörtel mit pudernden Kalkfassungen
dünn geschlämmtes Sichtziegelmauerwerk
Beton (Wasserbecken).

Ausführung an Einzelflächen unterschiedlicher Größe
von 0,50 - 1,50 m²
Menge: 10,000 m²

**02.0047 M1107 A Reinigung trocken - Taubenkot, bis 50% der Fläche**
*** wie Position 02.0046
auf 50% der Fläche

Ausführung an Einzelflächen unterschiedlicher Größe
von 0,50 - 1,50 m²
Menge: 10,000 m²

**02.0048 M1107 A Reinigung trocken - Taubenkot, lineare Bauteile**
*** wie Position 02.0046
auf linearen Metallbauteilen wie Ketten von
Fenstermachansimen, Stangen etc.

Ausführung an Einzelflächen unterschiedlicher Größe
von 0,50 - 1,00 m
Menge: 15,000 m

**02.0049 M1107 A Reinigung trocken (Leim- & Kalkfassungen), Decke, 0,25 - 1,00m², glatt + profiliert**
Ausführung gem. Maßnahmenkatalog,
Ausführungsbeschreibung M1107 A - Reinigung trocken,
handmechanisch (Leim- & Kalkfassungen), auf
mineralischen
Bauteilen, Decke

Ausführungsort:
glatte und profilierte Flächen, Putz- & Stuck

Abwicklungen und Hinterschneidungen werden übermessen.

Ausführung an Teilflächen unterschiedlicher Größe, in
Einzelgrössen von 0,25 - 1,00m²
Menge: 1082,000 m²

**02.0050 M1107 A Reinigung trocken (Leim- & Kalkfassungen), Decke, >1,00m², glatt + profiliert**
Ausführung gem. Maßnahmenkatalog,
Ausführungsbeschreibung M1107 A - Reinigung trocken,
handmechanisch (Leim- & Kalkfassungen), auf
mineralischen
Bauteilen, Decke

Ausführungsort:
glatte und profilierte Flächen, Putz- & Stuck

Abwicklungen und Hinterschneidungen werden übermessen.

Ausführung an Teilflächen unterschiedlicher Größe, in
Einzelgrössen > 1,00 m²
Menge: 541,000 m²

**02.0051 M1107 B Reinigung trocken (modifizierte Leimfarbe), Wand, Bauschmuck**
Ausführung gem. Maßnahmenkatalog,
Ausführungsbeschreibung M1107 B - Reinigung trocken,
handmechanisch (modifizierte Leimfarbe), Wand,
Bauschmuck

Ausführungsort:
Medaillon mit figürlicher Darstellung, rund,
Durchmesser ca.
178 cm inkl. Profilrahmen (ca. 2,50 m²)
Menge: 1,000 St

**02.0052 M1107 B Reinigung trocken (Leimfassungen), Decke, Stuckrelief**
*** Bezugsbeschreibung
Ausführung gem. Maßnahmenkatalog,
Ausführungsbeschreibung M1107 B - Reinigung trocken,
handmechanisch und vorsichtig mit angepasstem Werkzeug
(Leimfassungen), Decke, Stuckrelief inkl. profiliertem
Rahmen,
stark reliefierte Ornamentik, zentralem Zapfen, mit
Hinterschneidungen, Leimfassung

Ausführungsort:
Stuckreliefs, Gipsstuckrelief mit Zapfen und floralem
Rahmen, jeweils zwischen den Jochen 2 - 9

Abmessung:
ca. 90 x 478 cm in je 5 Teilelementen
Menge: 7,000 St

**02.0053 M1107 B Reinigung trocken (Leimfassungen), Decke, abgenommenes Stuckrelief**
*** wie Position 02.0052
an bereits abgenommenem Stuckrelief in 5 Teilelementen
inkl.
profiliertem Rahmen, stark reliefierte Ornamentik,
zentralem
Zapfen, mit Hinterschneidungen, Leimfassung

Ausführungsort:
an abgenommenen Teilelementen des Deckenreliefs aus
Joch 1 und 2

Abmessung:
ca. 55 x 485 cm
Menge: 1,000 St

**02.0054 M1107 C Reduzieren von Bleistiftanzeichnungen + M1330 A Retusche - Wände bis 150cm²**
*** Bezugsbeschreibung
Ausführung gem. Maßnahmenkatalog,
Ausführungsbeschreibung M1107 C - Reduzieren von
Bleistiftzeichnungen und M1330 A Retusche, auf
sämtlichen
Wandoberflächen (inkl. Gesimse, Verdachungen, Profile
etc.)

Ausführung an Einzelflächen unterschiedlicher Größe
von ca. 27 - 150 cm²
Menge: 60,000 St

**02.0055 M1107 C Reduzieren von Bleistiftanzeichnungen + M1330 A Retusche - Wände bis 250cm²**
*** wie Position 02.0054
Ausführung an Einzelflächen unterschiedlicher Größe
von ca. 151 - 250 cm²
Menge: 40,000 St

**02.0056 M1107 C Reduzieren von Bleistiftanzeichnungen + M1330 A Retusche - Decke bis 150 cm²**
*** wie Position 02.0054
auf sämtlichen Elementen der Deckenflächen (inkl.
Profile etc.)

Ausführung an Einzelflächen unterschiedlicher Größe
von ca. 27 - 150 cm²
Menge: 60,000 St

**02.0057 M1107 C Reduzieren von Bleistiftanzeichnungen + M1330 A Retusche - Decke bis 250 cm²**
*** wie Position 02.0054
auf sämtlichen Elementen der Deckenflächen (inkl.
Profile etc.)

Ausführung an Einzelflächen unterschiedlicher Größe
von ca. 151 - 250 cm²
Menge: 20,000 St

**02.0058 M1107 E Abbeizen Altanstriche, Wand, glatt, Sockelblöcke**
*** Bezugsbeschreibung
Ausführung gem. Maßnahmenkatalog,
Ausführungsbeschreibung M1107 E - Abbeizen
Altanstriche, an
Wandflächen und horizontalen Flächen der Sockelaufsicht
(Ölfarbe), Glattputz

Ausführungsort:
Säulenblöcke Höhe 0,335 m, Breite 1,12 m, Länge 2,76 m

Angrenzende Bauteile
Plinthen der Säulen
Pilasterbasen
Menge: 76,000 m²

**02.0059 M1107 E Abbeizen Altanstriche, Wand, glatt, umlaufender Sockel**
*** wie Position 02.0058
Ausführungsort:
umlaufender Sockel, Halle und Galerie, H= ca. 8-10 cm
Menge: 342,000 m

**02.0060 M1107 E Abbeizen Altanstriche, Decke, glatt**
Ausführung gem. Maßnahmenkatalog,
Ausführungsbeschreibung M1107 E - Abbeizen
Altanstriche, an
Deckenflächen, Glattputz

Ausführung in Teilbereichen unterschiedlicher Grösse,
in
Einzelflächen von
< 0,50 m²
0,50 - 2,00 m²
Menge: 15,000 m²

**02.0061 M1107 E Abbeizen Altanstriche, Decke, profiliert**
Ausführung gem. Maßnahmenkatalog,
Ausführungsbeschreibung M1107 E - Abbeizen
Altanstriche, an
Deckenflächen, profilierte Putz- & Stuckflächen

Ausführung in Teilbereichen unterschiedlicher Grösse,
in
Einzelflächen von:
< 0,04 m²
0,04 - 0,25 m²
Menge: 7,000 m²

**02.0062 M1108 A Reinigung feucht (Ölfassung), glatt & profiliert**
Ausführung gem. Maßnahmenkatalog,
Ausführungsbeschreibung M1108 A - Reinigung feucht,
handmechanisch, an schwer zugänglichen Bereichen hinter
Leitungen der Rippenheizkörper.

Ausführungsort:
ca. 8-10 cm hoher umlaufender Streifen auf den
Wandflächen der Galerie
ca. 33,5 cm hoher Anstrich auf den Sockelblöcken und
Wandflächen der Halle

Ausführung in Teillängen < 1,00 m

Ausführung nur nach Freigabe durch den AG.
Menge: 75,000 m²

**02.0063 M1108 B Entfernen von geschädigten Putzen mit Ölfassungen, Wände, glatt**
Ausführung gem. Maßnahmenkatalog,
Ausführungsbeschreibung M1108 B - Entfernen von
geschädigten Putzen mit Ölfassungen, an glatten Wänden,
Putz- & Stuckflächen auf Ziegelmauerwerk

Ausführungsort:
umlaufender Sockel, Halle und Galerie, H= ca. 8-10 cm

Ausführung in Teilbereichen unterschiedlicher Grösse,
in
Einzelflächen von:
GK c, >150 - 250 cm²
GK d, >250 - 500 cm²

Die Vorgaben aus den Vortexten 04.7 und dem A+S Plan
für
Arbeiten an bleiweisshaltigen Anstrichen sind
umzusetzen.
Menge: 5,000 m²

### Abschnitt 03 Sicherungs- & Festigungsarbeiten

**03.0001 M1201 Strukturfestigung Kieselsol, Glattputz**
*** Bezugsbeschreibung
Ausführung gem. Maßnahmenkatalog,
Ausführungsbeschreibung M1201- Strukturfestigung mit
Kieselsol an unterschiedlich stark entfestigten
Bereichen,
Glattputz (Ober- & Unterputze) an Decken und Wänden

Ausführung in Klein- und Kleinstflächen (bis 25 cm²)
bzw. in
langen, schmalen Randbereichen von Putzabbrüchen und
Fehlstellen.

Vorgeschlagen:
Ludox PX 30 oder gleichwertig
Angebotenes Produkt:

'.........'

(Bietereintrag)
Menge: 3,000 m2

**03.0002 M1201 Strukturfestigung Kieselsol, Profile**
*** wie Position 03.0001
an profilierten Flächen
Menge: 2,000 m2

**03.0003 M1201 Strukturfestigung Kieselsol, Bauschmuck**
*** wie Position 03.0001
an Bauschmuck, wie Stuckreliefs und Medaillons
Menge: 0,500 m2

**03.0004 M1201 Strukturfestigung Kieselsol, Sichtmauerwerk, Pilaster u. Pfeiler**
*** wie Position 03.0001
jedoch mehrere Kalkfassungen auf Sichtziegelmauerwerk,
an mineralisch-gebundene Mauerwerksfugen, an allen
Flächen
der Pfeiler und Pilaster der Südfassade, die
Bearbeitung der
Kanten ist einzukalkulieren.

Ausführungsort:
18 Pfeiler (B 0,67 m x T 0,32 m x H 5,15 m)
18 Pilaster (B 0,25 m x T 0,32 m x H 5,15 m)
angrenzende Bauteile: Holzfensterfassade, Solbänke,
Pfeilerkapitelle und -basen
Menge: 174,000 m2

**03.0005 M1202 Hinterfüllung Hohlstellen, Wand, glatt & profiliert, GK a2+a3**
*** Bezugsbeschreibung
Ausführung gem. Maßnahmenkatalog,
Ausführungsbeschreibung M1202 - Hinterfüllung
Hohlstellen
innerhalb der Putzschichten und zum Putzgrund
(Mauerwerk),
an Wänden, glatt & profiliert

Ausführungsort:
mineralische Kalkputz- & Stuckprofilflächen

Ausführung an Teilflächen unterschiedlicher Größe, in
Einzelgrössen, wie:
GK a2, < 25 cm²
GK a3, 25 - 50 cm²

Vorgeschlagen:
Ledan D1 oder gleichwertig
Angebotenes Produkt:

'.........'

(Bietereintrag)
Menge: 30,000 m²

**03.0006 M1202 Hinterfüllung Hohlstellen, Wand, glatt & profiliert GK b - 1,00m²**
*** wie Position 03.0005
Ausführung an Teilflächen unterschiedlicher Größe, in
Einzelgrössen von:
GK b, >50 - 150 cm²
GK c, >150 - 250 cm²
GK d, >250 - 500 cm²
0,05 - 0,25 m²
0,25 - 1,00 m²
Menge: 24,000 m²

**03.0007 M1202 Hinterfüllung Hohlstellen, Wand, glatt & profiliert, >1,00m²**
*** wie Position 03.0005
Ausführung an Teilflächen unterschiedlicher Größe, in
Einzelgrössen > 1,00 m²
Menge: 20,000 m²

**03.0008 M1202 Hinterfüllung Hohlstellen, Decke, glatt & profiliert, GK a2+a3**
*** wie Position 03.0005
innerhalb der Putzschichten und zum Putzgrund
(Mauerwerk),
an Decken, glatt & profiliert

Ausführung an Teilflächen unterschiedlicher Größe, in
Einzelgrössen von:
GK a2, < 25 cm²
GK a3, 25 - 50 cm²
Menge: 10,000 m²

**03.0009 M1202 Hinterfüllung Hohlstellen, Decke, glatt & profiliert, GK b - 1,00m²**
*** wie Position 03.0005
innerhalb der Putzschichten und zum Putzgrund
(Mauerwerk),
an Decken

Ausführung an Teilflächen unterschiedlicher Größe, in
Einzelgrössen von:
GK b, >50 - 150 cm²
GK c, >150 - 250 cm²
GK d, >250 - 500 cm²
0,05 - 0,25 m²
0,25 - 1,00 m²
Menge: 20,000 m²

**03.0010 M1202 Hinterfüllung Hohlstellen, Decke, glatt & profiliert, >1,00m²**
*** wie Position 03.0005
innerhalb der Putzschichten und zum Putzgrund
(Mauerwerk),
an Decken

Ausführung an Teilflächen unterschiedlicher Größe, in
Einzelgrössen > 1,00 m²
Menge: 6,000 m²

**03.0011 M1203 Schliessung Einzelriss, Wand, glatt & profiliert**
*** Bezugsbeschreibung
Ausführung gem. Maßnahmenkatalog,
Ausführungsbeschreibung M1203 - Schliessung von
Einzelrissen, Breite 1 - 5 mm, an Wänden

Ausführungsort:
mineralische Kalkputz- & Stuckflächen (Ober- &
Unterputze)
mit glatter und profilierter Oberfläche

Ausführung an unterschiedlich grossen Teillängen,
Einzellängen
von 2 - 45cm

Vorgeschlagen:
Ledan D1 oder gleichwertig
Angebotenes Produkt:

'.........'

(Bietereintrag)
Menge: 225,000 m

**03.0012 M1203 Schliessung Einzelriss, Wand, Bauschmuck**
*** wie Position 03.0011
an Wänden, innerhalb stark reliefierter Bereiche,
Bauschmuck

Ausführungsort:
Wandedaillon mit figürlicher Darstellung, rund,
Durchmesser ca. 178 cm inkl. Profilrahmen, Kernornament
als 1 Teil

Ausführung an unterschiedlich grossen Teillängen,
Einzellängen
von ca. 2 - 30 cm
Menge: 3,500 m

**03.0013 M1203 Schliessung Einzelriss, Decke, glatt & profiliert**
*** wie Position 03.0011
an Decken, mit glatter und profilierter Oberfläche

Ausführung an unterschiedlich grossen Teillängen,
Einzellängen
von 2 - 3,50 m
Menge: 540,000 m

**03.0014 M1203 Schliessung Einzelriss, Decke, Bauschmuck**
*** wie Position 03.0011
an Decken, innerhalb stark reliefierter Bereiche,
Bauschmuck

Ausführungsort:
7 Stuckreliefs, Gips mit Zapfen, zwischen den Jochen
2-9,
ca. 90 cm x ca. 478 cm in je 5 Teilelementen
4 Medaillons mit figürlicher Darstellung, rund,
Durchmesser
ca. 111 cm inkl. Profilrahmen, Kernornament als 1 Teil

Ausführung an unterschiedlich grossen Teillängen,
Einzellängen
von ca. 2 - 30 cm
Menge: 110,000 m

**03.0015 M1203 Schliessung Einzelriss, Decke, Fuge Teilelement Bauschmuck**
*** wie Position 03.0011
Ausführungsbeschreibung M1203 - Schliessung der optisch
auffälligsten und störenden Fugen zwischen den
einzelnen
Gipselementen der Vorposition mit Gips und mit
Armierung,
modifiziertem Gips (z.B. Zugabe von Fasern / Einlegen
von
Hanfsträngen etc.)

Fugenbreite 1 - 5  mm, an Decken, Bauschmuck

Ausführung an unterschiedlich grossen Teillängen,
Einzellängen
von:
2 - 20 cm
20 - 1,50 m

Ausführung erst nach Festlegung und Freigabe durch die
OÜ.
Menge: 15,000 m

**03.0016 M1204 Schliessung Haarrisse, Decke, Bauschmuck**
*** Bezugsbeschreibung
Ausführungsbeschreibung M1204 - Schliessung von
Haarrissen
innerhalb stark reliefierter Bereiche, an Decken,
Bauschmuck

Ausführung an unterschiedlich grossen Teillängen,
Einzellängen
von:
0,05 - 0,25 m²

Ausführung erst nach Festlegung und Freigabe durch die
OÜ.

Vorgeschlagenes Produkt:
Marmormehl + Ludox PX 30 oder gleichwertig
Angebotenes Produkt:

'.........'

(Bietereintrag)
Menge: 1,000 m²

**03.0017 M1204 Schliessung Haarrisse, Decke, glatt & profiliert, <1,00 m²**
*** wie Position 03.0016
an Deckenflächen, glatt & profiliert

Ausführung an Teilflächen, Einzelflächen < 1,00 m²
Menge: 2,000 m²

**03.0018 M1204 Schliessung Haarrisse, Wand, glatt & profiliert, <1,00 m²**
*** wie Position 03.0016
an Wandflächen, glatt & profiliert

Ausführung an Teilflächen, Einzelflächen < 1,00 m²
Menge: 2,000 m²

**03.0019 M1205 B Fassungsfestigung Kieselsol, Decke, glatt & profiliert, <1,00m²**
*** Bezugsbeschreibung
Ausführung gem. Maßnahmenkatalog,
Ausführungsbeschreibung M1205 B - Festigung von
Fassungen
mit Kieselsol, an Decken, auf Profilen und glatten
Deckenflächen zwischen Profilen

Ausführungsort Joche 2-9, Halle:
Deckenflächen
Deckenflächen zwischen Stuckprofilen
Stuckprofile

Ausführung Deckenfeld pro Joch, Stuckprofilabwicklungen
werden nicht gesondert ausgewiesen, sondern sind
einzukalkulieren.

Ausführung an Teilflächen unterschiedlicher Größe, in
Einzelgrössen < 1,00 m²

Vorgeschlagen:
Ludox PX 30 oder gleichwertig
Angebotenes Produkt:

'.........'

(Bietereintrag)
Menge: 50,000 m²

**03.0020 M1205 B Fassungsfestigung Kieselsol, Decke, glatt & profiliert, >1,00 m²**
*** wie Position 03.0019
Ausführung an Teilflächen unterschiedlicher Größe, in
Einzelgrössen > 1,00 m²
Menge: 764,000 m²

**03.0021 M1205 B Fassungsfestigung Kieselsol (Leimfarbe), Decke, Stuckrelief**
*** wie Position 03.0019
an Decken, auf Stuckreliefs

Ausführungsort:
7 Stuckreliefs inkl. floralem Stuckrahmen und doppeltem
Profilrahmen, zwischen den Säulen (Gipsfertigteil, aus
mehreren Teilelementen, vor Ort eingeputzt, Stuckrahmen
vor Ort gezogen), ca. 90 cm x ca. 478 cm inkl.
Profilrahmen
Menge: 7,000 St

**03.0022 M1205 B Fassungsfestigung Kieselsol (Kalkfarbe), Wand, glatt & profiliert, <1,00m²**
*** wie Position 03.0019
an Wänden, auf glatten & profilierten Bauteilen,
Ausführung
vollflächig

Ausführungsort:
Kalkputz und Gipskalkputz
Stuckprofile unterschiedlicher Abwicklung
ziegelsichtige Wandpfeiler, Südfassade

Stuckprofilabwicklungen werden nicht gesondert
ausgewiesen,
sondern sind einzukalkulieren.

Ausführung an Teilflächen unterschiedlicher Größe, in
Einzelgrössen < 1,00 m²
Menge: 959,000 m²

**03.0023 M1205 B Fassungsfestigung Kieselsol (Kalkfarbe), Wand, glatt & profiliert, >1,00m²**
*** wie Position 03.0019
Ausführung an Teilflächen unterschiedlicher Größe, in
Einzelgrössen > 1,00 m²
Menge: 1919,000 m²

**03.0024 M1206 Vernadelung, Wand, glatt & profiliert**
Ausführung gem. Maßnahmenkatalog,
Ausführungsbeschreibung M1206 - Vernadelung, an Wänden
und Gesimsen

Ausführungsort:
mineralische Kalkputz- & Stuckflächen
Menge: 185,000 St

**03.0025 M1206 Vernadelung, Decke, glatt & profliert**
Ausführung gem. Maßnahmenkatalog,
Ausführungsbeschreibung M1206 - Vernadelung, an Decken,
glatt & profiliert

Ausführungsort:
mineralische Kalkputz- & Stuckprofile auf Rohrgeflecht
und
Deckenschalung
Menge: 210,000 St

**03.0026 M1206 Vernadelung, Decke, Bauschmuck**
Ausführung gem. Maßnahmenkatalog,
Ausführungsbeschreibung M1206 Vernadelung zur Fixierung
des Stuckreliefs, an Deckenflächen

Ausführungsort:
7 Stuckreliefs inkl. floralem Stuckrahmen und doppeltem
Profilrahmen, zwischen den Säulen (Gipsfertigteil, aus
mehreren Teilelementen, vor Ort eingeputzt, Stuckrahmen
vor Ort gezogen), ca. 90 cm x ca. 478cm inkl.
Profilrahmen
4 Medaillons, Durchmesser 111 cm inkl. Profilrahmen
Menge: 115,000 St

**03.0027 M1208 Randsicherung, Decke, <0,30m**
*** Bezugsbeschreibung
Ausführung gem. Maßnahmenkatalog,
Ausführungsbeschreibung M1208 - Randsicherung
freiliegender
Putz- & Stuckränder in Vorbereitung für die
Hinterfüllung, an
Decken

Ausführung an Teilflächen unterschiedlicher Größe, in
Einzellängen < 30 cm
Menge: 100,000 m

**03.0028 M1208 Randsicherung, Decke, 0,30 - 1,00m**
*** wie Position 03.0027
Ausführung an Teilflächen unterschiedlicher Größe, in
Einzellängen von 0,30 - 1,00 m
Menge: 75,000 m

**03.0029 M1208 Randsicherung, Decke, >1,00m**
*** wie Position 03.0027
Ausführung an Teilflächen unterschiedlicher Größe, in
Einzellängen > 1,00 m
Menge: 50,000 m

**03.0030 Putzabsperrung feuchtegeschädigter Bereiche, an Decken, glatt + profiliert, <1,00m²**
*** Bezugsbeschreibung
Putzabsperrung ehemals feuchtegeschädigter Bereiche als
Grundbeschichtung innen, , zum Schutz vor
durchschlagender
Fleckenbildung, an Decken, glatt + profiliert,
Ausführung mittels
acrylatvergütetem Anstrich

Ausführung an Teilflächen unterschiedlicher Größe, in
Einzelgrössen < 1,00 m²

Putzabsperrung:
Angebotenes Produkt:

'.........'

(Bietereintrag)

Acrylatvergüteter Anstrich:
Angebotenes Produkt:

'.........'

(Bietereintrag)
Menge: 20,000 m²

**03.0031 Putzabsperrung feuchtegeschädigter Bereiche, an Decken, glatt + profiliert, >1,00m²**
*** wie Position 03.0030
Ausführung an Teilflächen unterschiedlicher Größe, in
Einzelgrössen > 1,00 m²
Menge: 15,000 m²

**03.0032 Putzabsperrung feuchtegeschädigter Bereiche, Wand, glatt + profiliert, <1,00m²**
*** wie Position 03.0030
an Wänden, glatt + profiliert

Ausführung an Teilflächen unterschiedlicher Größe, in
Einzelgrössen < 1,00 m²
Menge: 10,000 m²

**03.0033 Putzabsperrung feuchtegeschädigter Bereiche, Wand, glatt + profiliert, >1,00m²**
*** wie Position 03.0030
an Wänden, glatt + profiliert

Ausführung an Teilflächen unterschiedlicher Größe, in
Einzelgrössen > 1,00 m²
Menge: 14,000 m²

### Abschnitt 04 Ergänzungsarbeiten

#### Titel 04.01 Putz- / Stuckarbeiten

**04.01.0001 M1310 Ergänzung Putz/Stuck, Wand, GK a, <50 cm², glatt**
*** Bezugsbeschreibung
Ausführung gem. Maßnahmenkatalog,
Ausführungsbeschreibung M1310 - Ergänzung Putz/Stuck,
an
glatten Wandflächen,
GK a, <50 cm²

Untergrund: Ziegelmauerwerk, Kalkputz
Menge: 4135,000 St

**04.01.0002 M1310 Ergänzung Putz/Stuck, Wand, GK a, <50 cm², profiliert**
*** wie Position 04.01.0001
an profilierten Wandflächen,
GK a, <50 cm²

Untergrund: Ziegelmauerwerk, Kalk- & Kalkgipsputz
Menge: 2068,000 St

**04.01.0003 M1310 Ergänzung Putz/Stuck, Wand, GK b, >50 cm², <150cm², glatt**
*** wie Position 04.01.0001
an glatten Wandflächen,
GK b, >50 cm², <150cm²

Untergrund: Ziegelmauerwerk, Kalkputz
Menge: 1532,000 St

**04.01.0004 M1310 Ergänzung Putz/Stuck, Wand, GK b, >50 cm², <150cm², profiliert**
*** wie Position 04.01.0001
an profilierten Wandflächen,
GK b, >50 cm², <150cm²

Untergrund: Ziegelmauerwerk, Kalk- & Kalkgipsputz
Menge: 766,000 St

**04.01.0005 M1310 Ergänzung Putz/Stuck, Wand, GK c, >150 cm², <250cm², glatt**
*** wie Position 04.01.0001
an glatten Wandflächen,
GK c, >150 cm², <250cm²

Untergrund: Ziegelmauerwerk, Kalkputz
Menge: 466,000 St

**04.01.0006 M1310 Ergänzung Putz/Stuck, Wand, GK c, >150 cm², <250cm², profiliert**
*** wie Position 04.01.0001
an profilierten Wandflächen,
GK c, >150 cm², <250cm²

Untergrund: Ziegelmauerwerk, Kalk- & Kalkgipsputz
Menge: 234,000 St

**04.01.0007 M1310 ErgänzungPutz/Stuck, Wand, GK d, >250 cm², <500cm², glatt**
*** wie Position 04.01.0001
an glatten Wandflächen,
GK d, >250 cm², <500cm²

Untergrund: Ziegelmauerwerk, Kalkputz
Menge: 292,000 St

**04.01.0008 M1310 ErgänzungPutz/Stuck, Wand, GK d, >250 cm², <500cm², profiliert**
*** wie Position 04.01.0001
an profilierten Wandflächen,
GK d, >250 cm², <500cm²

Untergrund: Ziegelmauerwerk, Kalk- & Kalkgipsputz
Menge: 146,000 St

**04.01.0009 M1310 Ergänzung Putz/Stuck, Wand, 0,05-0,25m², glatt**
*** wie Position 04.01.0001
an glatten Wandflächen,

Untergrund: Ziegelmauerwerk, Kalkputz
Menge: 74,000 m²

**04.01.0010 M1310 Ergänzung Putz/Stuck, Wand, 0,05-0,25m², profiliert**
*** wie Position 04.01.0001
an profilierten Wandflächen

Untergrund: Ziegelmauerwerk, Kalk- & Kalkgipsputz
Menge: 38,000 m²

**04.01.0011 M1310 Ergänzung Putz/Stuck, Wand, 0,25-1,50m², glatt**
*** wie Position 04.01.0001
an glatten Wandflächen

Untergrund: Ziegelmauerwerk, Kalkputz
Menge: 2,000 m²

**04.01.0012 M1310 Ergänzung Putz/Stuck, Wand, 0,25-1,50m², profiliert**
*** wie Position 04.01.0001
an profilierten Wandflächen

Untergrund: Ziegelmauerwerk, Kalk & Kalkgipsputz
Menge: 1,000 m²

**04.01.0013 M1310 Ergänzung Putz/Stuck, Wand, >1,50m², glatt**
*** wie Position 04.01.0001
an glatten Wandflächen

Untergrund: Ziegelmauerwerk, Kalkputz
Menge: 1,500 m²

**04.01.0014 M1310 Ergänzung Putz/Stuck, Wand, >1,50m², profiliert**
*** wie Position 04.01.0001
an profilierten Wandflächen

Untergrund: Ziegelmauerwerk, Kalk- & Kalkgipsputz
Menge: 1,500 m²

**04.01.0015 M1310 Ergänzung Putz/Stuck, Wand, Zahnfries, GK a2+a3**
*** wie Position 04.01.0001
an Wänden, Zahnfries
Die Ausbildung von Kanten ist die Position
einzukalkulieren

Ausführungsort:
Zahnfries, Joch 1 (Hinweis: eingeschränkter
Bearbeitungsraum im Zwischenraum durch noch platzierte
Stuckzapfen)
inkl. Profil oberhalb und unterhalb des Zahnfrieses
angrenzende Bauteile: Putz- & Stuckflächen, Gesimse,
Holzfensterfassade zum Säulenhof
2 Zahnelemente jeweils angrenzend an die Holzfassade
zum Säulenhof abgängig

Zahnfries:
Anzahl: 52 Stück
Oberfläche Zahnfries: 2,42m²
Profil oberhalb Zahn H=5 cm
Profil unterhalb Zahn H=12 cm

Ausführung in Teilflächen, in Einzelgrössen von:
GK a2, < 25 cm²
GK a3, 25 - 50 cm²
Menge: 4,500 m²

**04.01.0016 M1310 Ergänzung Putz/Stuck, Decke, Kleinstfehlstellen GK, a1 < 4cm², glatt**
*** Bezugsbeschreibung
Ausführung gem. Maßnahmenkatalog,
Ausführungsbeschreibung M1310 - Ergänzung Putz/Stuck,
an
glatten Deckenflächen,
Kleinstfehlstellen bis 4 cm²

Untergrund: Kalkputz & Kalkgipsputz
Menge: 333,000 St

**04.01.0017 M1310 Ergänzung Putz/Stuck, Decke, Kleinstfehlstellen GK, a1 < 4cm², profiliert**
*** wie Position 04.01.0016
an profilierten Deckenflächen,
Kleinstfehlstellen bis 4 cm²

Untergrund: Kalkputz- & Kalkgips- & Gipsputz
Menge: 133,000 St

**04.01.0018 M1310 Ergänzung Putz/Stuck, Decke, Kleinstfehlstellen GK a2, 4-25cm², glatt**
*** wie Position 04.01.0016
an glatten Deckenflächen,
Fehlstellen 4 - 25 cm²

Untergrund: Kalkputz & Kalkgipsputz
Menge: 333,000 St

**04.01.0019 M1310 Ergänzung Putz/Stuck, Decke, Kleinstfehlstellen GK a2, 4-25cm², profiliert**
*** wie Position 04.01.0016
an profilierten Deckenflächen,
Kleinstfehlstellen 4 - 25 cm²

Untergrund: Kalkputz- & Kalkgips- & Gipsputz
Menge: 133,000 St

**04.01.0020 M1310 Ergänzung Putz/Stuck, Decke, Fehlstellen GK a3, 25-50cm², glatt**
*** wie Position 04.01.0016
an glatten Deckenflächen,
Fehlstellen 25 - 50 cm²

Untergrund: Kalkputz & Kalkgipsputz
Menge: 333,000 St

**04.01.0021 M1310 Ergänzung Putz/Stuck, Decke, Fehlstellen GK a3, 25-50cm², profiliert**
*** wie Position 04.01.0016
an profilierten Deckenflächen,
Fehlstellen 25 - 50 cm²

Untergrund: Kalkputz- & Kalkgips- & Gipsputz
Menge: 233,000 St

**04.01.0022 M1310 Ergänzung Putz/Stuck, Decke, GK b, >50cm², <150cm², glatt**
*** wie Position 04.01.0016
an glatten Deckenflächen,
GK b, >50 cm², <150 cm²

Untergrund: Kalkputz & Kalkgipsputz
Menge: 56,000 St

**04.01.0023 M1310 Ergänzung Putz/Stuck, Decke, GK b, >50cm², <150cm², profiliert**
*** wie Position 04.01.0016
an profilierten Deckenflächen,
GK b, >50 cm², <150 cm²

Untergrund: Kalkputz- & Kalkgips- & Gipsputz
Menge: 29,000 St

**04.01.0024 M1310 Ergänzung Putz/Stuck, Decke, GK c, >150cm², <250cm², glatt**
*** wie Position 04.01.0016
an glatten Deckenflächen,
GK c, >150 cm², <250 cm²

Untergrund: Kalkputz & Kalkgipsputz
Menge: 23,000 St

**04.01.0025 M1310 Ergänzung Putz/Stuck, Decke, GK c, >150cm², <250cm², profiliert**
*** wie Position 04.01.0016
an profilierten Deckenflächen,
GK c, >150 cm², <250 cm²

Untergrund: Kalkputz- & Kalkgips- & Gipsputz
Menge: 12,000 St

**04.01.0026 M1310 Ergänzung Putz/Stuck, Decke, GK d, >250cm², <500cm², glatt**
*** wie Position 04.01.0016
an glatten Deckenflächen,
GK d, >250 cm², <500 cm²

Untergrund: Kalkputz & Kalkgipsputz
Menge: 138,000 St

**04.01.0027 M1310 Ergänzung Putz/Stuck, Decke, GK d, >250cm², <500cm², profiliert**
*** wie Position 04.01.0016
an profilierten Deckenflächen,
GK d, >250 cm², <500 cm²

Untergrund: Kalkputz- & Kalkgips- & Gipsputz
Menge: 69,000 St

**04.01.0028 M1310 Ergänzung Putz/Stuck, Decke, 0,05-0,25m², glatt**
*** wie Position 04.01.0016
an glatten Deckenflächen,

Untergrund: Kalkputz & Kalkgipsputz
Menge: 76,000 m²

**04.01.0029 M1310 Ergänzung Putz/Stuck, Decke, 0,05-0,25m², profiliert**
*** wie Position 04.01.0016
an profilierten Deckenflächen,

Untergrund: Kalkputz- & Kalkgips- & Gipsputz
Menge: 38,000 m²

**04.01.0030 M1310 Ergänzung Putz/Stuck, Decke, 0,25-1,50m², glatt**
*** wie Position 04.01.0016
an glatten Deckenflächen,

Untergrund: Kalkputz & Kalkgipsputz
Menge: 5,000 m²

**04.01.0031 M1310 Ergänzung Putz/Stuck, Decke, 0,25-1,50m², profiliert**
*** wie Position 04.01.0016
an profilierten Deckenflächen,

Untergrund: Kalkputz- & Kalkgips- & Gipsputz
Menge: 4,000 m²

**04.01.0032 M1310 Ergänzung Putz/Stuck, Decke, >1,50m², glatt**
*** wie Position 04.01.0016
an glatten Deckenflächen,

Untergrund: Kalkputz & Kalkgipsputz
Menge: 3,000 m²

**04.01.0033 M1310 Ergänzung Putz/Stuck, Decke, >1,50m², profiliert**
*** wie Position 04.01.0016
an profilierten Deckenflächen,

Untergrund: Kalkputz- & Kalkgips- & Gipsputz
Menge: 38,000 m²

**04.01.0034 M1310 Ergänzung Putz/Stuck, Decke, <4-25cm², glatt auf Bestandsputzen**
*** wie Position 04.01.0016
an glatten Deckenflächen auf Bestandsputzen,
Kleinstfehlstellen bis > 4 - 25cm²

Untergrund: Kalkputz & Kalkgipsputz
Menge: 10,000 St

**04.01.0035 M1310 Ergänzung Putz/Stuck, Decke, >25-100cm², glatt auf Bestandsputzen**
*** wie Position 04.01.0016
an glatten Deckenflächen auf Bestandsputzen,
Fehlstellen von > 25 - 100 cm²

Untergrund: Kalkputz & Kalkgipsputz
Menge: 12,000 St

**04.01.0036 M1310 Ergänzung Putz/Stuck, Decke, >100-500cm², glatt auf Bestandsputzen**
*** wie Position 04.01.0016
an glatten Deckenflächen auf Bestandsputzen,
Fehlstellen von > 100 - 500 cm²

Untergrund: Kalkputz & Kalkgipsputz
Menge: 18,000 St

**04.01.0037 M1310 Ergänzung Putz/Stuck, Decke, >500-1500cm², glatt auf Bestandputzen**
*** wie Position 04.01.0016
an glatten Deckenflächen auf Bestandsputzen,
Fehlstellen von > 500 - 1500 cm²

Untergrund: Kalkputz & Kalkgipsputz
Menge: 14,000 St

**04.01.0038 Zulage M1310 Ergänzung Putz/Stuck, Wand - Erschwernis für Arbeiten hinter Einbauten, glatt & profiliert**
Zulage gem. M1310 Ergänzung Putz / stuck für erhöhten
Ausfwand durch erschwerte Zugänglichkeit hinter
Einbauten,
wie z.B. hinter / unter Heizleitungen, unter Treppen
etc., glatt &
profiliert

Untergrund: Kalkputz & Kalkgipsputz

Ausführung in unterschiedlichen Teillängen der
Grössenklassen:
GK a2, 25 cm²
GK a3, 25 - 50 cm²
GK b, >50 - 150 cm²
GK c, >150 - 250 cm²
GK d, >250 - 500 cm²
0,05 - 0,25 m²
0,25 - 1,00 m²
> 1,00 m²
Menge: 30,000 m²

**04.01.0039 M1310 Ergänzung Putz/Stuck, Wand - Putzanschlüsse, Anarbeiten an bestehende Bauteile, glatt**
*** wie Position 04.01.0016
Putzanschlüsse an bestehende Bauteile herstellen, an
glatten
Wandflächen,

Untergrund: Ziegelmauerwerk, Kalkputz

Ausführungsort:
Türen
Fenster
Treppen
Balustradensockel & -Abdeckung
Gesimse
Sichtziegelmauerwerk
Wasserbecken
Metallbauteile
Elektrobauteile, Leuchten, RAS-System etc.

Ausführung in Teilflächen, Einzellängen
von 0,30 - 1,50 m
Menge: 190,000 m

**04.01.0040 M1310 Ergänzung Putz/Stuck, Wand - Bauteilfuge Stahlkonstruktion herstellen**
*** wie Position 04.01.0016
Herstellen von horizontalen Bauteilfugen entlang
bauseits zu
ergänzender Stahlkonstruktionen, an glatten
Wandflächen.

Abmessungen: bis 10 x 20 cm

Ausführung gem. Angabe und Freigabe AG
Menge: 6,000 m

**04.01.0041 M1310 Ergänzung Putz/Stuck, Wand, Putzstreifen B < 6,00cm, glatt**
*** Bezugsbeschreibung
Ausführung gem. Maßnahmenkatalog,
Ausführungsbeschreibung M1310 Ergänzung von
streifenförmigen Fehlstellen an glatten Wandflächen

Begrenzende Flächen: Bestandsputz, Stuckprofile,
Naturstein

Untergrund: Ziegelmauerwerk, Bestandsputz Kalkputz

Ausführungsort:
Installationsschlitze im Sturzbereich

Breite < 6 cm

Ausführung in Teilbereichen mit Einzellängen
von 0,30 - 1,00 m
Menge: 18,000 m

**04.01.0042 M1310 Ergänzung Putz/Stuck, Wand, Putzstreifen B < 6,00cm, profiliert**
*** wie Position 04.01.0041
an profilierten Wandflächen

Begrenzende Flächen: Bestandsputz, Stuckprofile,
Naturstein

Ausführungsort:
Installationsschlitze im profilierten Gesimsbereich

Breite < 6 cm

Ausführung in Teilbereichen mit Einzellängen
von 0,30 - 1,00 m
Menge: 30,000 m

**04.01.0043 M1310 Ergänzung Putz/Stuck, Decke, Putzstreifen B < 6,00cm, profiliert**
*** wie Position 04.01.0041
an profilierten Deckenflächen

Begrenzende Flächen: Bestandsputz, Stuckprofile,
Naturstein

Untergrund: Kalkputz- & Kalkgips- & Gipsputz

Ausführungsort:
Fehlstellen im Deckenfeld, Randbereiche etc.

Breite < 6 cm

Ausführung in Teilbereichen mit Einzellängen
von 0,30 - 1,00 m
Menge: 5,000 m

**04.01.0044 M1310 Ergänzung Putz, Glattputz - Laibungen Breite < 15 cm**
*** Bezugsbeschreibung
Ausführung gemäß Maßnahmenkatalog
Ausführungsbeschreibung M1310 Ergänzung Putz, an
glatten
Wandflächen - für das Neuverputzen von Laibungsflächen,
Pilaster- und Pfeilerseitenflächen

Breite < 15 cm

Untergrund: Ziegelmauerwerk, Kalkputz

Ausführung in unterschiedlichen Teillängen,
Einzellängen < 50 cm
Menge: 5,000 m

**04.01.0045 M1310 Ergänzung Putz, Glattputz - Laibungen Breite < 30 cm**
*** wie Position 04.01.0044
Breite < 30 cm

Ausführung in unterschiedlichen Teillängen,
Einzellängen < 50 cm
Menge: 3,000 m

**04.01.0046 M1310 Ergänzung Putz, Glattputz - Laibungen Breite < 50 cm**
*** wie Position 04.01.0044
Breite < 50 cm

Ausführung in unterschiedlichen Teillängen,
Einzellängen < 50 cm
Menge: 4,000 m

**04.01.0047 M1310 Ergänzung Putz, Glattputz - Sturz Breite < 15 cm**
*** Bezugsbeschreibung
Ausführung gemäß Maßnahmenkatalog
Ausführungsbeschreibung M1310 Ergänzung Putz, an
glatten
Flächen - für das Neuverputzen von Sturz- und
Architravuntersichten, Unterzügen
Kantenausbildung wird separat abgerechnet.

Breite < 15 cm

Untergrund: Ziegelmauerwerk, Kalkputz

Ausführung in unterschiedlichen Teillängen,
Einzellängen < 35 cm
Menge: 4,000 m

**04.01.0048 M1310 Ergänzung Putz, Glattputz - Sturz Breite < 30 cm**
*** wie Position 04.01.0047
Breite < 30 cm

Ausführung in unterschiedlichen Teillängen,
Einzellängen < 35 cm
Menge: 7,000 m

**04.01.0049 M1310 Ergänzung Putz, Glattputz - Sturz Breite < 50 cm**
*** wie Position 04.01.0047
Breite < 50 cm

Ausführung in unterschiedlichen Teillängen,
Einzellängen < 35 cm
Menge: 2,000 m

**04.01.0050 Zulage M1310 Ergänzung Putz, Glattputz - Mehrputzstärken, Wand**
*** Bezugsbeschreibung
Zulage zu den Putzarbeiten gemäß
Ausführungsbeschreibung
M1310 Ergänzung Putz, Glattputz für die Ausführung von
Mehrputzstärken je 5 mm Mehrputzstärke

Putzstärke: je 5 mm

Untergrund: Ziegelmauerwerk, Kalkputz

Die Ausführung der Mehrputzstärken darf nur nach
vorheriger Freigabe durch die Bauleitung erfolgen.

Ausführung Teilflächen unterschiedlicher
Grössenklassen:
GK a2, 25 cm²
GK a3, 25 - 50 cm²
GK b, >50 - 150 cm²
GK c, >150 - 250 cm²
GK d, >250 - 500 cm²
0,05 - 0,25 m²
0,25 - 1,00 m²
> 1,00 m²
Menge: 7,000 m2

**04.01.0051 Zulage M1310 Ergänzung Putz, Glattputz - Mehrputzstärken, Decke**
*** wie Position 04.01.0050
an Deckenflächen, sowie Unterzügen und Stürzen.

Putzstärke: je 5 mm

Untergrund: Ziegelmauerwerk, Kalk- & Kalkgipsputz

Die Ausführung der Mehrputzstärken darf nur nach
vorheriger Freigabe durch die Bauleitung erfolgen.

Ausführung gem. der Grössenklassen aus der Vorposition.
Menge: 15,000 m2

**04.01.0052 Zulage M1310 Ergänzung Putz, Glattputz - Trennschicht einlegen**
Zulage zu den Putzergänzungsarbeiten gemäß M1310 für
die
Herstellung einer Fuge zwischen Neuputz und einem
Bauteil
aus Stein oder Holz (Fensterrahmen) durch Einlegen
einer
Zwischenschicht zur Verhinderung einer direkten
Anbindung
zwischen Bauteil und Putzergänzung.

Einlegen eines nicht haftenden stabilen Material (z.B.
Schablonit, Pappe, Folie o.ä.) Herstellen einer
Putzergänzung
bzw. eines Rissverschlusses. Entfernen des eingelegten
Materials nach Ansteifen aber vor Abbinden des
Ergänzungsmörtels.Die Putzkante muss dabei
scharfkantig und
ohne Ausbrüche verbleiben.

Die Ausführung darf nur nach vorheriger Bemusterung und
Freigabe durch die Bauleitung erfolgen.

Ausführung in Teillängen von 10 - 30 cm
Menge: 244,000 m

**04.01.0053 M1310 Ergänzung Putz, Glattputz - Herstellen von Kanten**
Ausführung gemäß Maßnahmenkatalog
Ausführungsbeschreibung M1310 Ergänzung Putz, an
glatten
Flächen - für das Herstellen von Innen- und
Aussenkanten
(90°-Winkel) im Putzsystem (ohne Einsatz von
Eckprofilen)
durch Anschlagen von Putzlatten gemäß bauzeitlicher
Werktechnik, inkl. anschließendem Verschließen der
Löcher
entsprechend Werktechnik, oder Freihandausführung.

Ausführung in unterschiedlichen Teillängen von 4 cm -
2,00 m
Menge: 370,000 m

**04.01.0054 M1310 Ergänzung Putz, Glattputz - Herstellen Kellenschnitt, Breite 2-3 mm**
Ausführung gemäß Maßnahmenkatalog
Ausführungsbeschreibung M1310 Ergänzung Putz, an
glatten
Flächen - für das Herstellen einer gleichmässig
breiten Fuge
(Breite 1mm) zum angrenzenden Bauteil mittels
Kellenschnitt

Ein großer Ausführungsbereich betrifft u.a. den
Anschlussbereich Deckenfläche - oberer Gesimsabschluss
in
den Jochen und auf der Galerie.

Ausführung in unterschiedlichen Teillängen von 4 cm -
1,00 m
Menge: 300,000 m

**04.01.0055 M1310 Ergänzung Putz / Stuck - Einzellöcher schliessen, Wand, glatt**
*** Bezugsbeschreibung
Ausführung gem. Maßnahmenkatalog,
Ausführungsbeschreibung M1310 - Ergänzung Putz/Stuck an
glatten Wandflächen, Schliessung von Löchern von
Kleinteilen
wie Dübeln bis ca. 2cm Durchmesser, Nägeln,
etc.entsprechend Werktechnik des Bestandes, im
Sichtziegelmauerwerk mit Stabfuge

Untergrund: Ziegelmauerwerk, Kalkputz

Ausführungsort:
glatten Putzflächen
Sichtziegelmauerwerk
Menge: 20,000 St

**04.01.0056 M1310 Ergänzung Putz / Stuck - Einzellöcher schliessen, Wand, profiliert**
*** wie Position 04.01.0055
an profilierten Wandflächen

Untergrund: Ziegelmauerwerk, Kalk- & Kalkgipsputz

Ausführungsort:
Stuckprofilen
Gesimsen
Kanten / Ecken
Menge: 15,000 St

**04.01.0057 M1310 Ergänzung Putz / Stuck - Einzellöcher schliessen, Decke, glatt**
*** wie Position 04.01.0055
an glatten Deckenflächen

Untergrund: Kalk- & Kalkgipsputz
Menge: 30,000 St

**04.01.0058 M1310 Ergänzung Putz / Stuck - Einzellöcher schliessen, Decke, profiliert**
*** wie Position 04.01.0055
an profilierten Deckenflächen

Untergrund: Kalkputz- & Kalkgips- & Gipsputz
Menge: 15,000 St

**04.01.0059 M1310 Ergänzung Putz / Stuck - Lochansammlungen schliessen, Decke**
*** wie Position 04.01.0055
an Deckenflächen, Lochansammlungen durch statische
Deckensicherung, glatt & profiliert

Ausführung an Flächen von ca. 0,30 x 1,00 m
Anzahl Löcher: 30 - 40 Stck.
Menge: 14,000 St

**04.01.0060 M1207 Ertüchtigung Putzträger, Decke**
*** Bezugsbeschreibung
Ausführung gem. Maßnahmenkatalog,
Ausführungsbeschreibung M1207 - Ertüchtigung
Putzträger, an
Decken, glatt

Ausführung in Teilbereichen, Einzelgrössen
von 0,25 - 1,50 m²
Menge: 90,000 m²

**04.01.0061 M1207 Neuaufbau Putzträger Rohrgeflecht, Decke, 0,25-1,50m²**
*** wie Position 04.01.0060
Neuaufbau Putzträger an Deckenflächen.

Ausführung in Teilbereichen, Einzelflächen
von 0,25 - 1,50 m²
Menge: 50,000 m²

**04.01.0062 M1207 Neuaufbau Putzträger Rohrgeflecht, Decke, 1,50-10,00m²**
*** wie Position 04.01.0060
Neuaufbau Putzträger an Deckenflächen.

Ausführung in Teilbereichen, Einzelflächen
von 1,50 - 10,00 m²
Menge: 60,000 m²

**04.01.0063 Zulage M1207 Putzträger doppelte Lage, kreuzweise, Decke**
*** wie Position 04.01.0060
Lage doppelt kreuzweise auf bestehende Lage aufbringen.

Ausführung in Teilbereichen, Einzelflächen
von 1,50 - 10 m²
Menge: 20,000 m²

#### Titel 04.02 Stuckarbeiten, Reliefplatten / Medaillons

**04.02.0001 M1321 Demontage Stuckelement, Bauschmuck - Deckenmedaillon**
Ausführung gem. Maßnahmenkatalog,
Ausführungsbeschreibung M1321 Abnahme Stuckornament.

Deckenmedaillon rund, Durchmesser ca. 111cm (figürliche
Darstellung inkl. Profilrahmen als 1 Element,
Blattornament
aus 4 Elementen)

Ausführungsort:
Deckenfeld, 1. Joch

Der Transport der gesicherten, insgesamt 5
Teilelemente in die
Werkstatt und nach Bearbeitung zurück zum Montageort
ist in
den Einheitspreis einzukalkulieren. Ein bereits
demontiertes
Teilornament  lagert bereits auf der Baustelle
Menge: 1,000 St

**04.02.0002 M1320 Replatzierung Stuckelement, Bauschmuck - Deckenmedaillon**
*** Bezugsbeschreibung
Ausführung gem. Maßnahmenkatalog,
Ausführungsbeschreibung M1320 - Replatzierung des
vorbeschriebenen Elementes

Deckenmedaillon rund, Durchmesser ca. 111cm (figürliche
Darstellung inkl. Profilrahmen als 1 Element,
Blattornament
aus 4 Elementen)

Ausführungsort:
Deckenfeld, 1. Joch
Menge: 1,000 St

**04.02.0003 M1321 Demontage Stuckelement Bauschmuck - Stuckrelief**
Ausführung gem. Maßnahmenkatalog,
Ausführungsbeschreibung M1321 Demontage verbliebener 4
Stuckelemente des Stuckrelief mit Zapfen zwischen Joch
1 + 2.
Abmessung:
4 verbliebene Versatzstuckelemente
(Versatzstückelemente
3 Stck (je ca. 108 cm, 1 Rosette mit Zapfen) zzgl.
separater
 Rahmenprofile
gesamt 55 cm x ca. 350 cm, angeschraubt an
Deckenschalung

Durchführung:
Versatzstücke weisen Risse, Brüche, Verluste und teils
Verwerfungen
Herauslösen historischer Schrauben (Schlitzschrauben
stark verrostet jedoch lösbar), Köpfe teils
freiliegend, teils
noch freizulegen, Aufbewahrung zur Wiederverwendung
Entfernung aller Notsicherungen über separate Position

Ausführungsort:
Deckenfeld zwischen den Jochen 1 + 2

Der Transport der gesicherten, insgesamt 5
Teilelemente in die
Werkstatt und nach Bearbeitung zurück zum Montageort
ist in
den Einheitspreis einzukalkulieren. Ein bereits
demontiertes
Teilornament  lagert bereits auf der Baustelle
Menge: 1,000 St

**04.02.0004 M1320 Replatzierung Stuckelement Bauschmuck - Stuckrelief**
*** wie Position 04.02.0002
aller Teilelemente des Stuckreliefs aus Vorposition
zzgl. des
bereits bauseits demontierten und bearbeiteten
Teilelementes.

Abmessungen:
gesamt 5 Teilelemente: 4 Flachreliefs mit floraler
Darstellung und einer zentralen, runden Rosette mit
Zapfen)
gesamt ca. 55 x 485 cm

Die materialtechnischen und konstruktiven Zusammenhänge
des Untergrundes und die dadurch entstandenen Schäden
am
Stuckrelief sind vom AN vor Ort zu ermitteln. Hierauf
basierend
und unter Einbeziehung der u.g. Vorgehensweise ist die
Konstruktion einer Entkopplungsebene zu entwerfen. Die
Ergebnisse sind dem AG und der BÜ vorzustellen. Weitere
Erkenntnisse sind mit einzuarbeiten und entsprechend
vorzustellen. Die Ausführung erfolgt erst nach
Freigabe durch
den AN.

Herstellen einer mehrteiligen Unterkonstruktion aus
verzugsstabilem, feuchteresistentem Material (dünne
Aluwabenplatte oder vergleichbar). Die
Plattenkonstruktion
dient als Entkopplung der verschiedenartigen
Untergründe, da
die eine Längshälfte des Sturzes gemauert
(Hartbrandziegel mit
Zementputz) ist und die andere mit Deckenschalung
(darüber
Deckenbalken) hergestellt ist. Die Entkopplungsplatten
sind so
an den unterschiedlichen Untergründen mit inerten
Materialien
(Edelstahlschrauben /-dübeln) zu fixieren bzw. mit
Stiften
(Edelstahl / Glasfaser in 2k-Kleber) zu versetzen,
dass eine
verzugsfreie Ebene entsteht.

Die Stuckelemente sind auf der Plattenkonstruktion
punktuell
mit Schrauben (inkl. Kontermuttern) oder Stiften
(Edelstahl /
Glasfaser in 2k-Kleber) zu fixieren. Eine teilflächige
Fixierung
der einzelnen Elemente und ihrer Bruchteile mit
modifiziertem
Klebegips ist zusätzlich vorzusehen und mit
einzukalkulieren.
Menge: 1,000 St

**04.02.0005 M1310 Ergänzung Stuckgips - Einzellöcher schliessen, Decke, Bauschmuck**
*** Bezugsbeschreibung
Ausführung gem. Maßnahmenkatalog,
Ausführungsbeschreibung M1310 - Ergänzung Putz/Stuck an
stark reliefierten Ornamenten, Schliessung von Löchern
von
Kleinteilen wie Dübeln, Nägeln, etc.entsprechend
Werktechnik
und Formverlauf des umgebenden Bestandes.

Stuckgips

Ausführungsort:
4 Deckenmedaillons inkl. Rahmenprofile, Durchmesser 111
cm, in situ
7 Stuckreliefs Decke, Gipsfertigteil aus Teilelementen
inkl.
Rahmenprofile, gesamt ca. 90 x 478 cm, in situ
1 Stuckrelief in 5 Teilelementen, ca. 55 x 485 cm, in
der
Werkstatt
Menge: 20,000 St

**04.02.0006 M1310 Ergänzung Stuckgips - Einzellöcher schliessen, Wand, Bauschmuck**
*** wie Position 04.02.0005
an Wänden, an stark ornamentierten Flächen, Bauschmuck

Ausführungsort:
Wandmedaillon, Durchmesser ca. 178 cm inkl.
Profilrahmen
Menge: 5,000 St

**04.02.0007 M1311 Partielle Ergänzung an Stuckornamentik, Decke, Stuckgips, <4 cm²**
*** Bezugsbeschreibung
Ausführung entsprechend Maßnahmenkatalog
Ausführungsbeschreibung M1311 Partielle Ergänzung an
Stuckornamentik, Stuckgips, Decke
Ergänzen von Fehlstellen an reich ornamentierten
Reliefplatten
aus gegossenem Stuckgips, Bearbeitung in situ
Ausführung als Antragsstuck und händisches An- und
Nachmodellieren der jeweiligen Form entsprechend
Bestandselement.
Optisch nicht relevante Fehlstellen werden belassen.

Ausführungsort
7 Stuckreliefs Decke, Gipsfertigteil aus Teilelementen
inkl.
Rahmenprofile, gesamt 90 x 478 cm, in situ
1 Stuckreliefs Decke, Gipsfertigteil aus Teilelementen
inkl.
Rahmenprofile, gesamt 55 x 482 cm
4 Deckenmedaillons inkl. Rahmenprofile, Durchmesser 111
cm

Ausführung in Teilflächen, Einzelgrössen
Fehlstellengrösse
bis 4 cm²
Menge: 45,000 St

**04.02.0008 M1311 Partielle Ergänzung an Stuckornamentik, Decke, Stuckgips, 4-25 cm²**
*** wie Position 04.02.0007
Ausführung in Teilflächen, Einzelgrössen
Fehlstellengrösse
von 4 - 25 cm²
Menge: 45,000 St

**04.02.0009 M1311 Partielle Ergänzung an Stuckornamentik, Decke, Stuckgips, 25-100cm²**
*** wie Position 04.02.0007
Ausführung in Teilflächen, Einzelgrössen
Fehlstellengrösse
von 25 - 100 cm²
Menge: 7,000 St

**04.02.0010 M1311 Partielle Ergänzung an Stuckornamentik, Wand, Stuckgips, <4 cm²**
*** Bezugsbeschreibung
Ausführung gem. Maßnahmenkatalog,
Ausführungsbeschreibung M1311 - Partielle
Stuckergänzung an
Stuckornamentik, Stuckgips, Bearbeitung in situ
Ausführung als Antragsstuck und händisches An- und
Nachmodellieren der jeweiligen Form entsprechend
Bestandselement.

Ausführungsort
Wandmedaillon, Durchmesser ca. 178 cm inkl.
Profilrahmen

Ausführung in Teilflächen, Einzelgrössen
Fehlstellengrösse
bis 4 cm²
Menge: 7,000 St

**04.02.0011 M1311 Partielle Ergänzung an Stuckornamentik, Wand, Stuckgips, 4-25 cm²**
*** wie Position 04.02.0010
Ausführung in Teilflächen, Einzelgrössen
Fehlstellengrösse
von 4 - 25 cm²
Menge: 3,000 St

#### Titel 04.03 Gipsfertigteile

**04.03.0001 Demontage und Freilegung Gipsfertigteil für Formenbau, Stuckzapfen**
Ziel:
Demontage und Freilegung des Gipsfertigteils von groben
Anstrich-, Gips- und Mörtelresten, durch eine
Kombination aus
mechanischer und chemischer Freilegung mit Hilfe von
Abbeizern sowie Freilegung durch Heißdampfverfahren.
Ziel ist
die Vorbereitung des Bauteils zur Fertigung eines
Abdrucks für
den Formenbau.

Durchführung:
Der vom AG zu bestimmende Stuckzapfen ist vorsichtig zu
demontieren. Dazu wird mit geeignetem Werkzeug (Meißel,
oszillierender Fugenschneider etc.) schonend um die
Setzstelle
herum eingeschnitten und der Stuckzapfen samt
Befestigungsanker erschütterungsarm entfernt. Beim
Ausbau
darf der Zapfen und auch der Zahnfries nicht beschädigt
werden. Die Setzplombe wird rückstandslos bis auf den
Ziegel
entfernt.

Ausführung Abbeizen gem. Ausführungsbeschreibung
M1107 E - Abbeizen mit nachträglicher Feuchtreinigung
durch
Heissdampf und nachträglichem Schärfen der Kanten sind
einzukalkulieren.

Ausführungsort:
Stuckzapfen im Zanfries, Joch 1,
Abmessungen: Breite ca. 6,5 x Höhe ca. 9,5 cm
Montage: im Bestand auf in den Putz eingearbeitete
Setzplombe aufgesetzt

Empfohlenes Produkt:
Scheidel Asur, Scheidel SG95

Vorgeschlagenes Produkt:

'.........'

Bieterangabe
Menge: 1,000 Stüc

**04.03.0002 M1314 Formenbau und Abguss Gipsfertigteil, Stuckzapfen**
Ausführung gem. Maßnahmenkatalog
Ausführungsbeschreibung M1314 - Formenbau und Abguss
Gipsfertigteil

Stuckzapfen, Breite ca. 6,5 cm x Höhe ca. 9,5 cm

Ausführungsort:
im Zwischenraum des Zahnfrieses, 1. Joch, oberhalb der
Fensterfront zum Säulenhof

Die Leistung umfasst:
Abformung
Anfertigung eines Modells
Anfertigung eines Musters
Abstimmung zur Freigabe jeweils des Modells und des
Musters
Montage gem. Maßnahme Vernadelung M1206
Menge: 1,000 Stüc

**04.03.0003 M1314 Abguss Gipsfertigteil, Stuckzapfen**
Ausführung gem. Maßnahmenkatalog
Ausführungsbeschreibung M1314 - serieller Abguss des
Stuckzapfens der Vorposition
Menge: 32,000 Stüc

**04.03.0004 M1320 Platzierung Gipsfertigteil, Stuckzapfen**
Ausführung gem. Maßnahmenkatalog,
Ausführungsbeschreibung M1320 - Replatzierung der neu
gefertigten Stuckzapfen aus der Vorposition in den
Zwischenräumen des Zahnfrieses.

Es sind zusätzliche Verankerungen mit GFK-Nadeln
vorzusehen, die rückseitig einzubauen sind, ohne die
Stuckoberfläche zu durchstossen.
Menge: 32,000 Stüc

#### Titel 04.04 Profilzugarbeiten Decke

*Hinweis*
Die Profile sind innerhalb der Deckenflächen
wiederkehrend.
und ordnen sich in 7 Grundprofile, sowohl linear, als
auch
gebogen.

Alle radialen Profile werden vor Ort gezogen, alle
geradlinigen
Profile als Tischzug hergestellt.
Eine Ausnahme stellen die linearen Profile der
Stuckreliefs dar,
sie werden ebenfalls als vor-Ort-Zug ausgeführt.

Bei den Szuckprofilen an der Decke bezieht sich die
Abwicklung
nur auf die frontal sichtbare Struktur zzgl.

Deckenspiegel Joch 3

Beispielhafte Ecke eines Deckenfeldes, Joch 3

**04.04.0001 M1313 Schablone Tischzug, Profil D1, linear, Abw. bis 18cm**
*** Bezugsbeschreibung
Ausführung gemäß Maßnahmenkatalog
Ausführungsbeschreibung M1313 Herstellung der Grobzug-
und
einer Feinzugschablone für
die Zugarbeiten als Tischzug, horizontal, linear

Profil: D1, äusserer Rahmen Deckenfeld
Profilabwicklung: bis 18 cm
Profilhöhe bis UK Decke: bis 3,5 cm
Profilbreite: bis 11,0 cm
Menge: 1,000 St

**04.04.0002 M1313 Schablone Tischzug, Profil D2, linear, Abw. bis 9cm**
*** wie Position 04.04.0001
Profil: D2
Profilabwicklung: bis ca. 9 cm
Profilhöhe bis UK Decke: bis 2 cm
Profilbreite: bis 6 cm
Menge: 1,000 St

**04.04.0003 M1313 Schablone Tischzug, Profil D3+4, linear, Abw. bis 10cm**
*** wie Position 04.04.0001
Profil: D3 + D4
Profilabwicklung: bis 10 cm
Profilhöhe bis UK Decke: bis 2 cm
Profilbreite: bis 5 cm
Menge: 2,000 St

**04.04.0004 M1312 Zulage Schablonenumbau Zug vor Ort, Profil D3+4, gebogenes Profil, Abw. bis 10cm**
Zulage für Umbau der Grobzug- und einer
Feinzugschablone
aus der Vorposition für die Zugarbeiten vor Ort,
gebogen,
gemäß Ausführungsbeschreibung M1312, Decke

Profil: D3 + D4
Profilabwicklung: bis 10 cm
Profilhöhe bis UK Decke: bis 2 cm
Profilbreite: bis 5 cm
Menge: 2,000 St

**04.04.0005 M1313 Schablone Tischzug, Profil D5, linear, Abw. bis 5cm**
*** wie Position 04.04.0001
Profil: D5
Profilabwicklung: bis 5 cm
Profilhöhe bis UK Decke: bis 2 cm
Profilbreite: bis 3 cm
Menge: 1,000 St

**04.04.0006 M1312 Zulage Schablonenumbau Zug vor Ort, Profil D5, gebogenes Profil, Abw. bis 5cm**
Zulage für Umbau der Grobzug- und einer
Feinzugschablone
aus der Vorposition für die Zugarbeiten vor Ort,
gebogen,
gemäß Ausführungsbeschreibung M1312, Decke

Profil: D5
Profilabwicklung: bis 5 cm
Profilhöhe bis UK Decke: bis 2 cm
Profilbreite: bis 3 cm
Menge: 1,000 St

**04.04.0007 M1313 Schablone Tischzug, Profil D6, linear, Abw. bis 23cm**
*** wie Position 04.04.0001
Profil: D6
Profilabwicklung: bis 23 cm
Profilhöhe bis UK Decke: bis 5 cm
Profilbreite: bis 16 cm
Menge: 1,000 St

**04.04.0008 M1312 Zulage Schablonenumbau Zug vor Ort, Profil D6, gebogenes Profil, Abw. bis 23cm**
Zulage für Umbau der Grobzug- und einer
Feinzugschablone
aus der Vorposition für die Zugarbeiten vor Ort,
gebogen,
gemäß Ausführungsbeschreibung M1312, Decke

Profil: D6
Profilabwicklung: bis 23 cm
Profilhöhe bis UK Decke: bis 5 cm
Profilbreite: bis 16 cm
Menge: 1,000 St

**04.04.0009 M1313 Schablone Tischzug, Profil D7, linear, Abw. bis 15cm**
*** wie Position 04.04.0001
Profil: D7
Profilabwicklung: bis 15 cm
Profilhöhe bis UK Decke: bis 4 cm
Profilbreite: bis 9 cm
Menge: 1,000 St

**04.04.0010 M1312 Zulage Schablone Zug vor Ort, Profiil D7, gebogenes Profil, Abw. bis 15cm**
Zulage für Umbau der Grobzug- und einer
Feinzugschablone
aus der Vorposition für die Zugarbeiten vor Ort,
gebogen,
gemäß Ausführungsbeschreibung M1312, Decke

Profil: D7
Profilabwicklung: bis 15 cm
Profilhöhe bis UK Decke: bis 4 cm
Profilbreite: bis 9 cm
Menge: 1,000 St

**04.04.0011 M1312 Schablone Zug vor Ort, Profil D8, Rahmenprofil Stuckrelief, linear, Abw. bis 16cm**
*** wie Position 04.04.0001
Profil: D8 Rahmenprofil des Stuckreliefs. Übergang
Joch 1 u.2
Profilabwicklung: bis 16 cm
Profilhöhe bis UK Decke: bis 3 cm
Profilbreite: bis 9 cm
Menge: 1,000 St

**04.04.0012 M1313 Profilzugarbeiten, Tischzug, linear, Abw. bis 12cm (schmal)**
*** Bezugsbeschreibung
Ausführung gemäß Maßnahmenkatalog
Ausführungsbeschreibung M1313 Profilzug, Stuckprofile
sind im
Tischzugverfahren herzustellen und zu montieren,
linear,
Bei der Ausführung ist zu berücksichtigen, dass neu
herzustellende Profilzüge überwiegend innerhalb von
Bestandsputz- und Stuckflächen liegen und die
Zugergänzung
als Teil der Maßnahme allseitig an den Bestand
anzuarbeiten
ist.

Abwicklung bis 12 cm

Profile D2, D3, D4, D5

Durchführung:
Transport
Zuschnitt (gerade, schräg, krumm)
Vorbereitung Bestandskante (Zuschnitt + Reinigung)
Fixierung mit Edelstahlschrauben (vorab vorbohren)
Verschließen Löcher bestandsgerecht
bestandsgerechtes Schließen Ansätze innerhalb Leisten
und zu Bestand (Leiste und bei unebenem Untergrund auch
entlang Leiste)

Lange Profile sind im Hinblick auf die
Transportfähigkeit und
Montage in praktikablen Längen / Teilstücken
herzustellen.

Ausführung in Teillängen von 0,10 - 1,50m
Menge: 180,000 m

**04.04.0013 M1313 Profilzugarbeiten, Tischzug, linear, Abw. bis 25cm (breit)**
*** wie Position 04.04.0012
Abwicklung bis 25 cm (breit)

Profile D1, D6, D7

Ausführung in Teillängen von 0,10 - 1,50 m
Menge: 20,000 m

**04.04.0014 Zulage zu M1313 Ecken ausbilden, Abw. bis 12cm (schmal)**
Zulage zu 04.04.0012 für das Anlegen von Innen- und
Außenecken für Stuckprofile durch Tischzug.
Die Ecken sind gem. Bestand in unterschiedlichen
Winkeln
auszubilden. Das händische Ausformen der Ecken ist
einzukalkulkieren.

Abwicklung bis 12 cm (schmal)

Profile D2, D3, D4, D5

Zuschnitt auf Gehrung,
bestandsgerechtes, oberflächenplanes Schließen der
Anschlussfugen
Menge: 90,000 St

**04.04.0015 Zulage zu M1313 Ecken ausbilden, überspitz <90°, Abw. bis 12cm (schmal)**
Zulage zu 04.04.0012 für das Anlegen von Innen- und
Außenecken für Stuckprofile durch Tischzug, < 90°
Die Ecken sind gem. Bestand in unterschiedlichen
Winkeln
auszubilden. Das händische Ausformen der überspitzen
Ecken
ist einzukalkulkieren.

Abwicklung bis 12 cm (schmal)

Profile D2, D3, D4, D5

Zuschnitt auf Gehrung,
bestandsgerechtes, oberflächenplanes Schließen der
Anschlussfugen
Menge: 10,000 St

**04.04.0016 Zulage zu M1313 Ecken ausbilden, Abw. bis 25cm (breit)**
Zulage zu 04.04.0012 für das Anlegen von Innen- und
Außenecken für Stuckprofile durch Tischzug.
Die Ecken sind gem. Bestand in unterschiedlichen
Winkeln
auszubilden. Das händische Ausformen der Ecken ist
einzukalkulkieren.

Abwicklung bis 25 cm (breit)

Profile D2, D3, D4, D5

Zuschnitt auf Gehrung,
bestandsgerechtes, oberflächenplanes Schließen der
Anschlussfugen
Menge: 6,000 St

**04.04.0017 M1312 Profilzugarbeiten vor Ort, gebogen Profile, Abw. bis 12cm (schmal), 0,05-0,25m**
*** Bezugsbeschreibung
Ausführung gemäß Maßnahmenkatalog
Ausführungsbeschreibung M1313 Profilzug, Stuckprofile
sind im
Zugverfahren vor Ort herzustellen und zu montieren,
gebogen,
Bei der Ausführung ist zu berücksichtigen, dass neu
herzustellende Profilzüge überwiegend innerhalb von
Bestandsputz- und Stuckflächen liegen und die
Zugergänzung
als Teil der Maßnahme allseitig an den Bestand
anzuarbeiten
ist.

Abwicklung bis 12 cm

Profile D2, D3, D4, D5

Ausführung in Teillängen von 0,05 - 0,25 m
Menge: 45,000 m

**04.04.0018 M1312 Profilzugarbeiten vor Ort, gebogen Profile, Abw. bis 12cm (schmal), 0,25-1,00m**
*** wie Position 04.04.0017
Abwicklung bis 12 cm

Profile D2, D3, D4, D5

Ausführung in Teillängen von 0,25 - 1,00 m
Menge: 40,000 m

**04.04.0019 M1312 Profilzugarbeiten vor Ort, gebogene Profile, Abw. bis 25cm (breit), 0,05-0,25m**
*** wie Position 04.04.0017
Abwicklung bis 25 cm

Profile D1, D6, D7

Ausführung in Teillängen von 0,05 - 0,25 m
Menge: 5,000 m

**04.04.0020 M1312 Profilzugarbeiten vor Ort, gebogene Profile, Abw. bis 25cm (breit), 0,25-1,00m**
*** wie Position 04.04.0017
Abwicklung bis 25 cm

Profile D1, D6, D7

Ausführung in Teillängen von 0,25 - 1,00 m
Menge: 8,000 m

**04.04.0021 M1312 Profilzugarbeiten vor Ort, kreisförmig, Abw. bis 12cm (schmal)**
*** wie Position 04.04.0017
geschlossen kreisförmig

Abwicklung bis 12 cm
Durchmesser Kreis: bis 1,20 m
Kreisumfang: bis 3,80 m

Profile D2, D3, D4, D5
Menge: 1,000 St

**04.04.0022 M1312 Profilzugarbeiten vor Ort, kreisförmig, Abw. bis 25cm (breit)**
*** wie Position 04.04.0017
geschlossen kreisförmig

Abwicklung bis 25 cm
Durchmesser Kreis: bis 1,60 m
Kreisumfang: bis 5,00 m

Profile D2, D3, D4, D5
Menge: 1,000 St

**04.04.0023 Zulage zu M1312 Ecken ausbilden, Abw. bis 12cm (schmal)**
Zulage zu 04.04.0017 für das Anlegen von Innen- und
Außenecken an Stuckprofilen durch Profilzug vor Ort.
Die Ecken sind gem. Bestand in unterschiedlichen
Winkeln
auszubilden. Das händische Ausformen der Ecken ist
einzukalkulkieren.

Abwicklung bis 12 cm (schmal)

Profile D2, D3, D4, D5

Zuschnitt auf Gehrung
bestandsgerechtes, oberflächenplanes Schließen der
Anschlussfugen
Menge: 35,000 St

**04.04.0024 Zulage zu M1312 Ecken ausbilden, überspitz <90°, Abw. bis 12cm (schmal)**
Zulage zu 04.04.0017 für das Anlegen von Innen- und
Außenecken an Stuckprofilen durch Profilzug vor Ort.
Die Ecken sind gem. Bestand in unterschiedlichen
Winkeln
auszubilden. Das händische Ausformen der überspitzen
Ecken
ist einzukalkulkieren.

Abwicklung bis 12 cm (schmal)

Profile D2, D3, D4, D5

Zuschnitt auf Gehrung
bestandsgerechtes, oberflächenplanes Schließen der
Anschlussfugen
Menge: 15,000 St

**04.04.0025 Zulage zu M1312 Ecken ausbilden, Abw. bis 25cm (breit)**
Zulage zu 04.04.0019 für das Anlegen von Innen- und
Außenecken an Stuckprofilen durch Profilzug vor Ort.
Die Ecken sind gem. Bestand in unterschiedlichen
Winkeln
auszubilden. Das händische Ausformen der Ecken ist
einzukalkulkieren.

Abwicklung bis 25 cm (breit)

Profile D2, D3, D4, D5

Zuschnitt auf Gehrung
bestandsgerechtes, oberflächenplanes Schließen der
Anschlussfugen
Menge: 8,000 St

**04.04.0026 Zulage M1320 Unterkonstruktion Stuckelemente, Decke**
Zulage zu Vorposition für zusätzliche, über die reine
Montage
hinausgehenden Unterkonstruktionen auf nicht
tragfähigem
Untergrund, wie beispielsweise ergänzende

Verschraubungen bzw. Vernagelung des Untergrundes
Setzhaken etc.

Das tragfähige Herstellen der Züge und die Montage sind
bereits Bestandteil der Maßnahmenbeschreibungen M1312
und
M1320 und nicht Bestandteil dieser Position.
Menge: 30,000 St

**04.04.0027 Muster M1313 Profilzugarbeiten Tischzug, linearer Profilverlauf**
*** Bezugsbeschreibung
Muster zu Profilzugarbeiten im Tischzug, musterhafte
Durchführung der Maßnahmen entsprechend
Technologiebeschreibung M1313, Kalkulation inkl.
Vor-Ort-Termine und Abstimmungen, Freigabe durch den
AG.

Profile Abw. <12 cm, schmal: D2, D3, D4, D5
Profile Abw. <25 cm, breit: D1, D6, D7

Einzellänge Musterprofil: 1,00 m
Menge: 7,000 St

**04.04.0028 Muster M1312 Profilzugarbeiten vor Ort, gebogener Profilverlauf**
*** wie Position 04.04.0027
gebogene Profilverläufe:
Kreis, Innenecke, spitze Aussenecke

Profile Abw. <12 cm, schmal: D2, D3, D4, D5
Profile Abw. <25 cm, breit: D1, D6, D7

Einzellänge Musterprofil: 1,00 m
Menge: 21,000 St

#### Titel 04.05 Profilzugarbeiten Wand

*Hinweis*
Die Profile sind innerhalb der Wandflächen
wiederkehrend.
Das Architravgesims der Joche 2-9 entspricht dem
Profil des
Hauptgesimses in dem überhöhten Joch 1.
Innerhalb des 1. Joches unterscheiden sich die
Profilquerschnitte und Abmessungen abermals, sind
jedoch als
Ergänzungsmaßnahmen von Fehlstellen händisch zu
schliessen und benötigen keine gesonderten Zugarbeiten.
Ebenso sind die Sockel- und Kapitellprofile der
Pilaster oberhalb
des Hauptgesimses und alle Spiegelfelder mit Ausnahme
um
das Wandmedaillon intakt.

Alle Profilzüge an den Wänden sind als Vor-Ort-Züge
auszuführen.

Joch 1, Querschnitt Halle

Joch 2 - 9, Querschnitt Halle

Joch 2 - 9, Brüstungsebene zur Galerie

links: Joch 1, Hauptgesims und Säulenkapitell
rechts: Joch 2-9, Architravgesims und Pilasterkapitell

**04.05.0001 M1312 Schablonen Zug vor Ort, Profile W1-4, linear, Architravgesims mit Faszien, Abw. frontal bis 107cm**
*** Bezugsbeschreibung
Ausführung gemäß Maßnahmenkatalog
Ausführungsbeschreibung M1312 Herstellung aller
notwendigen
Grobzug- und Feinzugschablonen für Zugarbeiten vor Ort,
Wandzug, linear.

Ausführungsort:
Architravgesims, Joch 2-9
Hauptgesims Joch 1

Profile W1 - 4:
Gesamt Profilababwicklung, frontal: ca. 107cm
Profilhöhe: bis 93 cm
Profiltiefe: ca. 27 cm

Die finale Aufteilung der Gesimsprofilierung in
Schablonensegmente obliegt dem AN, in der Folge für die
Kalkulation nur beispielhaft:

Profil: W1 (mit "Tropfnase")
Profilhöhe: bis 23 cm

Profil: W2
Profilhöhe: bis 26 cm (Überschneidung mit W1 um 3 cm)

Profil W3
Profilhöhe: bis 10 cm

Profil W4 (Faszien)
Profilhöhe: bis 37 cm
Menge: 1,000 St

**04.05.0002 M1312 Schablonen Zug vor Ort, Profile W5+6, linear, Pilasterkapitell, Abw. frontal bis 36cm**
*** wie Position 04.05.0001
Profile: W5 + 6, Wandzug linear
Pfeiler- & Pilasterkapitelle, Joch 1-9

Gesamt Profilababwicklung, frontal: ca. 36 cm
Profilhöhe: bis 28 cm
Profiltiefe: ca. 17 cm
Vorsprung Sims oben: von 11,5 - 15 cm

oberes Profil W5
Profilhöhe: ca. 14 cm

Profil W6
Profilhöhe: bis 14 cm
Menge: 1,000 St

**04.05.0003 M1312 Schablone Zug vor Ort, Profil W7, linear, Pilasterkapitell, Abw. bis 9cm**
*** wie Position 04.05.0001
Profil: W7, Wandzug linear
Pfeiler- & Pilasterkapitell, Joch 1-9

Abwicklung: 9 cm
Profilhöhe: bis 4 cm
Profiltiefe: bis 3 cm
Menge: 1,000 St

**04.05.0004 M1312 Schablone Zug vor Ort, Profil W8, linear, Pilaster- & Pfeilerbasis, Abw. bis 39cm**
*** wie Position 04.05.0001
Profil W8, Wandzug linear
Pilaster- & Pfeilerbasis, Joch 1-9

Profil W8
Abwicklung: bis 39 cm
Profilhöhe: bis 34 cm
Profiltiefe: bis 9 cm
Menge: 1,000 St

**04.05.0005 M1312 Schablone Zug vor Ort, Profil W9, linear, Pilaster- & Pfeilerbasis, Abw. bis 45cm**
*** wie Position 04.05.0001
Profil W9, Wandzug linear
Pilaster- & Pfeilerbasis, Südfassade, Joch 1-9

Profil W9
Abwicklung: bis 45 cm
Profilhöhe: bis 34 cm
Profiltiefe: bis 12 cm
Menge: 1,000 St

**04.05.0006 M1312 Schablone Zug vor Ort, Profil W10, linear, Pfeiler- & Pilasterrahmung, Abw. frontal bis 9 cm**
*** wie Position 04.05.0001
Profil 10, Wandzug, linear
Pfeiler und Pilasterrahmung an Kanten und in der
Fläche,
EG, Joch 1-9

Profil W10
Profilababwicklung frontal: ca. 9 cm
Profilbreite: ca. 8 cm
Profiltiefe: ca. 1 cm
Menge: 1,000 St

**04.05.0007 M1312 Schablone Zug vor Ort, Profil W12, Pfeiler- & Pilastermedaillon kreisrund, Durchm. 71cm**
*** wie Position 04.05.0001
Profil W12, Wandzug,
Medaillon kreisrund mit konkaver Schale, eingebettet in
Profilzüge W10,
Pfeiler und Pilasterfeld, EG, Joch 1-9

Profilababwicklung Medaillonrahmen analog W10,
frontal: bis 9
cm
Durchmesser Medaillon inkl. Rahmenprofil: ca. 71 cm
Profiltiefe der Schale: ca. 8 cm
Menge: 1,000 St

**04.05.0008 M1312 Schablone Zug vor Ort, Profil W11, linear, Brüstungsgesims unterhalb Balustraden, Abw. frontal bis 32cm**
*** wie Position 04.05.0001
Profil W11,Wandzug linear
Brüstungsgesims unterhalb Balustraden, Joch 2-9

Profil W11
Profilababwicklung: 32 cm
Profilhöhe: bis 25 cm
Profiltiefe: bis 10 cm
Vorsprung Sims oben: ca. 24 cm
Menge: 1,000 St

**04.05.0009 M1312 Schablone Zug vor Ort, Profil W13, gebogen, Spiegelrahmung Wandmedaillon, Abw. frontal bis 9cm**
*** wie Position 04.05.0001
Profil W13, Wandzug, gebogen
Spiegelrahmung Wandmedaillon OG, Joch 1

Profil W13 (gebogen)
Profilababwicklung frontal: bis 9 cm
Profilbreite: bis 7 cm
Profiltiefe: bis 2 cm
Menge: 1,000 St

**04.05.0010 M1312 Schablone Zug vor Ort, Profil W15, linear, Zwickelfeld Jochbogen, Abw. frontal 15cm**
*** wie Position 04.05.0001
Profil W15, Wandzug, linear
Zwickelfeld Jochbogen OG, Joch 1

Profil W15
Profilababwicklung frontal: ca.15 cm
Profilbreite: bis 13 cm
Profiltiefe: bis 2 cm
Menge: 1,000 St

**04.05.0011 M1312 Zulage Schablonenumbau Zug vor Ort, Profil W15, gebogenes Profil, Abw. frontal bis 15cm**
Zulage für Umbau der Grobzug- und einer
Feinzugschablone
aus der Vorposition für die Zugarbeiten vor Ort,
gebogenes
Profil gemäß Ausführungsbeschreibung M1312, Decke

Profil W15, gebogen
Profilababwicklung frontal: ca.15 cm
Profilbreite: bis 13 cm
Profiltiefe: bis 2 cm
Menge: 1,000 St

**04.05.0012 M1312 Schablone Zug vor Ort, Profil W16, linear, Abblattungen, Abw. bis 9cm**
*** wie Position 04.05.0001
Profil W16, Wandprofil linear
Abblattungen an Wandflächen unterhalb der
Balustradenbrüstungsfelder, Halle, Joch 2-9

Profilababwicklung: bis 9 cm
Profilbreite: bis 8 cm
Profiltiefe: ca. 1,5 cm
Menge: 1,000 St

**04.05.0013 M1312 Schablone Zug vor Ort, Profil W14, linear, Abschlussgesims zur Decke OG, Abw. frontal bis 28cm**
*** wie Position 04.05.0001
W14, Wandzug linear, mit "Tropfkante"
Abschlussgesims zur Decke OG, Joch 1

Profilababwicklung: ca. 48 cm
Profilhöhe: bis 28 cm
Profiltiefe: ca. 29 cm
Menge: 1,000 St

**04.05.0014 M1312 Profilzugarbeiten vor Ort, Profil W1, linear, Architravgesims, Abw. bis 25cm**
*** Bezugsbeschreibung
Ausführung gemäß Maßnahmenkatalog
Ausführungsbeschreibung M1312 Stuckprofile sind im
Zugverfahren vor Ort herzustellen, linear,

Bei der Ausführung ist zu berücksichtigen, dass neu
herzustellende Profilzüge überwiegend innerhalb von
Bestandsputz- und Stuckflächen liegen und die
Zugergänzung
als Teil der Maßnahme allseitig an den Bestand
anzuarbeiten
ist.

Profil W1, Wandzug linear, mit "Tropfnase", Teilprofil
Architravgesims

Profilabwicklung frontal: 25 cm
Profilhöhe: bis 23 cm
Profiltiefe: ca. 11 cm

Untergrund: Ziegelmauerwerk
begrenzende Flächen: oben - verputzte Deckenfläche,
unten
und seitlich Gesimsprofile

Ausführungsort:
Teilprofil Architravgesims, Joch 2-9
Hauptgesims, Joch 1

Ausführung in Teilbereichen mit Einzellängen
von 0,30 - 1,50m
Menge: 262,000 m

**04.05.0015 M1312 Profilzugarbeiten vor Ort, Profil W2, linear, Architravgesims, Abw. bis 26cm**
*** wie Position 04.05.0014
Profil: W2, Wandzug linear,Teilprofil
Architravgesims, Joch 2-9
Hauptgesims Joch 1

Profilabwicklung frontal: 26 cm
Profilhöhe: bis 26 cm
Profiltiefe: ca. 16 cm
Untergrund: Ziegelmauerwerk
begrenzende Flächen: Gesimsprofile

Ausführung in Teilbereichen mit Einzellängen
von 0,30 - 10,40 m
Menge: 94,000 m

**04.05.0016 M1312 Profilzugarbeiten vor Ort, Profil W3, linear, Architravgesims, Abw. bis 15cm**
*** wie Position 04.05.0014
Profil: W2, Wandzug linear, Teilprofil
Architravgesims, Joch 2-9
Hauptgesims Joch 1

Profilabwicklung frontal: 15 cm
Profilhöhe: bis 10 cm
Profiltiefe: bis 5 cm
Untergrund: Ziegelmauerwerk
begrenzende Flächen: Gesimsprofile

Ausführung in Teilbereichen mit Einzellängen
von 0,30 - 10,40 m
Menge: 39,000 m

**04.05.0017 M1312 Profilzugarbeiten vor Ort, Profil W4, linear, Architravgesims (Faszien), Abw. bis 38cm**
*** wie Position 04.05.0014
Profil: W4, Wandzug linear, Teilprofil (Faszien)
Architravgesims, Joch 2-9
Hauptgesims Joch 1

Profilabwicklung frontal: ca. 38 cm
Profilhöhe: bis 37 cm
Profiltiefe: bis 1 cm
Untergrund: Ziegelmauerwerk
begrenzende Flächen: Gesimsprofile

Ausführung in Teilbereichen mit Einzellängen
von 0,30 - 10,40 m
Menge: 37,000 m

**04.05.0018 M1312 Profilzugarbeiten vor Ort, Profil W5, linear, Pilasterkapitell, Abw. frontal bis 17cm**
*** wie Position 04.05.0014
Profil: W5, Wandzug linear, Teilprofil
Pilasterkapitell, Joch 2-9

Profilabwicklung frontal: ca. 17 cm
Profilhöhe: ca. 14 cm
Profiltiefe: bis 8 cm
Vorsprung Sims oben: von 11,5 - 15 cm

Ausführung in Teilbereichen mit Einzellängen
von 0,20 - 0,50 m
Menge: 6,000 m

**04.05.0019 M1312 Profilzugarbeiten vor Ort, Profil W6, linear, Pilasterkapitell, Abw. bis 21cm**
*** wie Position 04.05.0014
Profil: W6, Wandzug linear, Teilprofil
Pilasterkapitell, Joch 1-9
Hauptgesims Joch 1

Profilabwicklung frontal: ca. 21 cm
Profilhöhe: bis 18 cm
Profiltiefe: bis 8 cm

Ausführung in Teilbereichen mit Einzellängen
von 0,20 - 0,50 m
Menge: 2,000 m

**04.05.0020 M1312 Profilzugarbeiten vor Ort, Profil W7, linear, Pilasterkapitell, Abw. bis 9cm**
*** wie Position 04.05.0014
Profil: W7,  Wandzug linear, Teilprofil
Pfeiler- & Pilasterkapitell, Joch 1-9
Hauptgesims Joch 1

Abwicklung frontal: 9 cm
Profilhöhe: bis 4 cm
Profiltiefe: bis 4 cm

Ausführung in Teilbereichen mit Einzellängen
von 0,20 - 0,50 m
Menge: 2,500 m

**04.05.0021 M1312 Profilzugarbeiten vor Ort, Profil W8, linear, Pilaster- & Pfeilerbasis, Abw. bis 39cm**
*** wie Position 04.05.0014
Profil: W8, Wandzug linear
Pilaster- & Pfeilerbasis, Joch 1-9

Abwicklung: bis 39 cm
Profilhöhe: bis 34 cm
Profiltiefe: bis 9 cm

Ausführung in Teilbereichen mit Einzellängen
von 0,10 - 0,50 m
Menge: 1,500 m

**04.05.0022 M1312 Profilzugarbeiten vor Ort, Profil W9, linear, Pilaster- & Pfeilerbasis, Abw. bis 45cm**
*** wie Position 04.05.0014
Profil: W9, Wandzug linear
Pilaster- & Pfeilerbasis, Südfassade, Joche 1-9

Abwicklung: bis 45 cm
Profilhöhe: bis 34cm
Profiltiefe: bis 12 cm

Ausführung in Teilbereichen mit Einzellängen
von 0,10 - 0,50 m
Menge: 1,200 m

**04.05.0023 M1312 Profilzugarbeiten vor Ort, Profil W10, linear, Pfeiler- & Pilasterrahmung, Abw. frontal bis 9cm**
*** wie Position 04.05.0014
Profil W10, Wandzug linear (horizontal und vertikal)
Pfeiler und Pilasterrahmung an Kanten und in der
Fläche,
EG, Joch 1-9

Profilababwicklung frontal: ca. 9 cm
Profilbreite: ca. 8 cm
Profiltiefe: ca. 1 cm

Ausführung in Teilbereichen mit Einzellängen
von 0,20 - 1,50 m
Menge: 20,000 m

**04.05.0024 M1312 Profilzugarbeiten vor Ort, Profil W12, kreisrund, Pfeiler- & Pilastermedaillon, Abw. bis 9cm**
*** wie Position 04.05.0014
Profil W12, Wandzug,
Medaillon kreisrund mit konkaver Schale, eingebettet in
Profilzüge W10,
Pfeiler und Pilasterfeld, EG, Joch 1-9
Das händische Anarbeiten an die Bestands-/Neuprofile
W10
inkl. Herstellen der spitzen Ecken ist mit
einzukalkulieren.

Abwicklung Medaillonrahmen analog W10, frontal: bis 9
cm
Durchmesser Medaillon inkl. Rahmenprofil: ca. 71 cm
Profiltiefe der Schale: ca. 8 cm

Die Leitung umfasst alle beschrieben Teilmaßnahmen als
ein
Stück:
konkave Schale inkl. Profil W12
Anschluss an begleitendes Profil W10
Herstellen 4 überspitzer Ecken
Anarbeitungsmaßnahmen
Menge: 2,000 St

**04.05.0025 M1312 Profilzugarbeiten vor Ort, Profil W11, Brüstungsgesims unterhalb Balustraden, Abw. bis 32cm**
*** wie Position 04.05.0014
Profil W11,Wandzug linear
Brüstungsgesims unterhalb Balustraden, Joch 2-9

Profilababwicklung: 32 cm
Profilhöhe: bis 25 cm
Profiltiefe: bis 10 cm
Vorsprung Sims oben: ca. 24 cm

Ausführung in Teilbereichen mit Einzellängen
von 0,20 - 1,50 m
Menge: 6,000 m

**04.05.0026 M1312 Profilzugarbeiten vor Ort, Profil W13, gebogen, Spiegelrahmung Wandmedaillon, Abw. bis 9cm**
*** wie Position 04.05.0014
Profil W13, Wandzug, gebogen
Spiegelrahmung Wandmedaillon OG, Joch 1

Profilababwicklung frontal: bis 9 cm
Profilbreite: bis 7 cm
Profiltiefe: bis 2 cm

Ausführung in Teilbereichen mit Einzellängen
von 0,20 - 1,50 m
Menge: 4,000 m

**04.05.0027 M1312 Profilzugarbeiten vor Ort, Profil W14, linear, Abschlussgesims zur Decke OG, Abw. bis 48cm**
*** wie Position 04.05.0014
W14, Wandzug linear, mit "Tropfkante"
Abschlussgesims zur Decke OG, Joch 1

Profilababwicklung: ca. 48 cm
Profilhöhe: bis 28 cm
Profiltiefe: ca. 29 cm

Ausführung in Teilbereichen mit Einzellängen
von 0,20 - 1,50m
Menge: 17,000 m

**04.05.0028 M1312 Profilzugarbeiten vor Ort, Profil W15, linear, Zwickelfeld Jochbogen, Abw. bis 15cm**
*** wie Position 04.05.0014
Profil W15, Wandzug, linear
Zwickelfeld Jochbogen OG, Joch 1, gesamt abgängig

Profilababwicklung frontal: ca.15 cm
Profilbreite: bis 13 cm
Profiltiefe: bis 2 cm

Ausführung in Teilbereichen mit Einzellängen bis 1,00 m
Menge: 2,000 m

**04.05.0029 M1312 Profilzugarbeiten vor Ort, Profil W15, gebogen, Zwickelfeld Jochbogen, Abw. bis 15cm**
*** wie Position 04.05.0014
Profil W15, Wandzug, gebogen
Zwickelfeld Jochbogen OG, Joch 1, gesamt abgängig

Profilababwicklung frontal: ca.15 cm
Profilbreite: bis 13 cm
Profiltiefe: bis 2 cm

Ausführung in Teilbereichen mit Einzellängen
von 1,40 m
Menge: 1,400 m

**04.05.0030 M1312 Profilzugarbeiten vor Ort, Profil W16, linear, Abblattungen, Abw. bis 9cm**
*** wie Position 04.05.0014
Profil W16, Wandprofil linear
Abblattungen an Wandflächen unterhalb der
Balustradenbrüstungsfelder, Halle, Joch 2-9

Profilababwicklung: bis 9 cm
Profilbreite: bis 8 cm
Profiltiefe: ca. 1,5 cm

Ausführung in Teilbereichen mit Einzellängen
von 0,20 - 0,85 m
Menge: 19,000 m

**04.05.0031 Zulage zu M1312 Aussenecken ausbilden, Abw. <15cm**
*** Bezugsbeschreibung
Zulage zu [04.05.0016] gem. M1312 für das Anlegen von
Außenecken an Stuckprofilen.
Die Ecken sind gem. Bestand in unterschiedlichen
Winkeln
auszubilden. Das händische Ausformen der Ecken ist
einzukalkulkieren.

Zuschnitt auf Gehrung,
bestandsgerechtes, oberflächenplanes Schließen der
Anschlussfugen

Abwicklung < 15 cm

Ausführungsort:
Profil W3: Abwicklung bis 15 cm
Profil W7: Abwicklung bis 9 cm
Profil W10: Abwicklung bis 9 cm
Profil W16: Abwicklung bis 9 cm
Menge: 48,000 St

**04.05.0032 Zulage zu M1312 Aussenecken ausbilden, überspitz <90°, Abw. <15cm**
*** wie Position 04.05.0031
für das Anlegen von überspitzen Außenecken an
Stuckprofilen.
Das händische Ausformen der überspitzen Ecken ist
einzukalkulkieren.

Abwicklung < 15 cm

Ausführungsort:
Profil W13: Abwicklung bis 9 cm
Menge: 3,000 St

**04.05.0033 Zulage zu M1312 Aussenecken ausbilden, Abw. 15-30cm**
*** wie Position 04.05.0031
Abwicklung 15 - 30 cm

Ausführungsort:
Profil W1: Abwicklung bis 25 cm
Profil W2: Abwicklung bis 26 cm
Profil W5: Abwicklung bis 17 cm
Profil W6: Abwicklung bis 21 cm
Menge: 124,000 St

**04.05.0034 Zulage zu M1312 Aussenecken ausbilden, Abw. 30-50cm**
*** wie Position 04.05.0031
Abwicklung 30 -50 cm

Ausführungsort:
Profil W4: Abwicklung bis 38 cm
Profil W8: Abwicklung bis 39 cm
Profil W9: Abwicklung bis 45 cm
Profil W11: Abwicklung bis 32 cm
Profil W14: Abwicklung bis 48 cm
Menge: 20,000 St

**04.05.0035 Zulage zu M1312 Innenecken ausbilden, Abw. <15cm**
*** Bezugsbeschreibung
Zulage zu 04.05.0016 gem. M1312 für das Anlegen von
Innenecken an Stuckprofilen.
Die Ecken sind gem. Bestand in unterschiedlichen
Winkeln
auszubilden. Das händische Ausformen der Ecken ist
einzukalkulkieren.

Zuschnitt auf Gehrung,
bestandsgerechtes, oberflächenplanes Schließen der
Anschlussfugen

Abwicklung < 15 cm

Ausführungsort:
Profil W3: Abwicklung bis 15 cm
Profil W7: Abwicklung bis 9 cm
Profil W10: Abwicklung bis 9 cm
Profil W12: Abwicklung bis 9 cm
Profil W13: Abwicklung bis 9 cm
Profil W15: Abwicklung bis 15 cm
Profil W16: Abwicklung bis 9 cm
Menge: 25,000 St

**04.05.0036 Zulage zu M1312 Innenecken ausbilden, Abw. 15-30cm**
*** wie Position 04.05.0035
Abwicklung 15 - 30 cm

Ausführungsort:
Profil W1: Abwicklung bis 25 cm
Profil W2: Abwicklung bis 26 cm
Profil W5: Abwicklung bis 17 cm
Profil W6: Abwicklung bis 21 cm
Menge: 63,000 St

**04.05.0037 Zulage zu M1312 Innenecken ausbilden, Abw. 30-50cm**
*** wie Position 04.05.0035
Abwicklung 30 -50 cm

Ausführungsort:
Profil W4: Abwicklung bis 38 cm
Profil W8: Abwicklung bis 39 cm
Profil W9: Abwicklung bis 45 cm
Profil W11: Abwicklung bis 32 cm
Profil W14: Abwicklung bis 48 cm
Menge: 15,000 St

**04.05.0038 Zulage zu M1312 Endungen ausbilden, Abw. <15cm**
*** Bezugsbeschreibung
Zulage gem. Maßnahmenbeschreibung M1312 für das
Ausbilden von Endungen für Stuckprofile durch
Profilzug vor Ort

Abwicklung < 15 cm

Ausführungsort:
Profil W3: Abwicklung bis 15 cm
Profil W7: Abwicklung bis 9 cm
Profil W10: Abwicklung bis 9 cm
Profil W12: Abwicklung bis 9 cm
Profil W13: Abwicklung bis 9 cm
Profil W15: Abwicklung bis 15 cm
Profil W16: Abwicklung bis 9 cm
Menge: 10,000 St

**04.05.0039 Zulage zu M1312 Endungen ausbilden, Abw. 15-30cm**
*** wie Position 04.05.0038
Abwicklung 15 - 30 cm

Ausführungsort:
Profil W1: Abwicklung bis 25 cm
Profil W2: Abwicklung bis 26 cm
Profil W5: Abwicklung bis 17 cm
Profil W6: Abwicklung bis 21 cm
Menge: 15,000 St

**04.05.0040 Zulage zu M1312 Endungen ausbilden, Abw. 30-50cm**
*** wie Position 04.05.0038
Abwicklung 30 -50 cm

Ausführungsort:
Profil W4: Abwicklung bis 38 cm
Profil W8: Abwicklung bis 39 cm
Profil W9: Abwicklung bis 45 cm
Profil W11: Abwicklung bis 32 cm
Profil W14: Abwicklung bis 48 cm
Menge: 5,000 St

**04.05.0041 Zulage M1320 Unterkonstruktion Stuckelemente, Wand**
Zulage zu Vorposition für zusätzliche, über die reine
Montage
hinausgehenden Unterkonstruktionen auf nicht
tragfähigem
Untergrund, wie beispielsweise ergänzende

Verschraubungen bzw. Vernagelung  des Untergrundes
Setzhaken etc.

Das tragfähige Herstellen der Züge und die Montage sind
bereits Bestandteil der Maßnahmenbeschreibungen M1312
und
M1320 und nicht Bestandteil dieser Position.
Menge: 20,000 St

**04.05.0042 Muster M1312 Profilzugarbeiten vor Ort, linear, Abw. < 15cm**
Muster zu Profilzugarbeiten vor Ort, musterhafte
Durchführung
der Maßnahmen entsprechend Technologiebeschreibung
M1312, Kalkulation inkl. Vor-Ort-Termine und
Abstimmungen,
Freigabe durch den AG.

Profil W3, W7, W10, W12, W13, W15, W16

Einzellänge Musterprofil: 1,00 m

Ausführung erst auf Anweisung des AG.
Menge: 7,000 St

**04.05.0043 Muster M1312 Profilzugarbeiten vor Ort, gebogen, Abw. 15-30 cm**
Muster zu Profilzugarbeiten vor Ort, musterhafte
Durchführung
der Maßnahmen entsprechend Technologiebeschreibung
M1312, Kalkulation inkl. Vor-Ort-Termine und
Abstimmungen,
Freigabe durch den AG.

Profil W1, W2, W5, W6

Einzellänge Musterprofil: 1,00 m

Ausführung erst auf Anweisung des AG.
Menge: 4,000 St

**04.05.0044 Muster M1312 Profilzugarbeiten vor Ort, linear, Abw. 30-50 cm**
Muster zu Profilzugarbeiten vor Ort, musterhafte
Durchführung
der Maßnahmen entsprechend Technologiebeschreibung
M1312, Kalkulation inkl. Vor-Ort-Termine und
Abstimmungen,
Freigabe durch den AG.

Profil W4, W8, W9, W11, W14

Einzellänge Musterprofil: 1,00 m

Ausführung erst auf Anweisung des AG.
Menge: 5,000 St

**04.05.0045 Muster M1312 Profilzugarbeiten vor Ort, Aussenecke, Abw. < 15cm**
Muster einer Aussenecke Profilzugarbeiten vor Ort,
musterhafte
Durchführung der Maßnahmen entsprechend
Technologiebeschreibung M1312, Kalkulation inkl.
Vor-Ort-Termine und Abstimmungen, Freigabe durch den
AG.

Profil W3, W7, W10, W12, W13, W15, W16

Einzellänge Musterprofil: 1,00 m

Ausführung erst auf Anweisung des AG.
Menge: 2,000 St

#### Titel 04.06 Ziegelergänzung

**04.06.0001 M1301 B Ziegelergänzung / Ziegelaustausch als Einzelstein**
*** Bezugsbeschreibung
Ausführung gem. Maßnahmenkatalog,
Ausführungsbeschreibung M1301 B - Ziegelergänzung als
Vorbereitung des Untergrundes vor Putz- und
Stuckergänzung
an Wänden und Gesimsen, Wasserstrichziegel,
Grundfarbigkeit
gelb

Steine als Einzelstein austauschen im Mauerwerk der
Fassade,
Läufer- / Binderstein, als Einzelstein, RF
(250/1120/65),
Mauermörtel MG II DIN 18580 oder DIN 20000-412 in
Verbindung mit DIN EN 998-2.
Stoß- und Setzfuge vorab entsprechend tief ausräumen
(ca.
<20mm).

Ausführungsort:
an Wänden und Gesimsen
im Übergang von Stuckgesims zu Decke

Bemusterung der Ziegel, Bestellung erst nach Freigabe
durch
AG.

Leitfabrikat:
Rauders Tegl RT215 Classica, gelb geflammt, oder
gleichwertig)
Angebotenes Produkt:

'.........'

(Bietereintrag)
Menge: 30,000 St

**04.06.0002 M1301 B Ziegelergänzung / Ziegelaustausch Kleinflächen, 1-3 Steine**
*** wie Position 04.06.0001
hier: Kleinflächen, 1-3 Steine
Menge: 50,000 St

**04.06.0003 M1301 B Ziegelergänzung / Ziegelaustausch Kleinflächen, über 0,25 bis 0,5 m2**
*** wie Position 04.06.0001
hier: Kleinflächen, über 0,25 - 0,5 m²
Menge: 30,000 St

**04.06.0004 M1301 B Ziegelergänzung / Ziegelaustausch Kleinflächen, über 0,5 bis 0,75 m2**
*** wie Position 04.06.0001
hier: Kleinflächen, über 0,5 - 0,75 m²
Menge: 30,000 St

**04.06.0005 M1301 B Ziegelergänzung / Ziegelaustausch Kleinflächen, über 0,75 bis 1 m2**
*** wie Position 04.06.0001
hier: Kleinflächen, über 0,75 - 1 m²
Menge: 20,000 St

**04.06.0006 M1301 C Ziegelergänzung mit Ersatzmasse, GK a, < 50cm²**
*** Bezugsbeschreibung
Ziel:
Kleinteilige Fehlstellen an Ziegelflächen sind mit
Ersatzmasse
zu ergänzen und oberflächenbündig zu schließen.

Durchführung:
Vorbereitend ist der Untergrund im Bereich der zu
ergänzenden
Putz- und Stuckflächen von Staub und losen Teilen zu
reinigen
und vorzunässen.
Die Ergänzungen sind dem visuellen Erscheinungsbild des
umgebenden Ziegels anzupassen, dabei ist
eine größtmögliche Übereinstimmung anzustreben. Die
Oberflächenstruktur des umgebenden Ziegels ist
nachzuahmen. Für die Einfärbung des Ergänzungsmörtels
sind
licht- und alkalibeständige Pigmente zu verwenden.
Für die Ergänzung ist eine mineralische Masse zu
verwenden,

GK a, Einzelgrössen <50 cm²,
Ausführung an Teilflächen von 5 x 5 cm - 5 x 10 cm

Vorgeschlagen:
Minerolith, Fa. Krusemark oder gleichwertig
Angebotenes Produkt:

'.........'

(Bietereintrag)
Menge: 120,000 St

**04.06.0007 M1301 C Ziegelergänzung mit Ersatzmasse, GK b, >50cm², <150cm²**
*** wie Position 04.06.0006
GK b, Einzelgrössen >50 cm², <150 cm²

Ausführung an Teilflächen.
Menge: 80,000 St

**04.06.0008 M1301 C Ziegelergänzung mit Ersatzmasse, GK c, >150cm², <250cm²**
*** wie Position 04.06.0006
GK c, Einzelgrössen >150 cm², <250 cm²

Ausführung an Teilflächen
Menge: 50,000 St

**04.06.0009 M1301 C Ziegelergänzung mit Ersatzmasse, GK d, >250cm², <500cm²**
*** wie Position 04.06.0006
GK d, >250 cm², <500 cm²

Ausführung an Teilflächen.
Menge: 20,000 St

**04.06.0010 Kante reprofilieren an Mauerziegel 2,5x2,5cm**
*** Bezugsbeschreibung
Kante reprofilieren, an Mauerziegel, Bauteil
Fenstergewand, mit
mineralischem Restaurierungsmörtel, zementfrei,
Bindemittelbasis hydraulischer Kalk (NHL) und Kalkhydrat gemäß EN 459
Druckfestigkeit: ca. 1,4 N/mm² - 3,0 N/mm²
Biegezugfestigkeit DIN EN 196-1): ca. 0,4 N/mm² - ca.
1,2
N/mm²,
Schenkellänge Ausbruch bis 2,5 x 2,5 cm
Menge: 54,000 St

**04.06.0011 Kante reprofilieren an Mauerziegel 5x5cm**
*** wie Position 04.06.0010
Schenkellänge Ausbruch bis 5 x 5 cm
Menge: 20,000 St

**04.06.0012 M1302 Verfugung mineralisch (Sichtmauerwerk mit Stabverfugung)**
Ausführung gem. Maßnahmenkatalog,
Ausführungsbeschreibung M1302 - Verfugung mineralisch,
an
Wänden mit Sichtmauerwerk, Fugenbreite: ca.1-2 cm,
Kreuzverband, Anfertigung eines Werkzeugs mit Form und
Radius entsprechend Bestandsfuge, - Ausführung als
horizontale und vertikale Stabfuge

Ausführungsort:
Pfeiler und Pilaster an Fensterfront

Die Verfugung ist nur partiell an schadhaften Fugen
auszuführen. Die zu bearbeitenden Bereiche sind durch
den AN
nach Begutachtung des Zustands in Abstimmung mit dem AG
festzulegen.

Ausführung an Teillängen bis 7,5 cm
Menge: 7,000 m

### Abschnitt 05 Beschichtungsarbeiten

*Hinweis*
Beschichtungsleistungen im Überblick:

Wandflächen
Ergänzungsleistungen aus Titel 04.01, Wand, glatt &
profiliert,
Joch 1-9:
Retuschen, kalkgebunden
Harmonisierung, Kalklasur

Neu gefertigte Gesimsprofile aus Titel 04.05, Wand,
profiliert,
Joch 1-9:
Anstrichaufbau Neu, Kalkfassung (Fluatieren,
Vereinheitlichung Saugfähigkeit, Grundierung
Kalkschlämme, Zwischenanstrich Kalktünche)
Harmonisierung, Kalklasur

Neu gefertigte Stuckprofile aus Titel 04.05, Wand,
Joch 1-9:
Kalk-Kasein-Grundierung
2 x Zwischenanstrich Kalktünche (ohne Fluatieren, ohne
Vereinheitlichung Saugfähigkeit, ohne Grundierung
Kalkschlämme)
Harmonisierung, Kalklasur

Medaillon, Wand, Bauschmuck, Joch 1:
Anstrichaufbau Neu Leimfarbe (Kasein-Grundierung, 2 x
Leimfarbanstrich)
Harmonisierung, Leimlasur

Sockelanstrich, Wand, glatt:
Anstrichaufbau Neu, Silikatfarbe

Deckenflächen
Ergänzungsleistungen aus Titel 04.01, Decke Joch 2-9,
glatt
Retuschen, kalkgebunden
Harmonisierung, Kalklasur

Ergänzungsleistungen aus Titel 04.01, Decke Joch 2-9,
profiliert
Retuschen, leimgebunden
Kalk-Kasein-Grundierung
Harmonisierung, Kalklasur

Bestandsflächen mit Leimfassung, Decke Joch 2-9, glatt
&
profiliert:
Kalk-Kasein-Grundierung
Harmonisierung, Kalklasur

Ergänzungsleistungen, Decke Joch 1, Bauschmuck (4
Medaillons, 1. Stuckrelief):
Anstrichaufbau neu, Leimfarbe (Kasein-Grundierung, 2 x
Leimfarbanstrich)
keine Harmonisierung

Ergänzungsleistungen, Decke Joch 2-9, Bauschmuck
(Stuckreliefs):
Kasein-Grundierung
Retuschen, leimgebunden
Harmonisierung, Leimlasur

unbeschichtete Bestandsfläche, Decke Joch 1, glatt &
profiliert
glatt: Neuaufbau Anstrich (Fluatieren,
Vereinheitlichung
Saugfähigkeit, Grundierung Kalkschlämme,
Zwischenanstrich Kalktünche)
profiliert: Kalk-Kasein-Grundierung, 2 x
Zwischenanstrich
Tünche
Harmonisierung, Kalklasur

Neu gefertigte Stuckprofile aus Titel 04.04, Decke,
profiliert:
Kalk-Kasein-Grundierung
2 x Zwischenanstrich (ohne Fluatieren, ohne
Vereinheitlichung Saugfähigkeit, ohne Schlämme)
Harmonisierung, Kalklasur

#### Titel 05.01 Retusche, Putz / Stuck / Naturstein

**05.01.0001 M1330 A Retusche, Wand, Kleinstfehlstellen GK a2, 4-25cm², glatt & profiliert**
*** Bezugsbeschreibung
Ausführung gem. Maßnahmenkatalog,
Ausführungsbeschreibung M1330 A Kalkretuschen, inkl.
Ecken
und Kanten, an Wandflächen, glatt & profiliert

Ausführung in Einzelgrössen,
GK a2, 4 - 25 cm²
Menge: 1203,000 St

**05.01.0002 M1330 A Retusche, Wand, Fehlstellen GK a3, 25-50cm², glatt & profiliert**
*** wie Position 05.01.0001
an Wandflächen, glatt & profiliert

Ausführung in Einzelgrössen,
GK a3, 25 - 50 cm²

A: Silikat- und Kalkretuschen
Menge: 4872,000 St

**05.01.0003 M1330 A Retusche, Wand, GK b, >50 cm², <150cm², glatt & profiliert**
*** wie Position 05.01.0001
an Wänden, glatt & profiliert

Ausführung in Einzelgrössen,
GK b, >50 cm², <150 cm²
Menge: 2127,000 St

**05.01.0004 M1330 A Retusche, Wand, GK c, >150 cm², <250cm², glatt & profiliert**
*** wie Position 05.01.0001
an Wänden, glatt & profiliert

Ausführung in Einzelgrössen,
GK c, >150 cm², <250 cm²
Menge: 700,000 St

**05.01.0005 M1330 A Retusche, Wand, GK d, >250 cm², <500cm², glatt & profiliert**
*** wie Position 05.01.0001
an Wänden, glatt & profiliert

Ausführung in Einzelgrössen,
GK d, >250 cm², <500 cm²
Menge: 438,000 St

**05.01.0006 M1330 A Retusche, Wand, 0,05-0,25m², glatt & profiliert**
*** wie Position 05.01.0001
an Wänden, glatt & profiliert

Ausführung in Einzelgrössen von 0,05 - 0,25 m²
Menge: 30,000 m²

**05.01.0007 M1330 A Retusche, Wand, 0,25-1,00m², glatt & profiliert**
*** wie Position 05.01.0001
an Wänden, glatt & profiliert

Ausführung in Einzelgrössen von 0,25 - 1,00 m²
Menge: 50,000 m²

**05.01.0008 M1330 A Retusche, Wand, >1,00m², glatt & profiliert**
*** wie Position 05.01.0001
an Wänden, glatt & profiliert

Ausführung in Einzelgrössen > 1,00 m²
Menge: 32,000 m²

**05.01.0009 M1330 A Retusche, Wand, Bauschmuck**
Ausführung gem. Maßnahmenkatalog,
Ausführungsbeschreibung M1330 Retusche, Wand,
Bauschmuck

Kalkretuschen

Aussführungsort:

Wandmedaillon, Durchmesser 111 cm inkl. Rahmenprofil

Ausführung in Einzelgrössen innerhalb des
Wandmedaillons
< 6,25 cm²
6,25 - 25 cm²
Menge: 0,500 m²

**05.01.0010 M1330 A Retusche, Wand - Putzstreifen B < 6,00cm**
*** wie Position 05.01.0001
Retusche auf streifenförmigen Fehlstellen, glatt &
profiliert
Ausführung in Teillängen.
Begrenzende Flächen: Bestandsputz, Stuckprofile,
Naturstein
Untergrund: Ziegelmauerwerk

Ausführungsort:
Installationsschlitze durch Gesimse und Wandflächen
Anschuss an Deckenfond (Begrenzung zu anderem
Farbton)
quer zu Gesimsprofilen
auf flachen Wandflächen
Unterseite Sturzflächen (Bereich Xel)
Anschluss zu und auf Sandsteinkapitell

Breite < 6 cm

Ausführung in Teilbereichen mit Einzellängen von 0,30
- 1,00 m
Menge: 20,000 m

**05.01.0011 M1330 A Retusche, Wand, GK a, < 50cm², profiliert, Naturstein**
*** Bezugsbeschreibung
Ausführung gem. Maßnahmenkatalog,
Ausführungsbeschreibung M1330 A - Retusche, an Wänden,
auf neuen Elementen, an profilierten
Natursteinvierungen

Kalkfassung

Ausführungsort:
Pilasterkapitelle
Säulenkapitelle
Abdeckplatten

Begrenzende Bauteile:
Putzflächen mit Bestandsanstrichen, Wand & Decke
getünchtes Sichtziegelmauerwerk
Fenster & Türen

Ausführung in Teilbereichen, in Einzelflächen
GK a, < 50 cm²
GK b, > 50 - 150 cm²
GK c, >150 - 250 cm²
Menge: 114,000 St

**05.01.0012 M1330 A Retusche, Wand, GK b, >50-150 cm², profiliert, Naturstein**
*** wie Position 05.01.0011
Ausführung in Teilbereichen, in Einzelflächen
GK b, >50 - 150 cm²
Menge: 64,000 St

**05.01.0013 M1330 A Retusche, Wand, GK c, >150-250cm², profiliert, Naturstein**
*** wie Position 05.01.0011
Ausführung in Teilbereichen, in Einzelflächen
GK c, >150 - 250 cm²
Menge: 24,000 St

**05.01.0014 M1330 A Retusche, Decke, GK a, <50 cm², glatt**
*** Bezugsbeschreibung
Ausführung gem. Maßnahmenkatalog,
Ausführungsbeschreibung M1330 A Retusche, an Decken,
glatt
Ausführung in Teilbereichen, in Einzelflächen
GK a, <50 cm²

A: Silikat- und Kalkretuschen (Glattputzflächen
Deckenfelder)
Menge: 932,000 St

**05.01.0015 M1330 A Retusche, Decke, GK b, >50 cm², <150cm², glatt**
*** wie Position 05.01.0014
an Decken, glatt

Ausführung in Einzelgrössen,
GK b, >50 cm², <150 cm²
Menge: 56,000 St

**05.01.0016 M1330 A Retusche, Decke, GK c, >150 cm², <250cm², glatt**
*** wie Position 05.01.0014
an Decken, glatt

Ausführung in Einzelgrössen,
GK c, >150 cm², <250 cm²
Menge: 24,000 St

**05.01.0017 M1330 A Retusche, Decke, GK d, >250 cm², <500cm², glatt**
*** wie Position 05.01.0014
an Decken, glatt

Ausführung in Einzelgrössen,
GK d, >250 cm², <500 cm²
Menge: 138,000 St

**05.01.0018 M1330 A Retusche, Decke, 0,05-0,25m², glatt**
*** wie Position 05.01.0014
an Deckenflächen, glatt

Ausführung in Einzelgrössen von 0,05 - 0,25 m²
Menge: 29,000 m²

**05.01.0019 M1330 A Retusche, Decke, 0,25-1,00m², glatt**
*** wie Position 05.01.0014
an Deckenflächen, glatt

Ausführung in Einzelgrössen von 0,25 - 1,00 m²
Menge: 26,000 m²

**05.01.0020 M1330 A Retusche, Decke, >1,00m², glatt**
*** wie Position 05.01.0014
an Deckenflächen, glatt

Ausführung in Einzelgrössen > 1,00 m²
Menge: 23,000 m²

**05.01.0021 M1330 B Retusche, Decke, GK a, <50 cm², profiliert**
*** Bezugsbeschreibung
Ausführung gem. Maßnahmenkatalog,
Ausführungsbeschreibung M1330 B Retusche, an Decken,
profiliert

Ausführung in Einzelgrössen,
GK a, <50 cm²

B: Leimgebundene Retuschen (Stuckprofile)
Menge: 466,000 St

**05.01.0022 M1330 B Retusche, Decke, GK b, >50 cm², <150cm², profiliert**
*** wie Position 05.01.0021
an Decken, profiliert

Ausführung in Einzelgrössen,
GK b, >50 cm², <150 cm²
Menge: 28,000 St

**05.01.0023 M1330 B Retusche, Decke, GK c, >150 cm², <250cm², profiliert**
*** wie Position 05.01.0021
an Decken, profiliert

Ausführung in Einzelgrössen,
GK c, >150 cm², <250 cm²
Menge: 12,000 St

**05.01.0024 M1330 B Retusche, Decke, GK d, >250 cm², <500cm², profiliert**
*** wie Position 05.01.0021
an Decken, profiliert

Ausführung in Einzelgrössen,
GK d, >250 cm², <500 cm²
Menge: 69,000 St

**05.01.0025 M1330 B Retusche, Decke, 0,05-0,25m², profiliert**
*** wie Position 05.01.0021
an Deckenflächen, profiliert

Ausführung in Einzelgrössen
von 0,05 - 0,25 m²
Menge: 15,000 m²

**05.01.0026 M1330 B Retusche, Decke, 0,25-1,00m², profiliert**
*** wie Position 05.01.0021
an Deckenflächen, profiliert

Ausführung in Einzelgrössen
von 0,25 - 1,00 m²
Menge: 13,000 m²

**05.01.0027 M1330 B Retusche, Decke, >1,00m², profiliert**
*** wie Position 05.01.0021
an Deckenflächen, profiliert

Ausführung in Einzelgrössen > 1,00 m²
Menge: 12,000 m²

**05.01.0028 M1330 B Retusche, Decke, Bauschmuck, m²**
*** wie Position 05.01.0001
an Decken, Bauschmuck

Aussführungsort:
7 Stuckreliefs 90 cm x 478 cm
4 Deckenmedaillons Joch 1, Durchmesser ca. 111 cm

Ausführung in Teilbereichen, in Einzelflächen von
4 cm²
4 - 25 cm²
25 - 100 cm²
Menge: 2,000 m²

#### Titel 05.02 Beschichtungsarbeiten Decke, Putz / Stuck

**05.02.0001 Kalk-Kasein-Grundierung auf Leimfassung, Decke, glatt & profiliert**
Ziel:
Grundierungsanstrich zur Vereinheitlichung des
Saugverhaltens
und der Haftvermittlung auf leimgebundenen
Bestandsoberflächen.

Durchführung:
Herstellung Kalk-Kasein-Leim
Stammmischung mit Magerquark im Verhältnis 1:1 (RT)
vermischen. Alternativ zum Magerquark kann auch techn.
Kasein verwendet werden.
Leimmasse der Grundmasse schrittweise zusetzen bis eine
Verflüssigung eintritt, dann bis zur
Gebrauchsfertigkeit weiter
mit Wasser 1:1 bis 1:3 verdünnen. Nur Tagesmengen
anmischen.

Die Ausführung hat als gleichmässiger Auftrag mit
Pinsel /
Quast auf leimgebundenen Oberflächen zu erfolgen.
Ein 2-facher dünner Auftrag mit Zwischentrocknung ist
auszuführen.

Ausführung Deckenfeld pro Joch, Stuckprofilabwicklungen
werden nicht gesondert ausgewiesen, sondern sind
einzukalkulieren.

Angebotenes Produkt

'.........'

Bieterangabe
Menge: 810,000 m²

**05.02.0002 Kalk-Kasein-Grundierung auf Stuckprofilen, Decke, Abw. bis 12cm (schmal)**
*** Bezugsbeschreibung
Ziel:
Grundierungsanstrich zur Vereinheitlichung des
Saugverhaltens
und der Haftvermittlung auf neuen Stuckprofilen.

Durchführung:
Herstellung Kalk-Kasein-Leim
Stammmischung mit Magerquark im Verhältnis 1:1 (RT)
vermischen. Alternativ zum Magerquark kann auch techn.
Kasein verwendet werden.
Leimmasse der Grundmasse schrittweise zusetzen bis eine
Verflüssigung eintritt, dann bis zur
Gebrauchsfertigkeit weiter
mit Wasser 1:1 bis 1:3 verdünnen. Nur Tagesmengen
anmischen.
Die Ausführung hat als gleichmässiger Auftrag mit
Pinsel /
Bürste auf neuen, profilierten Stuckoberflächen
vollflächig zu
erfolgen.
Ein 2-facher dünner Auftrag mit Zwischentrocknung ist
auszuführen.

Abwicklung < 12 cm (schmal)

Ausführung in Teillängen von 0,10 - 1,50 m
Menge: 269,000 m

**05.02.0003 Kalk-Kasein-Grundierung auf Stuckprofilen, Decke, Abw. bis 25cm (breit)**
*** wie Position 05.02.0002
Abwicklung < 25 cm (breit)

Ausführung in Teillängen von 0,10 - 1,50 m
Menge: 37,000 m

**05.02.0004 M1341 Anstrichaufbau Neu (Kalkfarbe), Putz, Decke, glatt**
*** Bezugsbeschreibung
Ausführung gem. Maßnahmenkatalog,
Ausführungsbeschreibung M1341 Beschichtungsarbeiten
Neuaufbau auf Glattputz der Bestandsdeckenfläche, Joch
1

Kalkfarbe

Ausführungsort:
Deckenflächen
Deckenflächen zwischen Stuckprofilen

Begrenzende Bauteile:
Putzflächen mit Bestandsanstrichen
Gesimse
Stuckreliefs und Medaillons
Stuckprofile

Ausführung Deckenfeld pro Joch, Stuckprofilabwicklungen
werden nicht gesondert ausgewiesen, sondern sind
einzukalkulieren. Die Schlämme ist an den
Stuckprofilen scharf
zu beschneiden.

M3141 1. Fluatieren
Vorgeschlagen:
Keim, Fluat-10 oder gleichwertig. Es ist auf die
Systemverträglichkeit mit nachfolgendem Anstrichsystem
zu
achten.

'.........'

(Bietereintrag)

M3141 2. Vereinheitlichung Saugfähigkeit
Vorgeschlagen:
Keim, Fixativ oder gleichwertig. Die Gleichwertigkeit
bezieht sich
auf die Rezeptur, die Verarbeitbarkeit und auf die
Systemverträglichkeit mit dem gesamten Anstrichaufbau
im
gewünschten Farbraum.

'.........'

(Bietereintrag)

M3141 3. Kalkschlämme
Vorgeschlagen:
Keim-Romanit-Schlämmzusatz oder gleichwertig
angebotenes
Produkt. Die Gleichwertigkeit bezieht sich auf die
Rezeptur, die
Verarbeitbarkeit und auf die Systemverträglichkeit mit
dem
gesamten Anstrichaufbau im gewünschten Farbraum.

'.........'

(Bietereintrag)

M3141 4. Zwischenanstrich
Vorgeschlagen:
Keim-Romanit-Sumpfkalk oder gleichwertig angebotenes
Produkt. Die Gleichwertigkeit bezieht sich auf die
Rezeptur, die
Verarbeitbarkeit und auf die Systemverträglichkeit mit
dem
gesamten Anstrichaufbau im gewünschten Farbraum.

'.........'

(Bietereintrag)
Menge: 115,000 m²

**05.02.0005 M1341.4. Anstrichaufbau Neu (Kalkfarbe), Stuckprofile, Decke, Abw. bis 12cm (schmal)**
*** wie Position 05.02.0004
an allen neuen Stuckprofilen der Decke, Halle, Joch 1-9

Kalkfarbe
nur M1341.4 - 2 x Zwischenanstrich (ohne Fluatieren,
ohne
Vereinheitlichung Saugfähigkeit, ohne Schlämme)

Ausführungsort:
Stuckprofile, Abwicklung < 12 cm (schmal)

Begrenzende Bauteile:
Deckenflächen mit Bestands- & Neuanstrichen
Stuckrelief und Medaillons
Menge: 269,000 m

**05.02.0006 M1341.4. Anstrichaufbau Neu (Kalkfarbe), Stuckprofile, Decke, Abw. bis 25cm (breit)**
*** wie Position 05.02.0004
an allen neuen Stuckprofilen der Decke, Halle, Joch 1-9

Stuckprofile, Abwicklung < 25 cm (breit)

Begrenzende Bauteile:
Deckenflächen mit Bestands- & Neuanstrichen
Stuckrelief und Medaillons
Menge: 37,000 m

**05.02.0007 M1340 A Harmonisierung (Kalklasur), Decke, glatt & profiliert**
*** Bezugsbeschreibung
Ausführung gem. Maßnahmenkatalog,
Ausführungsbeschreibung M1340 A - harmonisierende
Lasur,
an Decken,an glatten & profilierten Flächen, Halle &
Galerie,
Joch 2-9

Kalklasur

Ausführungsort:
Deckenflächen
Deckenflächen zwischen Stuckprofilen
Stuckprofile

Begrenzende Bauteile:
Putzflächen mit Bestandsanstrichen
Gesimse
Stuckreliefs und Medaillons

Ausführung Deckenfeld pro Joch, Stuckprofilabwicklungen
werden nicht gesondert ausgewiesen, sondern sind
einzukalkulieren.
Menge: 1625,000 m²

**05.02.0008 Anstrichaufbau Neu (Leimfarbe), Decke, Putz / Stuck, Bauschmuck**
Ziel:
Anstrichaufbau mit Grundierung und 2-fachem
Leimfarbanstrich
(ohne folgende Harmonisierung) auf nicht überfasster
Gipsoberfläche, Bauschmuck

Leimfarbe

Ausführungsort:
4 Deckenmedaillons, Durchmesser ca. 111cm, Joch 1
1 Stuckrelief, ca. 55 x 485 cm, zwischen Joch 1 und 2

Begrenzende Bauteile:
Stuckprofile
glatte Wandflächen

Durchführung
Kasein - Grundierung:
Ornament mit Grundierung farblos, vollflächig ggf in
mehreren
Durchgängen bis zum Erreichen einer einheitlichen
Saugfähigkeit grundieren, für nachfolgende
Beschichtung mit
Leimfarbe, gemäß Herstellerangaben, in kompletter und
gebrauchsfertiger Ausführung inkl. Lieferung aller
erforderlichen
Schutzmaßnahmen.

Material:
Geeignet für Gipsflächen
Geeignet für nachbeschriebenes Beschichtungssystem
Leimfarbe

Vorgeschlagenes Produkt:
Kaseingrundierung der Firma Kreidezeit oder
gleichwertig. Die
Gleichwertigkeit bezieht sich auf die
Materialeigenschaften.
angebotenes Fabrikat / Produkt:

'.........'

(Bietereintrag)

Grund und Endanstrich Leimfarbe
Wandmedaillon nach vorbeschriebener
Untergrundvorbehandlung mit modifiziertem
Leimfarbanstrich
2-lagig beschichten, gemäß Herstellerangaben, in
kompletter
und gebrauchsfertiger Ausführung.

Material:
modifizierte Leimfarbe
Farbton: gebrochenes Weiss
frei von Konservierungsstoffen
frei von Kunstharzbindemittel
hoch diffusionsoffen, antistatisch
wischfest
überstreichbar

Vorgeschlagenes Fabrikat / Typ
Leimfarbe der Firma Kreidezeit oder gleichwertig. Die
Gleichwertigkeit bezieht sich auf die
Materialeigenschaften.
angebotenes Fabrikat / Produkt:

'.........'

(Bietereintrag)

Hinweis:
Um das System zu halten, ist der gesamte
Beschichtungsaufbau in der Produktlinie des gleichen
Herstellers auszuführen.
Menge: 7,000 m²

**05.02.0009 Kasein-Grundierung, Decke, Bauschmuck, Stuckreliefs**
Ziel:
Grundierungsanstrich zur Vereinheitlichung des
Saugverhaltens
und der Haftvermittlung auf leimgebundenen
Bestandsoberflächen, inkl. Ecken und Kanten, an
Decken, auf
reich ornamentierten Flächen, Bauschmuck,
Gipsfertigteil

Ausführungsort:
7 Stuckreliefs, 90 cm x 478 cm, Joche 2-9

Durchführung:
Kasein - Grundierung:
Ornament mit Grundierung farblos, vollflächig ggf in
mehreren
Durchgängen bis zum Erreichen einer einheitlichen
Saugfähigkeit grundieren, für nachfolgende
Beschichtung mit
Leimfarbe, gemäß Herstellerangaben, in kompletter und
gebrauchsfertiger Ausführung inkl. Lieferung aller
erforderlichen
Schutzmaßnahmen.

Material:
Geeignet für Gipsflächen
Geeignet für nachbeschriebenes Beschichtungssystem
Leimfarbe

Vorgeschlagenes Produkt:
Kaseingrundierung der Firma Kreidezeit oder
gleichwertig. Die
Gleichwertigkeit bezieht sich auf die
Materialeigenschaften.
angebotenes Fabrikat / Produkt:

'.........'

(Bietereintrag)

Hinweis:
Die Stuckreliefs erhalten keinen zusätzlcihen
Farbanstrich, nur
eine abschliessende Harmonisierung mit Leimlasur, siehe
Folgeposition.
Menge: 7,000 St

**05.02.0010 M1340 B Harmonisierung (Leimlasur), Decke, Bauschmuck (Leimfarbe)**
*** wie Position 05.02.0007
Ausführung gem. Maßnahmenkatalog,
Ausführungsbeschreibung M1340 B - leimgebundene Lasur,
inkl. Ecken und Kanten, an Decken, auf reich
ornamentierten
Flächen, Bauschmuck

Leimlasur

Ausführungsort:
7 Stuckreliefs, 90 cm x 478 cm

Angebotenes Produkt:

'.........'

Bieterangabe
Menge: 37,000 m²

#### Titel 05.03 Beschichtungsarbeiten Wand, Putz / Stuck / Naturstein / Zementguss

**05.03.0001 M1341 Anstrichaufbau Neu (Kalkfarbe), Wand, glatt & profiliert**
Ausführung gem. Maßnahmenkatalog,
Ausführungsbeschreibung M1341 Beschichtungsarbeiten
Neuaufbau, inkl. Ecken und Kanten, an glatten und
profilierten
Wandflächen auf Putz-, Stuck- und Natursteinflächen

Kalkfarbe

Ausführungsort:
Wandflächen (horizontal & vertikal)
Brüstungsbereiche, Innenfassade Joch 1
Sockelbasen (horizontal & vertikal)
Fensterbänke Galeriefenster
Pilaster & Pfeiler
Pilaster- & Pfeilerkapitelle Naturstein

Begrenzende Bauteile:
Putzflächen mit Bestandsanstrichen
getünchtes Sichtziegelmauerwerk
Gesimse
profilierte Flächen
Fenster & Türen
Stuckreliefs und Medaillons

Ausführung in Teilflächen, Einzelflächen von:
0,05 - 0,25 m²
0,25 - 1,00 m²
> 1,00 m²

M3141 1. Fluatieren
Vorgeschlagen:
Keim, Fluat-10 oder gleichwertig. Es ist auf die
Systemverträglichkeit mit nachfolgendem Anstrichsystem
zu
achten.

'.........'

(Bietereintrag)

M3141 2. Vereinheitlichung Saugfähigkeit
Vorgeschlagen:
Keim, Fixativ oder gleichwertig. Die Gleichwertigkeit
bezieht sich
auf die Rezeptur, die Verarbeitbarkeit und auf die
Systemverträglichkeit mit dem gesamten Anstrichaufbau
im
gewünschten Farbraum.

'.........'

(Bietereintrag)

M3141 3. Kalkschlämme
Vorgeschlagen:
Keim-Romanit-Schlämmzusatz oder gleichwertig
angebotenes
Produkt. Die Gleichwertigkeit bezieht sich auf die
Rezeptur, die
Verarbeitbarkeit und auf die Systemverträglichkeit mit
dem
gesamten Anstrichaufbau im gewünschten Farbraum.

'.........'

(Bietereintrag)

M3141 4. Zwischenanstrich
Vorgeschlagen:
Keim-Romanit-Sumpfkalk oder gleichwertig angebotenes
Produkt. Die Gleichwertigkeit bezieht sich auf die
Rezeptur, die
Verarbeitbarkeit und auf die Systemverträglichkeit mit
dem
gesamten Anstrichaufbau im gewünschten Farbraum.

'.........'

(Bietereintrag)
Menge: 235,000 m²

**05.03.0002 M1341 + M1340 A Anstrichaufbau Neu (Kalkfassung), Zahnfries**
*** Bezugsbeschreibung
Ausführung gem. Maßnahmenkatalog,
Ausführungsbeschreibung
M3141.4 - Zwischenanstrich
M3141.3 - Kalktünche (keine Schlämme)
M1340 Harmonisierung Kalkfassung als Decklasur
inkl. Ecken und Kanten, an Wandflächen, Zahnfries

Kalkfarbe

Ausführungsort:
Zahnfries, Joch 1 (Hinweis: im Zahnfrieszwischenraum
sind
Stuckzapfen platziert)

Zahnfries:
Anzahl: 52 Stück
Oberfläche Zahnfries: 2,42m²
Profil oberhalb Zahn H=5 cm
Profil unterhalb Zahn H=12 cm

Ausführung in Teilflächen, in Einzelgrössen von:
GK a2, < 25 cm²
GK a3, 25 - 50 cm²
GK b, >50 - 150 cm²
Menge: 4,500 m²

**05.03.0003 M1341 + M1340 A Anstrichaufbau Neu (Kalkfassung), Stuckzapfen**
*** wie Position 05.03.0002
jedoch an neu angefertigten Stuckzapfen für die
Zwischenräume des Zahnfrieses.

Kalkfarbe

Stuckzapfen, Breite ca. 6,5 cm x Höhe ca. 9,5 cm
Menge: 51,000 St

**05.03.0004 M1340 A Harmonisierung (Kalklasur), Wand, glatt**
*** Bezugsbeschreibung
Ausführung gem. Maßnahmenkatalog,
Ausführungsbeschreibung M1340 A - harmonisierende
Lasur,
inkl. Ecken und Kanten, an Wänden, auf allen glatten
Putzflächen

Kalklasur

Ausführungsort:
Wandflächen

Vorgeschlagen:
Keim-Romanit-Sumpfkalk oder gleichwertig angebotenes
Produkt. Die Gleichwertigkeit bezieht sich auf die
Rezeptur, die
Verarbeitbarkeit und auf die Systemverträglichkeit mit
dem
gesamten Anstrichaufbau im gewünschten Farbraum.

'.........'

(Bietereintrag)
Menge: 1919,000 m²

**05.03.0005 M1340 A Harmonisierung (Kalklasur), Wand, profiliert**
*** wie Position 05.03.0004
an Wänden, an profilierten Putzflächen, Ausführung
inkl. Ecken
und Kanten, auf Bestands- und Neuflächen aus Putz-,
Stuck-
und Naturstein

Kalklasur

Ausführungsort:
Gesimse
Säulenkapitelle und Platten
Pilaster-& Pfeilerkapitelle
Sockelbasen
Stuckprofile, Spiegelfelder
Menge: 960,000 m²

**05.03.0006 M1340 A Harmonisierung (Kalklasur), Wand, Sichtmauerwerk**
*** wie Position 05.03.0004
an Wänden auf Sichtziegelmauerwerk, Ausführung inkl.
Ecken
und Kanten

Kalklasur

Ausführungsort:
Pfeiler- & Pilasterflächen Südfassade
Menge: 174,000 m²

**05.03.0007 Anstrichaufbau Neu (Leimfarbe), Wand, Medaillon**
Ziel:
Anstrichaufbau mit Grundierung und 2-fachem
Leimfarbanstrich
auf nicht gefasster Gipsoberfläche, Bauschmuck

Leimfarbe

Ausführungsort:
Wandmedaillon, Durchmesser ca. 178 cm, (ca. 2,50 m²),
Joch 1

Begrenzende Bauteile:
Stuckprofile
glatte Wandflächen

Durchführung
Kasein - Grundierung:
Ornament mit Grundierung farblos, vollflächig ggf in
mehrer
Durchgängen bis zum Erreichen einer einheitlichen
Saugfähigkeit grundieren, für nachfolgende
Beschichtung mit
Leimfarbe, gemäß Herstellerangaben, in kompletter und
gebrauchsfertiger Ausführung inkl. Lieferung aller
erforderlichen
Schutzmaßnahmen.

Material:
Geeignet für Gipsflächen
Geeignet für nachbeschriebenes Beschichtungssystem
Leimfarbe

Vorgeschlagenes Produkt:
Kaseingrundierung der Firma Kreidezeit oder
gleichwertig. Die
Gleichwertigkeit bezieht sich auf die
Materialeigenschaften.
angebotenes Fabrikat / Produkt:

'.........'

(Bietereintrag)

Grund und Endanstrich Leimfarbe
Wandmedaillon nach vorbeschriebener
Untergrundvorbehandlung mit modifiziertem
Leimfarbanstrich
2-lagig beschichten, gemäß Herstellerangaben, in
kompletter
und gebrauchsfertiger Ausführung.

Material:
modifizierte Leimfarbe
Farbton: mittlere Tönung, gelb-ocker
frei von Konservierungsstoffen
frei von Kunstharzbindemittel
hoch diffusionsoffen, antistatisch
wischfest
überstreichbar

Vorgeschlagenes Fabrikat / Typ
Leimfarbe der Firma Kreidezeit oder gleichwertig. Die
Gleichwertigkeit bezieht sich auf die
Materialeigenschaften.
angebotenes Fabrikat / Produkt:

'.........'

(Bietereintrag)

Hinweis:
Um das System zu halten, ist der gesamte
Beschichtungsaufbau in der Produktlinie des gleichen
Herstellers auszuführen.
Menge: 1,000 St

**05.03.0008 M1340 B Harmonisierung (Leimlasur), Wand, Medaillon**
Ausführung gem. Maßnahmenkatalog,
Ausführungsbeschreibung M1340 B - leimgebundene Lasur,
inkl. Ecken und Kanten, an Wänden, an stark
ornamentierten
Flächen aus Gips, Bauschmuck

Leimlasur

Ausführungsort:
Wandmedaillon, Durchmesser ca. 178 cm inkl.
Profilrahmen

Angebotenes Produkt:

'.........'

Bieterangabe
Menge: 1,000 St

**05.03.0009 Anstrichaufbau Neu (Silikatfarbe), Wand, glatt, Sockel**
Ziel:
Strapazierfähiger umlaufender Sockelanstrich als
Silikatanstrich, Anstrichaufbau mit Grundierung,
Grundbeschichtung und Endbeschichtung, an glatten
Wandflächen

Ausführungsort:
Halle (horizontal & vertikal): Umlaufender Sockel
H=33,50
auf Sockelblöcken auch horizontale Fläche
Galerie (vertikal): umlaufender Sockel Höhe=10 cm

Untergrund:
Zementputz auf Ziegelmauerwerk an Sockelblöcken
Kalkputz auf Ziegelmauerwerk an restl. Wandflächen
Steinflächen an Fenstersolbänken

Begrenzende Bauteile:
Putzflächen mit Bestandsanstrichen
getünchtes Sichtziegelmauerwerk
profilierte Flächen (Plinthen, Pilasterbasen)
Fenster & Türen

Durchführung
Grundierung Putzflächen:
Wandflächen mit Grundierung farblos, vollflächig ggf in
mehreren Durchgängen bis zum Erreichen einer
einheitlichen
Saugfähigkeit grundieren, für nachfolgende
Beschichtung auf
Silkatbasis, gemäß Herstellerangaben, in kompletter und
gebrauchsfertiger Ausführung mit Bürste &
Heizkörperpinsel,
inkl. Lieferung aller erforderlichen Schutzmaßnahmen.
Untergrundvorbehandlung für nachfolgende Wandanstriche.

Tiefgrund / Haftgrund
wasserverdünnbar
lösungsmittelfrei
verfestigend
unpigmentiert
leicht körniger Zuschlag

Material:
Geeignet für Putz- & Steinflächenflächen
Geeignet für nachbeschriebenes Beschichtungssystem
Silikatfarbe

angebotenes Fabrikat / Produkt:

'.........'

(Bietereintrag)

Grund und Endanstrich
Sockelanstrich mit Silikatfarbe nach vorbeschriebenen
Untergrundvorbehandlungen gemäß Herstellerangaben in
kompletter und gebrauchsfertiger Ausführung herstellen.

Material:
Silikatfarbe
Farbton: mittlere Tönung
Konservierungsmittelfrei
lösemittelfrei, weichmacherfrei
Bindemittel: wasserverdünnbar
Farbmittel: lichtbeständige Pigmente
Strapazierfähig
Nassabriebbeständigkeit : Klasse 2 nach DIN EN 13300
scheuerbeständig nach DIN 53778
Farbe mit

angebotenes Fabrikat / Produkt:

'.........'

(Bietereintrag)

Ausführung als Erstbeschichtung 2-lagig:
Grundbeschichtung mit Endfarbton
Endbeschichtung mit Endfarbton

Einzurechnen sind:
Herstellen sauberer Farbschnitte zu Wandflächen
OK des Anstrichs ist gegenüber der Wandfläche sauber
und gerade zu begrenzen

Hinweis:
Um das System zu halten, ist der gesamte
Beschichtungsaufbau in der Produktlinie des gleichen
Herstellers auszuführen.
Menge: 448,000 m

**05.03.0010 Zulage Grundierung (Silikatfarbe), 2. Anstrich**
Anzubieten ist der Mehraufwand für einen 2. Anstrich
mit der in
der Vorposition beschriebenen Grundierung.

Hinweis
Ausführung nur nach Freigabe durch AG
Menge: 448,000 m²

**05.03.0011 Zulage für Anstricharbeiten an schwer zugänglichen Bereichen**
Zulage für Mehraufwand beim Beschichten von Putzflächen
hinter Leitungen der Rippenheizkörper, einschließlich
beengter
Zugänglichkeit, Arbeiten mit kleinem Werkzeug,
Mehrarbeitszeit, erforderlichen Abdeckarbeiten an
angrenzenden Bauteilen sowie Ein- und Auslaufflächen
des
Anstrichs.

Hinweis:
Die Zulage ist pro lfm Heizleitung einmal anzusetzen,
unabhängig von der Höhe der zu bearbeitenden
Fassadenfläche.
Menge: 270,000 m

**05.03.0012 Beschichtung auf Wasserbecken Innenflächen - Wasserglasanstrich**
Liefern und fachgerechtes Aufbringen eines
diffusionsoffenen,
mineralischen Wasserglasanstrichs (Silikatanstrich) auf
gereinigter, tragfähiger Zementgussoberfläche aus
Vorposition
im Innenbereich, ohne Beschichtung
Ausführung gemäß DIN 18363 "Maler- und
Lackiererarbeiten"
sowie Herstellervorschriften. Untergrund auf
Tragfähigkeit,
Ebenheit, Feuchtigkeit und Saugverhalten prüfen.

Leistungsumfang:
Vorbehandlung / Grundierung mit Wasserglasgrundierung
auf stark bzw. unterschiedlich saugenden Untergründen
Deckender 2-facher Silikat-/Wasserglasanstrich
sauberenjn Kantenabschluss ca. 10 cm. unterhalb Rand
herstellen

Ausführungsort:
Innenflächen der Wasserbecken aus unbehandeltem
Zementguss
wiederhergestellte Zulaufrinne

Abmessungen:
aussen: L 1,85m x B 1,23m x H 0,75m
innen: L 1,60m x B 0,95m x H 0,50m
umlaufender Rand: Breite ca. 0,14m
Innenfläche gesamt: ca. 2,50m²
Aussenfläche gesamt: ca. 4,80 m²

Angebotenes Produkt:

'.........'

(Bietereintrag)
Menge: 8,000 m²

#### Titel 05.04 Beschichtungsarbeiten, Metallbauteile

**05.04.0001 M1209 A Korrosionsschutz handmechanisch - an sichtbar verbleibenden Objekten, Umlenkrolle, einfach**
*** Bezugsbeschreibung
Ausführung gem. Maßnahmenkatalog,
Ausführungsbeschreibung M1209 A - Korrosionsschutz,
handmechanisch, an sichtbar verbleibenden Objekten an
Wänden

Ausführungsgegenstand:
Umlenkrollen, einfache Rolle

Abmessungen:
Breite 2 cm X Länge 7 cm X Höhe 7 cm

Vorgeschlagen:
Rostversiegelung Fa. BOB
Rostschutzgrundierung presto-BOB Rostschutz Fa.
Hebrochemie GmbH (Vinylchlorid-Copolymer-Alkydharz)
oder gleichwertig

Angebotenes Produkt:

'.........'

(Bietereintrag)

Deckbeschichtung als 1K-Decklack (Alkydharz);
Farbtonfestlegung erfolgt durch AG oder gleichwertig

'.........'

(Bietereintrag)
Menge: 4,000 St

**05.04.0002 M1209 A Korrosionsschutz handmechanisch - an sichtbar verbleibenden Objekten, Umlenkrolle, mehrfach**
Ausführung gem. Maßnahmenkatalog,
Ausführungsbeschreibung M1209 A - Korrosionsschutz,
handmechanisch, an sichtbar verbleibenden Objekten an
Wänden

Ausführungsgegenstand:
Umlenkrollen, 3 Rollen inkl. Befestigungsmittel wie
Schrauben und Muttern

Abmessungen:
B 8 cm x L 30 cm x H 7 cm

Vorgeschlagen:
Rostversiegelung Fa. BOB
Rostschutzgrundierung presto-BOB Rostschutz Fa.
Hebrochemie GmbH (Vinylchlorid-Copolymer-Alkydharz)
oder gleichwertig

Angebotenes Produkt:

|'.........'

(Bietereintrag)

Deckbeschichtung als 1K-Decklack (Alkydharz);
Farbtonfestlegung erfolgt durch AG oder gleichwertig

'.........'

(Bietereintrag)
Menge: 3,000 St

**05.04.0003 M1209 A Korrosionsschutz handmechanisch - an sichtbar verbleibenden Objekten, Gerüstanker**
*** wie Position 05.04.0001
Ausführungsgegenstand:
Metallobjekte ähnlich Gerüstanker etc.

Abmessungen:
Durchmesser < 2 cm
Länge < 20 cm
Menge: 7,000 St

**05.04.0004 M1209 B Korrosionsschutz handmechanisch - Kleinteile in Putz- und Mörtelflächen**
Ausführung gem. Maßnahmenkatalog,
Ausführungsbeschreibung M1209 C - Korrosionsschutz
handmechanisch an historischen Nägeln, Schrauben,
Schraubenköpfen etc. an überdeckten Objekten in Putz-
und
Mörtelflächen, ohne handmechanisches Entrosten
an Decken und Wänden

Durchführung:
Rostversiegelung
Rostschutzgrundierung

Ausführungsort:
Glattputzflächen und profilierte Flächen
Stuckprofile
Gesimse

Vorgeschlagen:
Rostumwandler Fa. BOB
Rostschutzfarbe presto-BOB Rostschutz Fa. Hebrochemie
GmbH (Vinylchlorid-Copolymer-Alkydharz) oder
gleichwertig

Angebotenes Produkt:

'.........'

(Bietereintrag)
Menge: 30,000 St

**05.04.0005 M1209 C Korrosionsschutz handmechanisch - Kleinteile in Bauschmuck**
Ausführung gem. Maßnahmenkatalog,
Ausführungsbeschreibung M1209 C - Korrosionsschutz
handmechanisch an historischen Nägeln, Schrauben,
Schraubenköpfen etc.an überdeckten Objekten in
Bauschmuck

Durchführung:
handmechanisches Entrosten
Rostversiegelung
Rostschutzgrundierung

Ausführungsort:
Stuckreliefs
Wand- & Deckenmedaillons

Vorgeschlagen:
Rostumwandler Fa. BOB
Rostschutzfarbe presto-BOB Rostschutz Fa. Hebrochemie
GmbH (Vinylchlorid-Copolymer-Alkydharz) oder
gleichwertig

Angebotenes Produkt:

'.........'

(Bietereintrag)
Menge: 84,000 St

### Abschnitt 06 Sonstige Arbeiten

**06.0001 Versetzen technischer Metalleinbauteile - Umlenkrolle**
Versetzen von mechanischen Einbauelementen aus Metall,
das
Umsetzen dient Baufreiheit für Montage der
Beleuchtungsschiene entlang der Gesimsoberkante

Ausführungselemente:
Umlenkrollen für Lüftungsrosetten an Innenwand oberhalb
Balustrade

Abmessungen:
Breite 2 cm X Länge 7 cm X Höhe 7 cm

Durchführung:
Ausbau Rollen samt Halterung und Drähte
Versetzen der Rollen 1 Faszie höher
Herauslösen 1 Drahtseil und Wiedereinbringen 1
Drahtseil
Menge: 4,000 Stüc

**06.0002 Oberflächensanierung Wasserbecken, Zementguss**
Ausführung gem. Maßnahmenkatalog
Maßnahmenbeschreibung
M1102 Entfernung von Ergänzungsmörtel /Zementputz -  in
Ausgussrinne
M1107 A Reinigung trocken - allseitig
M1310 Ergänzung hydraulischer Kalkmörtel - Rinne
nachbilden

Ausführungsort:
Wasserbecken aus Zementguss, 4 Stück

Abmessungen Wasserbecken gesamt:
aussen: L 1,85m x B 1,23 m x H 0,75 m
innen: L 1,60 m x B 0 ,95 m x H 0,50 m
umlaufender Rand: Breite ca. 0,14 m
Innenfläche gesamt: ca. 2,50 m²
Aussenfläche gesamt: ca. 4,80 m²
Menge: 4,000 Stüc

### Abschnitt 07 Dokumentation

**07.0001 Dokumentation der ausgeführten Leistung durch Beschreibung**
Erstellen einer Dokumentation aller durchgeführten
Maßnahmen gem. Dokumentationsrichtlinien SPSG, Stand
21.02.2025 (siehe Anlage).

Fertigstellung und Übergabe der Dokumentation an den
AG bis
spätestens sechs Wochen nach vollständiger und
mängelfreier
Abnahme der Bauleistungen.

Mit der Übernahme der mängelfreien Dokumentation durch
den
AG erfolgt die rechtsgeschäftliche Abnahme der
Gesamtleistung des AN.
Menge: 1,000 psch

### Abschnitt 08 Stundenlohnarbeiten

**08.0001 Stundenlohnarbeiten Dipl.-Restaurator bzw. Restaurator M.A.**
Stundenlohnarbeiten durch Dipl. Restaurator/-in bzw.
Restaurator/-in M.A. für Stuckateurhandwerk, auf
Anordnung
des AG. Der Verrechnungssatz für die jeweilige
Arbeitskraft
umfasst
sämtliche Aufwendungen wie Lohn- und Gehaltskosten,
Lohn-
und Gehaltsnebenkosten, Zuschläge, lohngebundene und
lohnabhängige Kosten, sonstige Sozialkosten,
Gemeinkosten,
Wagnis und Gewinn.
Menge: 5,000 h

**08.0002 Stundenlohnarbeiten Meister im Stuckateurhandwerk**
Stundenlohnarbeiten durch einen Meister
im Stuckateurhandwerk, auf Anordnung des AG.
Der Verrechnungssatz für die jeweilige Arbeitskraft
umfasst
sämtliche Aufwendungen wie Lohn- und Gehaltskosten,
Lohn-
und Gehaltsnebenkosten, Zuschläge, lohngebundene und
lohnabhängige Kosten, sonstige Sozialkosten,
Gemeinkosten,
Wagnis und Gewinn.
Menge: 5,000 h

**08.0003 Stundenlohnarbeiten Geselle im Stuckateurhandwerk**
Stundenlohnarbeiten durch einen Gesellen bzw.
Restaurator/-in
B.A. im Stuckateurhandwerk, auf Anordnung des AG. Der
Verrechnungssatz für die jeweilige Arbeitskraft umfasst
sämtliche Aufwendungen wie Lohn- und Gehaltskosten,
Lohn-
und Gehaltsnebenkosten, Zuschläge, lohngebundene und
lohnabhängige Kosten, sonstige Sozialkosten,
Gemeinkosten,
Wagnis und Gewinn.
Menge: 5,000 h

**08.0004 Stundenlohnarbeiten Bauhelfer**
Stundenlohnarbeiten durch einen Bauhelfer, auf
Anordnung des
AG. Der Verrechnungssatz für die jeweilige
Arbeitskraft umfasst
sämtliche Aufwendungen wie Lohn- und Gehaltskosten,
Lohn-
und Gehaltsnebenkosten, Zuschläge, lohngebundene und
lohnabhängige Kosten, sonstige Sozialkosten,
Gemeinkosten,
Wagnis und Gewinn.
Menge: 5,000 h

USt %: 19,00
